# Angebotsaufforderung (GAEB 90, DA83)
Währung: EUR
Auftraggeber: N.A.

## Leistungsverzeichnis
Datum: 19.08.26

### Gewerk 01 Kanalbauarbeiten

#### Titel 01.01 Baustelleneinrichtung

**01.01.0010 Baustelle einrichten**
Geräte, Werkzeuge und sonstige Betriebsmittel, die zur
vertragsgemäßen Durchführung der Bauleistungen
erforderlich sind, auf die Baustelle bringen,
bereitstellen, vorhalten und - soweit der Geräteeinsatz
nicht gesondert berechnet wird - betriebsfertig
aufstellen einschl. der dafür notwendigen Arbeiten. Die
Baustelleneinrichtung umfasst alle Leistungen für den
offenen Kanalbau für die Dauer der gesamten Bauzeit bis
zur vollständigen Inbetriebnahme einschließlich der
Beseitigung aller festgestellten Mängel. Die
erforderlichen festen Anlagen gemäß
Arbeitsstättenverordnung bzw. Arbeitsstättenrichtlinie
herstellen. Baubüros, Unterkünfte, Werkstätten,
Lagerschuppen und dgl., soweit erforderlich,
antransportieren, aufbauen und einrichten. Strom-,
Wasser-, Fernsprechanschluss sowie
Entsorgungseinrichtungen und dgl. für die Baustelle,
soweit erforderlich, herstellen. Bei Bedarf
Zufahrtswege zur Baustelle sowie Lagerplätze, sonstige
Platzbefestigungen und Wege im Baustellenbereich
anlegen. Oberbodenarbeiten einschl. Beseitigen von
Aufwuchs für die Baustelleneinrichtung, soweit
erforderlich, ausführen. Vorhandene Grenzsteine,
Festpunkte, Höhenmarken usw. sind vor Arbeitsbeginn
durch den AN zu sichern. Bei Verschiebung oder Verlust
dieser Punkte, hat der AN diese auf seine Kosten
wiederherzustellen. Zwei Wochen nach Auftragserteilung
ist vom AG ein vollständiger Baustelleneinrichtungsplan
mit allen Angaben einschließlich Baustellenein- und
Ausfahrten, Lagerplätzen etc. in Abstimmung mit dem AG
vorzulegen. Flächen beschaffen, sofern die vom AG zur
Verfügung gestellten nicht ausreichen. Der AN hat für
eine ausreichende Sicherung und Bewachung der Baustelle
während und außerhalb seiner Arbeitszeiten selbst zu
sorgen. Die Baustelle muss ständig einbruchsicher im
Sinne der Sachversicherer abgeschlossen sein. Der AN
ist allein für den Schutz der gesamten Baustelle gegen
unbefugtes Betreten verantwortlich. Der erforderliche
Leistungsumfang ist in den Pauschalpreis einzurechnen.

Die Sicherung und Aufrechterhaltung des öffentlichen
sowie des Baustellenverkehrs, die laufende Reinigung
der durch Baufahrzeuge verschmutzten öffentlichen
Straßen und Wege, die Streupflicht obliegt dem AN für
die Gesamtdauer seiner Leistungen. Der AN ist
verantwortlich für alle Leitungen, Kanäle etc. die
während der Baumaßnahme beschädigt werden und hat diese
auf seine Kosten wieder in Stand zu setzen. Die
Baustelle ist ständig in einem ordentlichen und
sauberen Zustand zu halten. Sämtlicher während der
Bauzeit anfallender Abfall ist laufend zu sammeln,
fachgerecht zu trennen und zu entsorgen. Sicherheits -
und Rettungsgeräte gemäß den BG Vorschriften sind
anzuliefern und auf der Baustelle einsatzbereit
vorzuhalten. Bei den Stollenbauarbeiten muss das
Rettungsgerät in den jeweiligen Startgruben
positioniert werden. Soweit nicht für bestimmte
Leistungen (z.B. Bedarfsleistungen) für das Einrichten
der Baustelle gesonderte Positionen im
Leistungsverzeichnis enthalten sind, gilt die Pauschale
für alle Leistungen sämtlicher Abschnitte des
Leistungsverzeichnisses. Arbeitszeiten außerhalb den
üblichen Tageszeiten (z.B. Nachtarbeit, Sonn-und
Feiertagsarbeit usw.) sind erst nach Zustimmung durch
die Bauleitung des AG erlaubt. Das Einholen der
behördlichen Erlaubnis ist Sache des AN. Die Pauschale
für die Baustelleneinrichtung wird nach dem
Baufortschritt anteilig vergütet.
Menge: 1,000 psch

**01.01.0020 wie vor, jedoch für Stollenbau**
Wie vor, jedoch für Baustelleneinrichtung des
Stollenbaus
Menge: 1,000 psch

**01.01.0030 Baustelle räumen**
Baustelle für die offene Bauweise von allen Geräten,
Anlagen, Einrichtungen und dgl. räumen. Benutzte
Flächen und Wege entsprechend dem ursprünglichen
Zustand unter Wahrung der landschaftspflegerischen
Belange ordnungsgemäß herrichten. Verunreinigungen
beseitigen. Soweit nicht für bestimmte Leistungen (z.B.
Bedarfsleistungen) für das Räumen der Baustelle
gesonderte Positionen im Leistungsverzeichnis enthalten
sind, gilt die Pauschale für alle Leistungen sämtlicher
Abschnitte des Leistungsverzeichnisses.
Menge: 1,000 psch

**01.01.0040 wie vor, jedoch für Stollenbau**
Wie vor, jedoch für Baustelleneinrichtung des
Stollenbaus
Menge: 1,000 psch

**01.01.0050 Baubüro für AG auf- und abbauen**
Antransport, Aufbau, Abbau und Abtransport eines
abschließbaren Containerbüros für die Bauleitung des AG
nach den Richtlinien der Arbeitsstättenverordnung unter
Berücksichtigung der Wärmeschutzverordnung. Bestehend
aus:
1 Büroraum mit ca. 30 m²,1 Funktionscontainer ca. 15 m²
für WC, Teeküche, Flur, Garderobe.Container
doppelwandig, mit Fenstern und Rollläden, Zugangstür
mit Fußabstreifer. Alle Räume müssen auf
Zimmertemperatur heiz-und kühlbar sein und sind wie
folgt auszurüsten:
Heizungs-und Kühlaggregate in ausreichender Anzahl mit
Thermostatsteuerung,großer Tisch für mind. 6 Personen
mit entsprechender Bestuhlung,AblagetischAktenschrank
verschließbar,1 Küchenzeile bestehend aus
Geschirrschrank, Kühlschrank, Kaffeemaschine,Spüle mit
kalt/warm-Mischbatterie,Durchlauferhitzer unter
Spüle,Geschirr und Besteck für mind. 6
Personen,Magnetleisten an den Wänden,komplette
Sanitäreinrichtung mit WC und Waschgelegenheit mit
fließend Wasser kalt/warm,weiterhin ist das Büro mit
einem Kopiergerät zu versehen.Für Abwasserbeseitigung
ist zu sorgen. Bei Bedarf vorhandenen Oberboden für die
benötigten Flächen abheben und seitlich lagern,
Aufwuchs beseitigen, Zufahrtswege sowie
Platzbefestigungen anlegen. Aufstellflächen beschaffen,
sofern die vom AG zur Verfügung gestellten nicht
ausreichen. Benutzte Flächen entsprechend dem
ursprünglichen Zustand ordnungsgemäß herrichten,
Verunreinigungen beseitigen. 70 v.H. der Pauschale
werden nach Übernahme des Baubüros durch den AG, der
Rest nach Erfüllung der Leistung vergütet. Die
Reinigung (feucht) der Container hat wöchentlich durch
ein Reinigungsunternehmen zu erfolgen.
Menge: 1,000 psch

**01.01.0060 Baubüro für AG vorhalten**
Baubüro für den AG mit allen Einrichtungen vor- und
unterhalten, mit Strom und Wasser versorgen, Abwasser
beseitigen, wöchentlich reinigen, heizen bzw. kühlen
auf i. M. 21 C°. Zufahrtswege unterhalten.
Einschließlich Bewirtungskosten (Getränke, Brezeln) zum
wöchentlichen Jourfix für i. M. 3 Personen. Außer den
vollen Monaten werden Teilzeiten nach Tagen zu 1/30 des
Einheitspreises vergütet. Leistung während der Bauzeit.
Menge: 14,000 Mt

*Hinweis*
Bauzaun nach Angaben des AG einschl. der erforderlichen
Tore liefern und standsicher aufstellen, während der
Bauzeit vorhalten und unterhalten sowie nach Beendigung
der Bauzeit entfernen und abfahren.

**01.01.0070 Ausführung : Schrankenzaun**
Schrankenzaun gemäß ZTV - SA incl. Bakenfüße. Obere
Schranke und untere Tastleiste müssen
retroreflektierend ausgebildet sein. Länge 1,60 m, 2,00
m. Höhe: 1,00 m müba Schrankenzaun Art.- Nr. 19831 bzw.
19832 oder glw.
Menge: 400,000 m

**01.01.0080 Ausführung: Fertigzaunelemente**
Ausführung: Fertigzaunelemente, Höhe 2,0 m. Im Abstand
von 10 m ist eine Rundumleuchte Typ WL8 am Bauzaun
anzubringen. Einzurechnen sind die Kosten für das
Anbringen, das Vorhalten und Betreiben der Leuchten
während der kompletten Bauzeit. Die Bauzaunelemente
müssen im unteren Bereich (Unterkante 15 cm über Boden)
über eine 10 cm hohe Warnkennzeichnung (rot/weiße
Reflexfolie) und im oberen Bereich (Oberkannte 1,0 m
über Straße) über eine 25 cm hohe Warnkennzeichnung
verfügen. Die Bauzaunelemente sind zu verschrauben. In
den Zufahrtsbereichen sind Rollelemente anzubringen,
die mit Kette und Vorhängeschloss zu sichern sind.
Menge: 400,000 m

*Hinweis*
Bauzaun umsetzen nach besonderer Anordnung des AG
während der Ausführungszeit der vertraglichen
Leistungen des AN.

**01.01.0090 Ausführung : Schrankenzaun ( Entfernung bis 500 m )**
Schrankenzaun umsetzen. Entfernung bis 500 m.
Menge: 400,000 m

**01.01.0100 Ausführung: Fertigzaunelemente ( Entfernung bis 500 m )**
Fertigzaunelemente umsetzen. Entfernung bis 500 m
Menge: 400,000 m

**01.01.0110 Verkehrssicherung Phase 1 (Vierchowstraße)**
Verkehrssicherung herstellen, (liefern, aufbauen,
vorhalten, abbauen, abtransportieren). Hierzu gehören
alle Absperr- und Beschilderungsmaßnahmen und
Markierungsarbeiten, die zur Ausführung der Arbeiten
für die Aufrechterhaltung des Straßen-, Fußgänger- und
Radfahrer- verkehrs erforderlich werden. Markierungen
gemäß Richtlinien für die Markierung von Straßen -
kurz: RMS ausführen.

Markierungen:
Verschleißfestigkeitsklasse H2 nach DIN EN 1436, gelb,
reflektierend, Leuchtdichtekoeffizient bei
Refroreflexionsklasse R3 gemäß DIN EN 1436. Markierung
herstellen nach Angaben des AG, auf Pflasterdecke und
bit. Decke aufkleben. -durchgezogene Linie-
Strichbreite = 15 cm - einschl. Vormarkierung.
Farbe: gelb.

Die Beschilderung mit den erf. Schildern der StVO bzw.
die Fahrbahnmarkierungen sind gem.
Verkehrsführungsplänen des Auftraggebers (Phase 1, Plan
4.1 Vierchowstraße) abschnittsweise auszuführen
(Schilder und Markierungen!). Hierbei ist zu beachten,
dass die in den einzelnen Phasen dargestellte
Beschilderung abschnittsweise innerhalb einer Phase
ggfs. mehrfach zu verschieben ist. Das mehrfache
Umsetzen wird nicht gesondert vergütet und ist in den
Einheitspreis einzurechnen. Die einzelnen Bauabschnitte
innerhalb der offenen Sanierung sind ca. 25 m lang. Die
Beleuchtung der Beschilderung, sowie alle
Nebenarbeiten, sowie die tägliche Anpassung an die
Vorgaben des Verkehrsplanes bzw. das Umsetzen von
Einrichtungen bedingt durch den Baubetrieb, wie z.B.
das Öffnen und Schließen des Bauzaunes beim Ein-und
Ausfahren der LKW, werden nicht gesondert vergütet und
sind in den Einheitspreis einzurechnen. Nachträglich
geforderte, zusätzliche Einrichtungen werden vergütet.
Die Angaben der Bauleitung und der
Straßenverkehrsbehörde sind zu befolgen.
Verkehrszeichen und Absperrgeräte müssen voll
retroreflektierend ausgebildet sein und das RAL
Gütezeichen tragen! Die Retroreflektion ist durch den
Einsatz von Folien der Bauart Typ II oder III bzw. der
neuen Bezeichnungen RA II / III zu erzielen. Es dürfen
lediglich nach StVO zugelassene Verkehrsschilder
verwendet werden. Dies gilt auch für Zusatzschilder.
Einlaminierte selbst hergestellte Zusatzschilder sind
unzulässig und dürfen nicht verwendet werden. Leuchten
täglich überprüfen und leere Batterien bzw. beschädigte
Leuchten kurzfristig ersetzen. Auf Baken dürfen nur
Leuchten gemäß TL-Leitbaken eingesetzt werden.
Ansonsten sind Leuchten gemäß TL Warnleuchten mit Bast-
Zulassung zu verwenden. Die Leuchten sind auf
Dauerlicht einzustellen. Blinklicht ist nicht
zugelassen. Weiterhin dürfen nur einseitig strahlende
rote Warnleuchten bei Vollsperrung verwendet werden.

Für die Verkehrssicherung ist ein Fachunternehmen zu
beauftragen! Die Haftung bleibt beim Unternehmer. Die
Beschilderung und die Beleuchtung sind täglich (mind. 2
mal), auch am Wochenende und an Feiertagen (je mind. 1
mal), zu kontrollieren. Der Mindestabstand zwischen
Fahrbahnrand und Baugrube beträgt mind. 1,10 m. Die ZTV
-SA sowie die ASR A 5.2 und die RSA 21 in der aktuellen
Fassung sind anzuwenden. Die Pauschale wird nach dem
Baufortschritt anteilig vergütet.
Menge: 1,000 psch

**01.01.0120 Verkehrssicherung Phase 2 (Vierchowstraße)**
Wie Pos. vorher, jedoch gem. Verkehrsführungsplänen des
Auftraggebers (Phase 2, Plan 2.2).
Menge: 1,000 psch

**01.01.0130 Verkehrsführung Phase 1 (Kneippstraße)**
Wie Pos. vorher, jedoch gem. Verkehrsführungsplänen des
Auftraggebers (Phase 1, Plan 2.1).
Menge: 1,000 psch

**01.01.0140 Verkehrszeichen aller Art liefern und aufstellen**
Verkehrszeichen aller Art liefern und aufstellen, für
die Dauer der vertraglichen Ausführungsfrist vorhalten,
überwachen und beseitigen. Verkehrszeichen die nicht in
den Verkehrsführungsplänen verzeichnet sind. Auf
Anordnung des AG! Die Beschilderung und die Beleuchtung
sind täglich (mind. 2x), auch am Wochenende und an
Feiertagen (je mind. 1x), zu kontrollieren. Die
Verkehrszeichen müssen voll retroreflektierend sein und
das RAL-Gütezeichen aufweisen.
Menge: 20,000 Stck

**01.01.0150 Blinklampen liefern und aufstellen**
wie vor, jedoch für Blinklampen. Leuchten täglich
überprüfen und leere Batterien bzw. beschädigte
Leuchten kurzfristig ersetzen. Auf Baken dürfen nur
Leuchten gemäß TL-Leitbaken eingesetzt werden.
Ansonsten sind Warnleuchten gemäß TL Warnleuchten
einzusetzen. Die Leuchten sind auf Dauerlicht
einzustellen. Blinklicht ist nicht zugelassen. Rote
Leuchten dürfen nur als einseitig abstrahlende Leuchten
verwendet werden.
Menge: 20,000 Stck

**01.01.0160 zusätzliche Schilder umsetzen**
Zusätzlich aufgestellte Schilder und Blinklampen
während der Bauzeit umsetzen. Auf Anordnung des AG.
Entfernung bis 2 km.
Menge: 20,000 St

**01.01.0170 Verkehrszeichen außer Kraft setzen**
Ständige Verkehrszeichen und Einrichtungen auf
besondere Anordnung des AG vorübergehend außer Kraft
und nach Bauende wieder in Kraft setzen. Dies hat durch
auskreuzen mit Klebeband (Orange/schwarz) oder
Magnetleisten bzw. Auskreuzvorrichtung zu erfolgen. Das
Ursprungsschild muss im Wesentlichen noch erkennbar
sein. Mehrere Verkehrszeichen an einem Mast gelten als
1 Stück.
Menge: 20,000 Stck

**01.01.0180 Verkehrszeichen aller Art ausbauen**
Rohrpfosten einschließlich Verkehrszeichen aller Art
ausbauen und geschützt im Baustellenbereich lagern.
Betonfundament (ca. 40 /40 /40 cm) abbrechen und laden.
Einschließlich Transport zum Lagerplatz.
Menge: 5,000 Stck

**01.01.0190 Verkehrszeichen aller Art aufstellen**
Rohrpfosten einschließlich Verkehrszeichen aller Art,
im Baustellenbereich gelagert, wieder versetzen,
einschließlich der erforderlichen Betonfundamente
(40/40/40 cm) und aller Nebenarbeiten sowie des
Transportes vom Zwischenlager zur Einbaustelle.
Menge: 5,000 Stck

**01.01.0200 Fußgängerbrücke herstellen und beseitigen**
Fußgängerbrücke nach Wahl des AN liefern und
aufstellen, während der Dauer der Arbeiten vorhalten
und unterhalten. Entfernen von der Baustelle nach
Abschluss der Arbeiten. Es ist für die komplette
Bauzeit eine Fußgängerbrücke auf der Baustelle
vorzuhalten.
Menge: 2,000 Stck

**01.01.0210 Fußgängerbrücke umsetzen**
Fußgängerbrücke wie vor, umsetzen nach besonderer
Anordnung des AG während der Ausführungszeit der
vertraglichen Leistungen des AN. Entfernung bis 2 km.
Menge: 26,000 Stck

*Hinweis*
Baugrubenabdeckung herstellen (liefern, auflegen, für
die Dauer der vertraglichen Ausführungsfrist vorhalten,
abbauen, laden und abfahren). Abdeckung aus Stahl und
Asphaltbeton. Bei Verwendung von Stahlplatten sind die
Ränder mit Asphalt anzukeilen. Die Stahlplatten sind
gegen Verschieben zu sichern. Die Abdeckung ist für die
komplette Bauzeit auf der Baustelle vorzuhalten. Die
Ankeilung ist nach Fertigstellung der Arbeiten zu
entfernen.

**01.01.0220 Baugrubenabdeckung herstellen**
Brückenklasse 600, DIN 1072. Nutzbreite der Fahrbahn:
5,00 m. Länge: 3,00 m. Baugrubenbreite: bis 2,50 m.
Menge: 40,000 m2

**01.01.0230 Baugrubenabdeckung umsetzen**
Baugrubenabdeckung wie vor umsetzen, nach besonderer
Anordnung des AG während der Ausführungszeit der
vertraglichen Leistungen des AN. Abrechnung nach in
Brückenachse zwischen den Auflagern gemessener Länge x
Nutzbreite. Entfernung bis 2 km.
Menge: 40,000 m2

**01.01.0240 Schutz vorhandener Befestigungen**
Schutz vorhandener Befestigungen (Pflasterflächen) mit
Stahlplatten, D > 18 mm auf Sandbett herstellen
(liefern, auflegen, für die Dauer der vertraglichen
Ausführungsfrist vorhalten, abbauen, laden und
abfahren). Anschlüsse mit Asphaltkeilen herstellen. Die
Ankeilung ist nach Fertigstellung der Arbeiten zu
entfernen.
Menge: 50,000 m2

**01.01.0250 Einholung der Baubeginnsanzeige**
Einholung der Baubeginnsanzeige bei den im städtischen
Vordruck genannten Stellen.
Menge: 1,000 psch

*Hinweis*
Schutz gegen Beschädigung von Bäumen, z.B. durch
anschlagen von Lasten, Erforderliches Material liefern,
aufstellen, für die Dauer der vertraglichen
Ausführungsfrist vorhalten und nach Bauende beseitigen,
Schutz der Wurzelanläufe durch Brettermantel einschl.
Polsterung gegen den Baum, ,Mindestdicke der Bretter 18
mm.
Mindesthöhe  2,50 m Die Bohlen dürfen nicht auf den
Wurzelanläufen aufliegen.
Im Schutzbereich der Bäume dürfen keine Baustoffe,
Maschinen, Fahrzeuge, Abfälle, Chemikalien sowie
Baustelleneinrichtungen gelagert/abgestellt werden. Ist
eine befristete Belastung nicht zu vermeiden, muss die
belastende Fläche möglichst klein gehalten werden und
mit einem Vlies und einer min. 20cm dicken Schicht aus
dränschichtgeeignetem Material abgedeckt werden.
Auf dieser Schicht wird eine feste Auflage (Bohlen,
Lastplatten) aufgelegt.
Grabungen im Wurzelbereich dürfen nur per
Handschachtung oder unter Zuhilfenahme eines
Saugbaggers durchgeführt werden.
Die Grabungen müssen schonend erfolgen. Als
Schutzbereich gilt freigelegte Wurzeln müssen mit Fließ
abgedeckt und gegen Austrocknung (Fließ feucht halten)
geschützt werden.
Wurzeln mit einem Durchmesser von mehr als 2cm dürfen
nicht durchtrennt werden.
Bei Auftreten von Wurzeln ist der Auftraggeber zu
verständigen.
Dieser legt die weiteren Aarbeiten in Abstimmung mit
dem Bereich Grünflächen und Friedhöfe fest
Bei längerfristigen Auf- und Abgrabungen ist ein
Wurzelvorhang einzubauen.
Ausführung gemäß R-SBB bzw. DIN 18920.

**01.01.0260 Stammdurchmesser: bis 30 cm**
Stammdurchmesser: bis 30 cm. Der Stammdurchmesser wird
1 m über Geländeoberfläche gemessen
Menge: 2,000 Stck

**01.01.0270 Stammdurchmesser: größer 30 cm**
Stammdurchmesser:  > 30 cmder Stammdurchmesser wird 1 m
über Geländeoberfläche gemessen
Menge: 2,000 Stck

**01.01.0280 Wurzelschutz herstellen**
Abdeckung der freiliegenden Wurzelbereiche mit einem
Vlies und einer mind. 20 dicken Schicht aus
dränschichtgeeignetem Material. Auf dieser Schicht wird
eine feste Auflage (Bohlen, Lastplatten) aufgelegt.
Menge: 5,000 m2

**01.01.0290 Wurzelvorhang herstellen**
Herstellen eines Wurzelvorhangs entlang der Baugrube.
Die Dicke beträgt mind. 25 cm und umfasst den
durchwurzelten Bodenbereich, jedoch höchstens bis zur
späteren Baugrubensohle. An der Grabenseite zur
Baugrube ist eine standfeste, verrottungsfähige und
luftdurchlässige Schalung (z. B. Pfähle, Maschendraht,
Gewebe) mit Pfahlabständen = 1 m einzubauen. Der Graben
ist mit geeignetem, durchwurzelbarem Substrat bzw.
Unterboden gemäß FLL-Empfehlungen - Teil 2 ohne
maschinelle Verdichtung zu verfüllen und nach oben
offen zu belassen. Der Wurzelvorhang ist vom Zeitpunkt
der Herstellung bis zum Bauabschluss kontinuierlich
feucht zu halten. Der Wurzelvorhang verbleibt dauerhaft
im Boden.

Im Leistungsumfang enthalten sind alle hierzu
erforderlichen Arbeiten und Materialien einschließlich
Grabenerstellung, Lieferung und Einbau der Schalung,
Verfüllung, Feuchthaltung, schonender Arbeitsweise im
Wurzelbereich sowie sämtliche Neben- und
Hilfsleistungen nach ATV DIN 18299.
Menge: 10,000 m2

**01.01.0300 Fotodokumentation in digitaler Form**
Erstellung und Lieferung einer vollständigen
Fotodokumentation der Baumaßnahme in digitaler Form
(Farbfotos auf USB-Stick).
Die Dokumentation ist in allen relevanten Bauphasen
anzufertigen und umfasst:

  -Vor Beginn der Aushubarbeiten

  -Nach Freilegung des vorhandenen Kanals oder
Schachts

  -Nach Einbau des neuen Kanals oder Schachts

  -Nach Wiederherstellung der Straßen- bzw.
Gehwegoberfläche

Die Fotos sind in ausreichender Anzahl und Qualität
aufzunehmen. Sie müssen geordnet und eindeutig
beschriftet sein - z. B. nach Kanalabschnitten oder
Hausnummern.
Alle Fotos sind so aufzunehmen, dass eine eindeutige
örtliche Zuordnung möglich ist. Die zugehörige
Hausnummer ist entweder sichtbar im Bild darzustellen
(z. B. als Teil des Bildhintergrunds oder mittels
Hinweisschild) oder eindeutig durch schriftliche
Bildbeschriftung mit Hausnummer anzugeben.

Relevante Maße (z. B. Rohrdurchmesser, Grabentiefe,
Abstände zu festen Einbauten etc.) sind auf den Fotos
deutlich sichtbar darzustellen, z. B. durch Anhalten
eines Zollstocks, Maßbands oder eines anderen
geeigneten Hilfsmittels im Bildfeld.

Nach Abschluss der Maßnahme ist dem Auftraggeber ein
USB-Stick mit sämtlichen Bildern zu übergeben. Die
Daten sind strukturiert nach Straßen- oder
Kanalabschnitten abzulegen (z. B. in Ordnerstruktur).

Bei Hausanschlussleitungen und
Straßenentwässerungsleitungen ist der eingebaute Kanal
im Gesamten zu fotografieren.
Menge: 1,000 psch

#### Titel 01.02 Straßenbauarbeiten

*Hinweis*
Bituminöse Befestigung trennen. Das Trennen hat nass zu
erfolgen. Bituminöser Straßenoberbau geradlinig
schneiden, einschließlich Nachschnitt nach
Grabenverfüllung. Im Bereich kontaminierter Flächen
(teerhaltiger Asphalt) ist das Schnittgut von Hand
aufzunehmen und fachgerecht im Begleitscheinverfahren
mit dem teerhaltigen Asphalt zu entsorgen (Deponie).
Entsorgungskosten trägt der AG. Das Schnittgut
("Schnittwasser") darf nicht auf unbelastete Flächen
bzw. im vom Individualverkehr überfahrbare oder
begehbare Bereiche gelangen (Verschleppung der
Kontamination!).

**01.02.0010 Dicke der bituminösen Befestigung: bis 25cm**
Dicke der bituminösen Befestigung: bis 25 cm
Menge: 350,000 m

*Hinweis*
Bituminöse oder teerhaltige Befestigung aufnehmen und
laden einschl. Unterlage aus Schotter, Pflastersteine,
einschl. Packlage. Gesamtaufbruchtiefe 60 cm.
Aufbruchgut wird getrennt vom Erdaushub beseitigt. Die
Erschwernisse beim Aufbruch im Bereich von
Schieberkappen, Hydranten, Schachtbauwerken etc. sind
in den Einheitspreis einzurechnen. Die Handschachtung
in diesen Bereichen wird nicht gesondert vergütet.
Transport wird in den Transportpositionen vergütet.

**01.02.0020 Dicke der bituminösen Befestigung: bis 25cm (Straßenaufbruch) innerhalb Kanalgraben**
Dicke der bituminösen oder teerhaltigen Befestigung:
bis 25 cm. Baugruben und Kanalgraben.
Menge: 350,000 m2

**01.02.0030 Bituminöse Befestigung außerhalb Kanalgraben aufnehmen (Straßenaufbruch)**
Bituminöse oder teerhaltige Befestigung aufnehmen und
laden einschl. Unterlage aus Schotter, Pflastersteine,
einschl. Packlage. Gesamtaufbruchtiefe 60 cm. Dicke der
bituminösen oder teerhaltigen Befestigung: bis 25 cm.
Aufbruchgut wird getrennt vom Erdaushub beseitigt. Die
Erschwernisse beim Aufbruch im Bereich von
Schieberkappen, Hydranten, Schachtbauwerken etc. sind
in den Einheitspreis einzurechnen. Die Handschachtung
in diesen Bereichen wird nicht gesondert vergütet.
Transport wird in den Transportpositionen vergütet.
Fläche außerhalb Kanalgraben.
Menge: 550,000 m2

**01.02.0040 Bit. Befestigung zerkleinern**
Bit. Befestigung vor Ort erschütterungsarm zerkleinern.
Das Zerkleinern der Asphaltschollen auf eine Größe < 50
cm kann mit Abbruchhammer oder Nassschneidemaschine
erfolgen. Das Zerkleinern durch fallen lassen oder
zertrümmern mit dem Baggerlöffel ist nicht gestattet.
Menge: 900,000 m2

**01.02.0050 Zulage zum Straßenaufbruch**
Zulage zum Straßenaushub für den Abtrag des
Straßenoberbaus bis 60 cm in zwei Lagen. Erste Lage:
bit. Oberbau und Schottertragschicht bis ca. 40 cm.
Zweite Lage: Abtrag Boden oder Schotter von ca. -0,4 m
bis -0,6 m unter Geländeoberkante. Bei
unterschiedlicher Bodenbelastung nach EBV
Menge: 900,000 m2

**01.02.0060 Planum herstellen und Boden verdichten innerhalb Rohrgraben**
Planum für Straße und Kanalrohr herstellen und Boden
verdichten. Max. Abweichung von der Sollhöhe +2/-2 cm.
Die Erschwernisse im Bereich von Schieberkappen,
Hydranten, Schachtbauwerken, Sinkkästen etc. sind in
den Einheitspreis einzurechnen und werden nicht
gesondert vergütet. Das Feinplanum innerhalb des
Kanalgrabens ist mit dem Einbau der Schottertragschicht
herzustellen.
Menge: 700,000 m2

**01.02.0070 Feinplanum für Straße herstellen außerhalb Rohrgraben**
Feinplanum außerhalb des Kanalgrabens herstellen und
verdichten. Max. Abweichung von der Sollhöhe +1/-1 cm.
Die Erschwernisse im Bereich von Schieberkappen,
Hydranten, Schachtbauwerken, Sinkkästen etc. sind in
den Einheitspreis einzurechnen und werden nicht
gesondert vergütet. Das Feinplanum innerhalb des
Kanalgrabens ist mit dem Einbau der Schottertragschicht
herzustellen. Für den Fall, dass beim Schottertrag-
bzw. Frostschutzschicht hergestellt wird
Menge: 550,000 m2

**01.02.0080 Zulage zu bit. Tragschicht für Toleranzausgleich**
Zulage zur bit. Tragschicht für den Toleranzausgleich
im Übergangsbereich zur ungebundenen Tragschicht.
Toleranz: +/- 1 cm.
Menge: 550,000 m2

**01.02.0090 Tragschichtmaterial Straße einbauen**
Tragschichtmaterial für Straßen der Belastungsklassen
BK 0,3 bis BK 10 einbauen und verdichten. Toleranz für
Sollhöhe: +/- 1 cm. Einbaustärke: 34-42cm. Einbau in
Fahrbahn. Material: Schotter des AG. Körnung 0/32
bis0/45. Die Erschwernisse im Bereich von
Schieberkappen, Hydranten, Schachtbauwerken, Sinkkästen
etc. sind in den Einheitspreis einzurechnen und werden
nicht gesondert vergütet. Abgerechnet wird nach
Auftragsprofilen und Lieferscheinnachweis.
Verformungsmodul EV2 auf der Oberfläche min.120 MPa.
Menge: 400,000 m3

**01.02.0100 Tragschichtmaterial für Pflasterflächen/Plattenflächen**
Tragschichtmaterial für gepflasterte Straßen (Fahrbahn
und Gehweg), Plätze einbauen und verdichten. Toleranz
für Sollhöhe: +/- 1 cm. Einbaustärke: 48cm. Material:
Schotter des AG, Körnung 0/32 bis 0/45. Die
Erschwernisse im Bereich von Schieberkappen, Hydranten,
Schachtbauwerken, Sinkkästen etc. sind in den
Einheitspreis einzurechnen und werden nicht gesondert
vergütet. Abgerechnet wird nach Auftragsprofilen und
Lieferscheinnachweis. Verformungsmodul EV2 auf der
Oberfläche min.120 MPa.
Menge: 30,000 m3

**01.02.0110 Gehwegunterbau herstellen**
Gehwegunterbau herstellen, Stärke: 48 cm. Material des
AG. Die Auskofferung erfolgt in Handschachtung und wird
nicht gesondert vergütet. Die Kosten hierfür sind in
den Einheitspreis einzurechnen. Erschwernisse durch
quer oder parallel verlaufende Kabel werden nicht
separat vergütet und sind in den Einheitspreis
einzurechnen. Diese Position kommt zur Anwendung, wenn
beschädigter Gehweg erneuert werden muss, der nicht im
Zusammenhang mit der Sanierung von
Hausanschlussleitungen steht.

Belastungsklasse 0,3 (Gehwege)
Menge: 20,000 m3

**01.02.0120 Zulage für Herstellung des Pflasterflächenunterbaus**
Zulage zum Herstellen der Tragschicht von Pflaster-und
Plattenflächen für den Erschwerten Einbau im Bereich
von Kabeln und Leitungen, Handeinbau.
Menge: 30,000 m3

**01.02.0130 Bituminöse Tragschicht herstellen (14cm)**
Bituminöse Tragschicht gemäß ZTV-Asphalt (neueste
Fassung) liefern, einbauen und verdichten. Mischgut: AC
32 TN. Einbau in Fahrbahn und Nebenflächen,
einschichtig. Bindemittel = Bitumen 70/100.
Mitverwendung von Ausbauasphalt ist bis max.30 Gew-v.H.
zulässig. Die Erschwernisse im Bereich von
Schieberkappen, Hydranten, Schachtbauwerken, Sinkkästen
etc. sind in den Einheitspreis einzurechnen und werden
nicht gesondert vergütet. Der Einbau erfolgt
abschnittsweise bzw. punktuell im Bereich der
Schachtbaugruben, Start-und Zielgruben. Evtl.
Erschwernisse die hierdurch entstehen sind in den
Einheitspreis einzurechnen. Stärke: 14 cm.
Menge: 900,000 m2

**01.02.0140 Zulage zuvor für Handeinbau**
Zulage zum Einbau der bit. Tragschicht für Handeinbau
im Bereich von Umschlussarbeiten,
Hausanschlussleitungen, Sinkastenleitungen bzw. im
Hauptkanalbereich wenn der maschinelle Einbau mit
Straßenfertiger bzw. Gehwegfertiger aus technischer
Sicht nicht möglich ist.
Menge: 200,000 m2

**01.02.0150 Bituminöse Deckschicht herstellen (4cm)**
Asphaltdeckschicht gemäß ZTV-Asphalt (neueste Fassung)
herstellen. In Verkehrs- und Gehwegflächen. Einbau in
Fahrbahn und Nebenflächen. Einbau- Dicke 4cm,
Asphaltmischgut: AC 8 TD. Bindemittel = Bitumen 70/100.
Die Erschwernisse im Bereich von Schieberkappen,
Hydranten, Schachtbauwerken etc. sind in den
Einheitspreis einzurechnen und werden nicht gesondert
vergütet.
Menge: 900,000 m2

**01.02.0160 Zulage zuvor für Handeinbau**
Zulage zum Einbau der bit. Deckschicht für Handeinbau
im Bereich von Umschlussarbeiten,
Hausanschlussleitungen, Sinkastenleitungen bzw. im
Hauptkanalbereich wenn der maschinelle Einbau mit
Straßenfertiger bzw. Gehwegfertiger aus technischer
Sicht nicht möglich ist.
Menge: 200,000 m2

**01.02.0170 bit. Tragschicht in Nebenflächen herstellen**
Bituminöse Tragschicht herstellen. Einbau in
Schadstellen, zur Profilregulierung und zum Angleichen
bei Anschlüssen und Übergängen. Mischgut: AC 32 TN
Bindemittel nach EN 12591: Bitumen 70/100.
Mitverwendung von Ausbauasphalt ist bis max.30 Gew.-
v.H. zulässig. Handeinbau wird nicht gesondert vergütet
und ist in den Einheitspreis einzurechnen. Auf
Anordnung des AG.
Menge: 5,000 t

**01.02.0180 Zulage für wiederholte BE für Straßenbau(Asphalteinbau)**
Zulage zu den Asphaltpositionen für den wiederholten An
-und Abtransport der Baustelleneinrichtung für die
Herstellung des bit. Straßenoberbaus in 2 Abschnitten.
Menge: 2,000 Stck

**01.02.0190 Asphaltkeil herstellen und beseitigen (Breite ca. 50 cm )**
Ankeilung mit Asphaltbeton 0/5 herstellen. Breite bis
50 cm, Dicke: 0-10cm. Material ist nach Fertigstellung
der Arbeiten wieder zu entfernen. Material wird
Eigentum des AN und ist zu beseitigen. Vor dem Einbau
ist bit. Sand aufzubringen um ein späteres Entfernen zu
erleichtern.
Menge: 20,000 m

**01.02.0200 Fugen herstellen m. Dichtungsband**
Fugen in der Dicke der bituminösen Deckschicht mit
schmelzbarem Bitumen-Dichtungsband herstellen. Vor dem
Einbau der Deckschicht vorhandene Wandung säubern,
soweit erforderlich trocknen und mit bituminösem
Voranstrich versehen. Nach dem Trocknen des
Voranstriches Fugenband an der zu verklebenden Seite
leicht anschmelzen und an die Wandung gleichmäßig
anpressen. Die Fugenbänder müssen den "ZTV Fug-StB,Teil
4" entsprechen. Das Merkblatt "M SNAR" der
Forschungsgesellschaft für Straßen - und Verkehrswesen
ist zu beachten. Dicke der Deckschicht 4 cm,
Fugenbreite 8 mm. Anwendung nur im Bereich kleiner
Flächen, Schachtabdeckungen und Schieberkappen.
Menge: 300,000 m

**01.02.0210 Decke fräsen Zwickel/Streifen**
Bituminöse Deckschicht fräsen und mit Saugkehrmaschine
reinigen. Fläche = Zwickel und Streifen. Frästiefe bis
4 cm. Unterschiedliche Breiten. Schnittlinienabstand
der Fräse: 1,5 cm. Das Fräsgut ist zu laden und auf
eine Deponie abzufahren. Transport wird gesondert
vergütet.
Menge: 10,000 m2

**01.02.0220 Decke feinfräsen**
Bituminöse Deckschicht feinfräsen und mit
Saugkehrmaschine reinigen. Fläche = Zwickel und
Streifen. Frästiefe bis 2 cm. Unterschiedliche Breiten.
Das Fräsgut ist zu laden und auf eine Deponie des AG
abzufahren. Transport wird gesondert vergütet.
Schnittlinienabstände der Fräse: 4-8 mm
Menge: 10,000 m2

*Hinweis*
Verbundsteinpflaster (B/L/H/ :10/20/8-10 cm)
verschiedener Bauart aufnehmen und laden. Aufbruch und
laden der Tragschicht (48) und der Bettung sind
einzurechnen, mit Fugenfüllung verschiedener Art.
Transport wird in den Transportpositionen vergütet.

**01.02.0230 Sand oder Splittbettung**
Pflasterart: Beton-, Rechteck- und Verbundpflaster.
Pflasterstärke: bis 100 mm. Pflasterbett: Sand oder
Splitt (5cm). Abmessungen ca. 10/20 cm.
Menge: 5,000 m2

**01.02.0240 Mörtel oder Betonbettung**
Pflasterart: Beton, Rechteck- und Verbundpflaster.
Pflasterstärke: bis 100 mm. Pflasterbett: Mörtel/Beton
(10 cm). Abmessungen ca. 10/20 cm.
Menge: 5,000 m2

*Hinweis*
Verbundsteinpflaster gemäß DIN EN 18318 bzw. ZTV-
Pflaster-Stb versetzen. Pflasterart: Beton, Rechteck-
und Verbundpflaster. Pflasterstärke: 100 mm.
Rechteckpflaster: ca.10/20 cm, halbe und ganze Steine.
Pflastersteine wechselweise aus mehreren Paketen
entnehmen und höhen- und fluchtgerecht in
vorgeschriebenem Verband unter Einhaltung der
Mindestfugenbreite (3-5 mm) nach DIN EN 18318 bzw. ZTV
Pflaster-StB verlegen. Bei der Verlegung ist der obere
Bereich der vorgegebenen Fugenbreite anzustreben. Beim
Verlegen ist die Fläche in erforderlichen Abständen
auszurichten und auf Einhaltung der Rastermaße und
Fugenverläufe zu überprüfen. Baustoffgemisch für die
Fugenfüllung (Brechsand), filterstabil abgestimmt auf
das Bettungsmaterial gem. TL Pflaster-StB, liefern,
vollfugig einkehren und einschlämmen. Das Schließen der
Fugen muss kontinuierlich mit dem Baufortschritt
erfolgen! Zur Fleckenvermeidung ist die Pflasterfläche
vor dem Abrütteln sauber abzukehren. Abrütteln nur bei
trockener Fläche mit einem entsprechenden
Flächenrüttler (200 kg bis 250 kg) vom Rand aus
beginnend. Farbige oder oberflächenveredelte
Pflastersteine sind mit einem Flächenrüttler mit
Plattengleitvorrichtung abzurütteln. Nach dem Abrütteln
sind die Fugen erneut zu füllen, und einzuschlämmen,
ggf. mehrfach bis zur völligen Fugenfüllung. Im
Anschluss daran ist die Fläche erneut abzukehren.
Verlegeart: Ellenbogenverband.

**01.02.0250 Sand - Splittbettung**
Pflaster wie vor beschrieben auf nachfolgendem
Pflasterbett versetzen. Pflasterbett gemäß TL Pflaster-
StB bzw. ZTV-Pflaster-StB aus Brechsand-Splitt-Gemisch
0/5 herstellen. Dicke Pflasterbettung im verdichteten
Zustand: 3-5 cm. Schlagzertrümmerung SZ < 20
Menge: 5,000 m2

**01.02.0260 Betonbettung**
Pflaster wie vor beschrieben auf nachfolgendem
Betonbett versetzen. Betonbett aus Beton C 12/15
herstellen. Stärke des Betons :10 cm. Offenporig
Menge: 5,000 m2

**01.02.0270 Randeinfassung an Gebäuden herstellen (Pflaster)**
Fugenverschluss im Bereich zwischen Pflasterlängsband
und Gebäude/Grünfläche herstellen. Herstellen einer
Mörtelfuge. Breite bis 5 cm, Stärke :10 cm. Material:
Mörtel kunststoffvergütet.
Menge: 5,000 m

**01.02.0280 Zulage für das Verlegen eines Pflasterlängsbandes**
Zulage zu den Pflasterpositionen für das Verlegen eines
Pflasterlängsbandes aus Verbundsteinpflaster 20/10/10.
Im Bereich von Naturborden, Grundstücksgrenzen,
Einfassungen und Gebäuden. Einschließlich Nassschnitt
der Steine.
Menge: 5,000 m

**01.02.0290 Zulage für Fugenverschluss im Bereich von Straßenborden (Pflaster)**
Zulage zu den Pflasterpositionen für den Verschluss der
Fuge zwischen Pflasterlängsband und Naturborden.
Material: Mörtel kunststoffvergütet. Fugenbreite: bis 5
cm. Tiefe: bis 10 cm
Menge: 5,000 m

**01.02.0300 Pflaster schneiden**
Rechteckpflaster oder Verbundpflaster in
Pflasterflächen einpassen und mit elektrischem
Nassschneidetisch trennen. Schneidtisch anliefern,
vorhalten, betreiben und abfahren.
Menge: 5,000 m

**01.02.0310 Verbundsteinpflaster liefern**
Verbundsteinpflaster nach DIN EN  1338 bzw. TL Pflaster
-StB liefern. Pflasterart: Rechteckpflaster 20/10/10,
grau, rot, halbe und ganze Steine.
Universalverbundsteine aus Beton mit erhöhter Frost-
und Tausalzwiderstandsfähigkeit, erhöhtem Abrieb- und
Witterungswiderstand gem. TL Pflaster-StB. Qualität: D,
I, ansonsten Güteeigenschaften nach DIN EN 1338.
Pflastersteine mit Vorsatzschicht aus
Hartgesteinedelsplitt, mit umlaufender Fase, mit
Abstandhaltern.
Menge: 5,000 m2

**01.02.0320 Mosaikpflaster herstellen um Einbauten**
Mosaikpflaster aus Pflastersteinen herstellen in
Zwickel, Streifen, um Einbauten, Schachtdeckel,
Schieberkappen, Hydrantenkappen usw.
Mosaikpflastersteine DIN 18 502 (50/50/50 mm). Porphyr-
bzw. Granitpflaster mit Trasszementmörtel einschlämmen
und vor Abbinden des Mörtels reinigen. Pflasterbett aus
Trasszementmörtel herstellen, Dicke in verdichtetem
Zustand 4 cm.
Menge: 2,000 m2

*Hinweis*
Platten aufnehmen und laden. Aufbruch der Tragschicht
und der Bettung ist einzukalkulieren. Platten Beton
30/30/5 cm, mit Fugenfüllung verschiedener Art. Platten
und übriges Aufbruchgut sind zu beseitigen. Transport
wird in den Transportpositionen vergütet.

**01.02.0330 Sand-Splittbett**
Bettung: Sand oder Splitt (5 cm).
Menge: 50,000 m2

**01.02.0340 Beton-oder Mörtelbettung**
Bettung: Beton- oder Mörtel (10 cm).
Menge: 50,000 m2

**01.02.0350 Gehwegplatten liefern und verlegen**
Gehwegplatten aus Beton, einschl. der erforderlichen
Passplatten, liefern und verlegen. Einbau auf Geh- oder
Radwegflächen, Gehwegplatten gemäß DIN EN 1339
(300/300/50 mm). Qualität PKDUI 7. Bettung aus
Trasszementmörtel herstellen. Dicke im fertigen
Zustand: 4 cm. Platten mit Trasszementmörtel
einschlämmen und vor Abbinden des Mörtels reinigen.
Plattenbelag mit Klein- oder Mosaikpflaster an
Einbauten anpassen. Parallele Verlegung. Halbe Platten
und Passplatten sind einzurechnen.
Menge: 100,000 m2

**01.02.0360 Zulage für Fugenverschluss im Bereich von Straßenborden (Platten)**
Zulage zur Verlegung von Gehwegplatten für den
Verschluss der Fuge zwischen Platten und Naturborden
bzw. Hauswand. Material: Mörtel kunststoffvergütet.
Fugenbreite: bis 5 cm, Tiefe: 5 cm.
Menge: 40,000 m

**01.02.0370 wie vor, jedoch für Fugenverschluss im Bereich Gebäude**
Menge: 40,000 m

*Hinweis*
Formsteine (Sonderprofile) aus Beton einschließlich
Bettung und Unterbeton aufnehmen und laden. Bettung aus
Beton oder Mörtel (3-5 cm). Unterbeton, ca. 30 cm dick,
aufbrechen und laden. Sämtliche Steine und übriges
Aufbruchgut sind zu beseitigen. Transport wird in den
Transportpositionen vergütet.

**01.02.0380 Rinnenplatten aufnehmen 30/15/6-8 cm**
Rinnenplatten 30/15/6-8 cm oder 30/30/8 cm aufnehmen,
laden und abtransportieren.
Menge: 400,000 m

**01.02.0390 Rinnenplatten aus Beton liefern und setzten**
Rinnenplatten aus Beton, entsprechend DIN EN 1339 bzw.
Verbundsteinpflaster nach DIN 1338 bzw. TL Pflaster-
StB, liefern und nach DIN EN 18318 bzw. ZTV Pflaster-
StB versetzen, einschließlich der Aussparungen für bzw.
der Anpassungen an Straßenabläufe, einschichtig,
Zuschlagstoff = Harter Kiessand. Unterbeton, C20/25, 20
cm dick in Schalung herstellen und durch stampfen
verdichten. Bettung aus geeignetem frost- und
tausalzwiderstandsfähigem Bettungsmörtel. Dicke im
verdichteten Zustand 3 bis 5 cm, "frisch in frisch"
aufbringen und Rinnen in geplanter endgültiger Höhe
hammerfest versetzen. Rinnenplatten wechselweise aus
mehreren Paketen entnehmen und höhen- und fluchtgerecht
in vorgeschriebenem Verband unter Einhaltung der
Mindestfugenbreite von 10 mm verlegen. Frost- und
tausalzwiderstandsfähigen Pflasterfugenmörtel als
Werktrockenmörtel.
Druckfestigkeit im eingebauten Zustand min. 30 N/mm²,
max. 40 N/mm², nach Herstellervorschrift mischen und
vollfugig einschlämmen. Rinne vor Abbinden des Mörtels
von Rückständen reinigen. Fuge max. 4 mm zurückliegend.

Bewegungsfugen im Abstand von 6 m und an
Straßenabläufen durch Einlegen einer Trennscheibe aus
Neukautschuk-RC-Material herstellen. Fugenspalt 3 cm
tief freilegen und nach ZTV Fug-StB füllen.
Mindestlängsgefälle: 0,5 %. Qualität: PDUI 7
Menge: 400,000 m

**01.02.0400 Bordsteine aufnehmen (Beton)**
Bordsteine aufnehmen. Bordsteine aus Beton, ca.
12/15/30 bis 15/18/30 cm, als Hochbord in Beton oder
Mörtel versetzt, aufnehmen und laden. Unterbeton, ca.
20 cm dick, und Rückenstütze, ca. 15 cm stark
aufbrechen und laden. Länge der Borde bis 1,00 m.
Transport wird in den Transportpositionen vergütet.
Menge: 40,000 m

**01.02.0410 Bordsteine setzen (Beton)**
Bordsteine des AG laden, vom Zwischenlager anfahren
(Entfernung bis 2 km), und gemäß DIN EN 18318 bzw. ZTV
Pflaster-StB setzen, einschließlich der Aussparungen
für bzw. der Anpassungen an Straßenabläufe. Bordsteine
aus Beton, ca. 12/15/30 bis 15/18/30 cm. Bordsteine,
einschl. aller erforderlichen Kurven-, Absenk- und
Übergangssteine. Rückenstütze aus Beton C 20/25
herstellen, bis 12 cm unter OK Bordstein, 15 cm breit.
Unterbeton C 20/25, 20 cm dick, herstellen. Unterbeton
2-lagig, 1. Lage (min. 3/4 der Höhe) durch Stampfen
verdichten, 2. Lage "frisch in frisch", um das
erforderliche Setzmaß überhöht, aufbringen.
Bewegungsfugen im Abstand von 6 m durch Einlegen einer
Trennscheibe aus Neukautschuk-RC-Material herstellen.
Menge: 40,000 m

**01.02.0420 Tiefbord aufnehmen**
Bordsteine aufnehmen. Bordsteine aus Beton, ca.
10/30/100 cm, als Tiefbord in Beton od. Mörtel
versetzt. Unterbeton (ca. 20 cm dick) und Rückenstütze
(ca. 15 cm dick) aufbrechen. Wiederverwendbare
Bordsteine säubern und sortiert innerhalb der Baustelle
lagern. Nicht wiederverwendbare Bordsteine und übriges
Aufbruchgut sind zu beseitigen. Transport wird in den
Transportpositionen vergütet. Der Transport zum
Zwischenlager ist einzurechnen (Entfernung bis 2 km ).
Menge: 10,000 m

**01.02.0430 Tiefbord setzen**
Bordsteine des AG laden, vom Zwischenlager anfahren
(Entfernung bis 2 km), gemäß DIN EN 18318  bzw. ZTV
Pflaster-StB setzen, einschließlich der Aussparungen
für bzw. der Anpassungen an Straßenabläufe. Bordsteine
aus Beton, ca. 10/30/100 cm Bordsteine, einschließlich
aller erforderlichen Kurven-, Absenk- und
Übergangssteine. Rückenstütze aus Beton C20/25
herstellen, bis 12 cm unter OK Bordstein, 15 cm breit.
Unterbeton C20/25, 20 cm dick, herstellen. Unterbeton 2
-lagig, 1. Lage (min. 3/4 der Höhe) durch Stampfen
verdichten, 2. Lage "frisch in frisch", um das
erforderliche Setzmaß überhöht, aufbringen.
Bewegungsfugen im Abstand von 6 m durch Einlegen einer
Trennscheibe aus Neukautschuk-RC-Material herstellen.
Menge: 10,000 m

**01.02.0440 Bordsteine quer schneiden BSt. 18/30-24/25**
Bordsteine auf Passmaß im Nassschneidverfahren trennen.
Bordsteinreste, Schutt in Eigentum des AN übernehmen
und von der Baustelle entfernen. Bordsteine aus Beton,
ca. 12/15/30 bis 15/18/30 cm.
Menge: 10,000 St

**01.02.0450 Tiefbord liefern**
Bordsteine liefern, Bordsteine aus Beton, Tiefbord DIN
EN 1340 Qualität DTI - DIN 483 TB 100 x 300 x 1,00 m.
Tiefbordsteine mit Vorsatzbeton aus
Hartgesteinedelsplitt
Menge: 10,000 St

**01.02.0460 Bordsteine liefern**
Bordsteine liefern, Bordsteine aus Beton. Hochbord DIN
EN 1340 Qualitä t DTI, ansonsten Güteeigenschaften nach
DIN EN 1340. HB 15/18/30, L=1,0 m. Oberflächen /Farbe:
betongrau, glatt. Hochbordsteine mit Vorsatzbeton aus
Hartgesteinedelsplitt
Menge: 40,000 m

**01.02.0470 Straßenablauf ausbauen**
Straßenablauf einschließlich Aufsatz vollständig
ausbauen. Anschlussleitungen, die bestehen bleiben,
soweit erforderlich abdichten. Erdarbeiten unterhalb
der Leitungsanschlüsse in Boden ausführen. Das Ausbauen
von Rohrleitungen wird gesondert vergütet.
Straßenablauf aus Betonfertigteilen, Ausbautiefe ab OK
Aufsatz bis 1,25 m. Straßenablauf liegt in befestigter
Fläche. Aufbruch und Erdarbeiten ausführen. Material
laden. Transport wird in den Transportpositionen
vergütet.
Menge: 11,000 Stck

**01.02.0480 Straßenablauf liefern und einbauen**
Straßenablauf aus Betonfertigteilen nach DIN 4052,
DN=450 mm, ohne Aufsatz liefern einbauen. Fugen mit
Mörtel MG III nach DIN 1053 dicht füllen. Füllung
glattstreichen. Aufsatz wird gesondert vergütet.
Erdarbeiten im Boden der Klassen 3 bis 5 ausführen.
Boden: Form 1a mit Abfluss und eingebautem
Steckmuffendichtelement (320mm hoch), Schaft: Form 5d
(570 mm hoch), Schaftkonus: Form 11 für Elcord Aufsatz
(300 mm hoch). Ausgleichring: Form 10b für Elcord
Aufsätze (60 mm hoch). Auflager aus Beton C16/20, 10 cm
dick, herstellen. Aushubtiefe bis UK Auflager bis 1,45
m Boden einbauen und verdichten. Überschüssigen Aushub
beseitigen. Transport wird in den Transportpositionen
vergütet.
Menge: 11,000 Stck

**01.02.0490 Aufsatz für Straßenablauf liefern und aufsetzen 300/ 500**
Aufsatz für Straßenablauf nach DIN EN 124/E und DIN
1229 liefern und aufsetzen, ACO Multitop Aufsatz ELCORD
300 PF, Klasse D 400 oder gleichwertiger Art.
Rahmenaußenmaße: 300x524, mit multifunktionalem
Doppelscharnier. Rahmen aus Gusseisen, hochziehbar mit
Eimerauflage, mit dämpfenden PEWEPREN- Einlagen, mit
vorgeformten, bei Bedarf ausschlagbaren
Bauzeitenentwässerungen. Rost aus Gusseisen, mit vier
schraublosen und verkehrssicheren Arretierungen aus
hochverschleißfestem Kunststoff.  Rost nach lösen der
Arretierungen herausnehmbar, zweiseitig ca. 110 Grad
aufklappbar. Rost nach dem Aufklappen nicht
herausnehmbar. Schlitzweite: 24 mm, Schlitzlängen
kleiner 170 mm, Einlaufquerschnitt: ca. 570 cm².
Verzinkter Eimer nach DIN 4052, Form C 3 incl. 1 Satz
Verschlussbleche für Bauzeitenentwässerung. Aufsatz auf
planmäßige Höhe setzen. Fuge zwischen Fertigteilen mit
Mörtel MG III nach DIN 1053 füllen. Füllung
glattstreichen.
Menge: 11,000 Stck

**01.02.0500 Hydrantenkappen und Schieberkappen anpassen**
Hydrantenkappen und Schieberkappen
(Gas/Wasser/Fernwärme) freilegen und nach Einbau der
bit. Deckschicht bzw. des Deckenbelages höhenmäßig
anpassen in Fahrbahnen, Gehwegen und Nebenflächen.
Anfallender Schutt wird Eigentum des AN und ist zu
beseitigen.
Menge: 12,000 Stck

**01.02.0510 Schieberkappen liefern und einbauen**
Straßenkappe für Gas-und Wasserschieber mit Grundplatte
aus Beton liefern und einbauen. BUDESTRA-NIVEAU oder
gleichwertiger Bauart, aus Gusseisen,
selbstnivellierend, nach Baugrundsätzen ähnlich DIN
3580 für Absperrarmaturen (Einbaufälle nach DIN 4056,
NG 1), überfahrbar in der Frostschutzschicht, zum
niveaugerechten Einwalzen in bituminöse Fahrbahnbeläge,
mit BUDAPREN-Einlage, anfrierhemmende Deckelauflage,
höhen - und neigungsverstellbar. Verstellbereich :260 -
468 mm. Gewicht ca. 22,2 kg
Menge: 12,000 Stck

**01.02.0520 Schachtabdeckung in bit. Oberbau einbauen**
ACO Schachtabdeckung Multitop, System Bituplan LW 800
bzw. LW 600 im Zuge der Herstellung des bit
Straßenoberbaus, gemäß Einbau und Bedienungsanleitung
des Herstellers, einbauen.
Menge: 4,000 Stck

#### Titel 01.03 Erdarbeiten

*Hinweis*
Erdaushub - unabhängig von der Förderungsart für die
Kanalgräben und Baugruben, Schächte und Sonderbauwerke
in allen Bodenarbeiten nach DIN 18300, Abs. 2.2,
Homogenbereiche nach Baugrundgutachten, in allen Tiefen
ausheben, laden, abfahren bzw. zwischentransportieren
und zwischenlagern, je nach den örtlichen
Erfordernissen und Anweisung des AG. Die Sicherung der
Baugrube, ob Böschung oder Baugrubenverbau, ist
gemeinsam mit der Bauleitung abzustimmen. Die
Anweisungen der Bauleitung sind zu befolgen. Das
Abböschen der Grabenwände ist nur mit Genehmigung der
Bauleitung gestattet und nach DIN 4124 (Baugruben,
Böschungen, Verbau) auszuführen. Beim Aushub ist zu
beachten, dass im Bereich von Leitungen in der Straße
(Kanal der nicht erneuert wird, Gas, Wasser usw.) bis
auf die Tiefenlage der Leitungen im Handbetrieb nach
den Vorschriften der betreffenden Instanzen auszuführen
ist.

Abgrabungen im Wurzelbereich von Bäumen haben im
Handbetrieb gemäß der R-SBB bzw. DIN 18920 zu erfolgen.
Sollten Wurzel oder Äste beschädigt werden, so ist
umgehend der Bereich Grünflächen und Friedhöfe des WBL
zu benachrichtigen.

Der Unternehmer hat mind. 1 Woche vor Beginn der
Arbeiten den zuständigen Stellen wie Technische Werke,
Pfalzwerke und der Post die Arbeiten anzuzeigen, damit
an Ort und Stelle die Lage der Leitungen angegeben
werden kann. Unterlagen, wie Zeichnungen usw., die die
Lage der Versorgungsleitungen kennzeichnen, sind der
Stadtentwässerung Ludwigshafen vorzulegen. Die in der
Baugrube verlaufenden oder kreuzenden
Versorgungsleitungen (Gas, Wasser, Kabel) sind durch
entsprechende Maßnahmen zu sichern und gegen
Witterungseinflüsse zu schützen. Schäden, die durch die
Ausführung der Bauarbeiten an den Versorgungsleitungen
und am Straßenkörper entstehen, gehen zu Lasten des
Unternehmers. Die vorschriftsmäßige Absperrung,
Beleuchtung und Sicherung ist Sache des Unternehmers.

Abrechnungstiefe:
Vorhandenes Gelände bzw. Unterkante Straßenoberbau oder
Oberboden (Mutterboden) bis Kanalsohle (Wasserlauf).
Mehraushub für Rohrwandstärke und Schachtsohle ist mit
einzurechnen.

Abrechnung des Erdaushubs und Wiedereinfüllung:
Die Abrechnung des Erdaushubs erfolgt in fester Masse,
ebenso die Wiedereinfüllung. Bei der Wiedereinfüllung
wird die Verdrängung aller eingebauten Bauteile wie
Kanalrohre, Schachtbauwerke und Einsteigschächte usw.
abgezogen. Die Verfüllung erfolgt bis Unterkannte
Straßenoberbau. Die Herstellung des Straßenoberbaus
wird gesondert vergütet.

Die Verdrängung wird wie folgt abgerechnet:
KanalrohreVerdrängung
DN3000,115 m3/m
DN4000,195 m3/m
DN5000,300 m3/m
DN6000,425 m3/m
DN7000,600 m3/m
DN8000,770 m3/m
DN9001,000 m3/m
DN10001,300 m3/m
DN12001,860 m3/m
DN13001,960 m3/m
DN14002,380 m3/m
DN15002,600 m3/m
DN16002,960 m3/m
DN18003,660 m3/m
DN20004,520 m3/m

Schachtkonen
Schachtkonen NW 1.000/600 lichte Weite einschl.
Ausgleichsringe und Schachtabdeckung: 0,650 m3/Stck
Schachtkonen NW 1.200/600 lichte Weite einschl.
Ausgleichsringe und Schachtabdeckung: 0,750 m3/Stck
Schachtkonen NW 1.500/600 lichte Weite einschl.
Ausgleichsringe und Schachtabdeckung: 1,000 m3/Stck

Schachtringe
Schachtringe NW 1.000 : 1,130 m3/m
Schachtringe NW 1.200 : 1,630 m3/m
Schachtringe NW 1.500 : 2,540 m3/m
Schachtunterteile für Ringschächte NW 1.200 lichte
Weite, Wandstärke 0,25 m: 2,270 m3/m
Schachtunterteile für Ringschächte NW 1.500 lichte
Weite, Wandstärke 0,25 m: 3,140 m3/m

Schachtunterteile
Schachtunterteile für Ringschächte NW 1.200 lichte
Weite, Wandstärke 0,25 m: 2,270 m3/m
Schachtunterteile für Ringschächte NW 1.500 lichte
Weite, Wandstärke 0,25 m: 3,140 m3/m

Rohrgrabenbreite
Für das Verlegen der Kanalrohre gelten die
Baugrubenbreiten einschl. Verbau für die Kanalrohre
bis:
DN300 l. W.1,30m
DN400 l. W.1,50m
DN500 l. W.1,60m
DN600 l. W.1,75m
DN700 l. W. 1,90m
DN800 l. W. 2,15m
DN900 l. W. 2,25m
DN1.000 l. W.2,40m
DN1200 l. W. 2,65m
DN1300 l. W. 2,90m
DN1400 l. W. 3,00m
DN1500 l. W. 3,10m
DN1600 l. W. 3,25m
DN1.800 l. W.3,45m
DN2.000 l. W.3,70m

Bei unverbauten Rohrgräben gelten die vorstehenden Maße
jeweils um 30 cm in der Sohle verringert. Bei
geböschten Gräben ist der Böschungswinkel gemäß DIN
4124 anzulegen. Die genauen Baugrubengrößen für die
Bauwerke bzw. Ringschächte, sonstigen Baugruben werden
mit der Bauleitung an Ort und Stelle festgelegt. Für
das Verlegen der provisorischen Abwasserleitung
seitlich der Kanaltrasse wird bei der jeweiligen
Grabenbreite 50 cm zugeschlagen. Für die Kalkulation
sind die Angaben der Baugrubengrößen in den einzelnen
Positionen maßgebend.

Die Verdichtung des wiedereingebauten Bodens hat so zu
erfolgen, dass nach Möglichkeit keine Erschütterungen
in den Gebäudebereichen spürbar werden. Die Verdichtung
muss unter Einsatz von Hochfrequenzverdichtungsgeräten
erfolgen, deren Frequenz erheblich über der
Eigenfrequenz der Gebäude liegt (mind. 60 Hz, max.
Schwinggeschwindigkeit am Immisionspunkt: 3 mm/s).
Sämtliche hierdurch entstehende Mehrkosten sind
einzurechnen. Für entstehende Schäden, vor allem an
elektronischen Anlagen, Blindalarm bei Banken und
Geschäften, Gebäudeschäden usw., bei nicht Einhaltung
der vorgenannten Forderungen, haftet der AN.

Der Aushub darf eine Tagesleistung nicht überschreiten,
um durch Witterungseinflüsse bedingte, ungünstige
Wassergehaltsänderungen zu vermeiden. Frei gelegte
Flächen sind umgehend durch verdichtete Schüttlagen zu
schützen. Der Aushubhorizont bzw. jede Schüttlage sind
unmittelbar zu verdichten. Sämtliche Arbeiten sind
durch Eigenüberwachungsprüfungen zu überwachen.
Recyclingmaterial darf erst ab 1,00 m über max.
Grundwasserstand eingebaut werden. Darunter ist
Naturmaterial einzubauen! Der Bodenabtrag von Hand im
Bereich von Spundwandtälern wird nicht gesondert
vergütet und ist in die jeweilige Aushubposition
einzurechnen.

*Hinweis*
Boden der Gräben für Entwässerungskanäle, Schächte und
Bauwerke in verbauten Baugruben profilgerecht lösen,
ausheben und seitlich lagern oder laden. Homogenbereich
lt. Baugrundgutachten. Verbau wird gesondert vergütet.
Seitliches Lagern nur auf Anordnung des AG. Diese
Leistung ist gemäß ZTV E-StB, DIN 18300 und ZTV A-StB
(jeweils neueste Auflage) durchzuführen. Evtl.
Erschwernisse beim Aushub im Bereich kreuzender und
paralleler Leitungen, welche in den Ausführungsplänen
verzeichnet sind, sind in die Aushubpositionen
einzurechnen. Die Erschwernisse im Bereich von
Schiebern, Hydranten, Schachtbauwerken etc. sind in den
Einheitspreis der Aushubpositionen einzurechnen und
werden nicht gesondert vergütet. Evtl. Abtransport der
Aushubmassen wird in den Transportpositionen vergütet.
Alle Abmessungen sind incl. Verbau!

**01.03.0010 Baugrubentiefe bis 4,0 m**
Baugrubentiefe: bis 4,0 m
Menge: 1000,000 m3

**01.03.0020 wie vor, jedoch für Baugrube Schacht 01070101**
Wie vor, jedoch Aushub für Baugrube Schacht 01070101,
Aushubtiefe bis 3,50 m. Baugrubenabmessungen: ca. 3,0 x
3,0 m
Menge: 35,000 m3

**01.03.0030 wie vor, jedoch für Baugrube Schacht 00599003**
Wie vor, jedoch Aushub für Baugrube Schacht 00599003,
Aushubtiefe bis 4,3 m. Baugrubenabmessungen: ca. 3,0 x
3,0 m
Menge: 40,000 m3

**01.03.0040 wie vor, jedoch für Baugrube Schacht 00599004**
Wie vor, jedoch für Baugrube Schacht 00599004
Menge: 40,000 m3

**01.03.0050 wie vor, jedoch für Stollenbaugrube (Virchowstraße)**
Wie vor, jedoch Aushub für Stollenbaugrube, Aushubtiefe
bis 4,5 m. Baugrubenabmessungen: ca. 3x4m
Menge: 40,000 m3

**01.03.0060 wie vor, jedoch für Stollenbaugrube (Kneipstraße)**
Menge: 40,000 m3

**01.03.0070 wie vor jedoch für Baugrube HA und SK**
Wie vor, jedoch Aushub für Baugruben für
Kanalhausanschlusskanäle und
Straßenentwässerungskanäle. Baugrubentiefe bis 3,5 m.
Menge: 350,000 m3

**01.03.0080 Oberboden entfernen und wieder einbauen**
Oberboden in einer Stärke von bis zu 0,3 m abtragen und
seitlich lagern. Nach Fertigstellung der Arbeiten
wieder profilgerecht einbauen. Rasensaat RSM 5.1
aufbringen, anwalzen und wässern.
Menge: 20,000 m3

**01.03.0090 Zulage für den Aushub im Schachtbereich**
Zulage zum Aushub für die Erschwernisse beim Aushub im
Bereich von Schächten und Schachtbauwerken.
Menge: 5,000 Stck

**01.03.0100 Zulage zum Aushub im Bereich einer Vielzahl von kreuzenden Versorgungsleitungen**
Zulage zum Aushub für die Erschwernisse beim Aushub im
Bereich kreuzender Versorgungsleitungen die sich in
Betrieb befinden, (Strom, Gas, Wasser, Fernwärme etc.).
Bereiche in denen eine erhebliche Anzahl von Leitungen
auf größerer Verlegebreite kreuzen. Verlegebreite 1,0
bis 2,0 m. Bereich Hauptkanal.
Menge: 10,000 Stck

**01.03.0110 Zulage zum Aushub (Bereich kreuzende Leitungen) Bereich Hauptkanal**
Zulage zum Aushub für die Erschwernisse beim Aushub im
Bereich kreuzender Versorgungsleitungen (Strom, Gas,
Wasser, Fernwärme) die sich in Betrieb befinden
(Bereich Hauptkanal). Unter kreuzender
Versorgungsleitung sind Einzelleitungen und
Leitungsbündel bis zu 20 Leitungen bzw. Schutzrohren zu
verstehen.
Menge: 40,000 Stck

**01.03.0120 wie vor, jedoch für HA/SK**
Zulage zum Aushub für die Erschwernisse beim Aushub im
Bereich kreuzender Versorgungsleitungen die sich in
Betrieb befinden, (Strom, Gas, Wasser, Fernwärme etc.).
Bereiche in denen eine erhebliche Anzahl von Leitungen
auf größerer Verlegebreite kreuzen. Verlegebreite 1,0
bis 2,0 m. Bereich Gehweg und Fahrbahn. Abgerechnet
wird die Komplette Länge der Baugrube.
Menge: 100,000 m

*Hinweis*
Boden der Gräben für Entwässerungskanäle, Schächte und
Bauwerke in verbauten Baugruben, profilgerecht einbauen
und lagenweise verdichten. Die Stärke der Einbaulage
richtet sich nach dem eingesetzten Verdichtungsgerät.
Homogenbereich gem. Bodengutachten. Baugrubensohle nach
DIN EN 1610 und Angabe der Bauleitung herstellen und
vor Kanalverlegung verdichten (DPr 100 %). Bauwerke und
Kanäle sind nach Fertigstellung sorgfältig zu
hinterfüllen, zu überschütten und die Gräben zu
verfüllen und verdichten. Das manuelle bzw. maschinelle
Verdichten des Bodens der Schüttlagen ist gemäß DIN
18300 - ZTV E - StB und ZTV A-StB (jeweils neueste
Ausgabe) durchzuführen. Erschwernisse beim Verdichten
im Bereich kreuzender und paralleler Leitungen sind in
die Positionen für Einbau und Verdichten einzurechnen.
Erschwernisse im Bereich von Schiebern, Hydranten,
Schachtbauwerken etc. sind in den Einheitspreis
einzurechnen und werden nicht gesondert vergütet. Das
Verdichten mit mittleren und schweren
Verdichtungsgeräten ist erst ab einer Überdeckungshöhe
von 1,00 m (im verdichteten Zustand) über Rohrscheitel
erlaubt. Evtl. Anfahren von Ersatzstoffen wird in den
Transportpositionen vergütet.

**01.03.0130 Baugrubentiefe: bis 4,0 m**
Menge: 950,000 m3

**01.03.0140 wie vor, jedoch Baugrube Schacht 00599004**
wie vor, jedoch Verfüllung Baugrube Schacht 00599001
Menge: 33,000 m3

**01.03.0150 wie vor, jedoch Baugrube Schacht 00599003**
wie vor, jedoch Verfüllung Baugrube Schacht 00599002
Menge: 33,000 m3

**01.03.0160 wie vor, jedoch Baugrube Schacht 01070101**
wie vor, jedoch Verfüllung Baugrube Schacht 01070101
Menge: 28,000 m3

**01.03.0170 wie vor, jedoch für Stollenbaugrube Virchowstraße**
Wie vor jedoch für Stollenbaugrube Virchowstraße
Menge: 40,000 m3

**01.03.0180 Wie vor jedoch für Stollenbaugrube Kneippstraße**
Menge: 40,000 m3

**01.03.0190 wie vor, jedoch für Baugrube HA und SK**
Wie vor, jedoch Verfüllen für Baugruben für
Kanalhausanschlusskanäle und
Straßenentwässerungskanäle. Baugrubentiefe bis 4,5 m.
Menge: 350,000 m3

**01.03.0200 Zulage für Verfüllen im Schachtbereich**
Zulage für die Erschwernisse beim Verfüllen und
Verdichten im Bereich von Schächten und
Schachtbauwerken.
Menge: 3,000 Stck

**01.03.0210 Zulage zum Verfüllen (Bereich kreuzende Leitungen), Bereich Hauptkanal**
Zulage für die Erschwernisse beim Verfüllen und
Verdichten im Bereich kreuzender Versorgungsleitungen
(Strom, Gas, Wasser, Fernwärme) die sich in Betrieb
befinden (Bereich Hauptkanal). Unter kreuzender
Versorgungsleitung sind Einzelleitungen und
Leitungsbündel bis zu 20 Leitungen bzw. Schutzrohren zu
verstehen.
Menge: 40,000 Stck

**01.03.0220 Zulage zum Verfüllen im Bereich einer Vielzahl von Versorgungsleitungen**
Zulage zum Verfüllen für die Erschwernisse beim Einbau
und Verdichten im Bereich kreuzender
Versorgungsleitungen (Strom, Gas, Wasser, Fernwärme
etc.) die sich in Betrieb befinden. Bereiche in denen
eine erhebliche Anzahl von Leitungen auf größerer
Verlegebreite kreuzen. Verlegebreite 1,0 bis 2,0 m.
Bereich Hauptkanal.
Menge: 10,000 Stck

**01.03.0230 wie vor, jedoch im Bereich HA/SK**
Zulage für die Erschwernisse beim Verfüllen und
Verdichten im Bereich kreuzender Versorgungsleitungen
(Strom, Gas, Wasser etc.), die sich in Betrieb befinden
(Bereich Sinkkastenleitungen bzw. Hausanschlusskanäle).
Unter kreuzender Versorgungsleitung sind
Einzelleitungen und Leitungsbündel bis zu 20 Leitungen
bzw. Schutzrohren zu verstehen. Anzusetzen ist hier die
komplette Länge der Baugruben für HA und SK. Bereich
Fahrbahn und Gehweg.
Menge: 100,000 m

**01.03.0240 Zulage zu den Aushubpositonen Handaushub**
Zulage zu den Aushubpositonen für reinen Handaushub.
Die Ausführung kann alternativ (ohne zusätzliche
Vergütung) auch mittels Saugbagger erfolgen. Ausführung
nach besonderer Anordnung des AG!
Menge: 1350,000 m3

**01.03.0250 Zulage für Aushub mit Saugbagger**
Zulage zu den Aushubpositionen für das Ausheben der
Baugrube zur Erneuerung von Kanalhausanschlusskanälen
mittels Saugbagger. Im Bereich von Gehwegen mit
überdurchschnittlich hoher Anzahl von kreuzenden
Versorgungsleitungen die einen Handaushub nicht
ermöglichen. Ausführung nach besonderer Anordnung des
AG!
Menge: 40,000 m3

**01.03.0260 Zulage zu den Aushubpositionen für Wurzelfreilegung**
Zulage für Abgrabungen im Wurzelbereich von Bäumen als
reiner Handaushub.
Menge: 10,000 m3

**01.03.0270 Erdaushub für Sohlstabilisierung bzw. Rohrauflager**
Boden für Sohlstabilisierung bzw. Rohrauflager (bis 60
cm) unterhalb der neuen Kanäle und Schächte in
verbauten Baugruben profilgerecht ausheben und seitlich
lagern oder laden. Homogenbereich siehe Bodengutachten.
Seitliches Lagern nur auf Anordnung des AG. Verbau wird
gesondert vergütet. Baugrubensohle nach DIN EN 1610 und
Angabe der Bauleitung herstellen und vor Kanalverlegung
verdichten (DPr 100 %). Sohlstabilisierungsmaterial
sorgfältig einbauen und verdichten. Diese Leistung und
das manuelle bzw. maschinelle Verdichten des Bodens der
Schüttlagen ist gemäß DIN 18300 und ZTV A-StB 89
durchzuführen. Evtl. Abtransport der Aushubmassen bzw.
das Anfahren von Ersatzstoffen wird in den
Transportpositionen vergütet.
Menge: 200,000 m3

**01.03.0280 Suchgraben ausheben**
Boden für Suchgraben ausheben, zur Freilegung von
Kabeln und Rohrleitungen, nach Abtrag der
Oberflächenbefestigung. Verbau wird gesondert vergütet.
Aushub seitlich lagern bzw. laden, Graben verfüllen und
verdichten. Aushubtiefe bis 2,50 m. Sohlenbreite
unterschiedlich, Homogenbereich gem. Bodengutachten.
Auf Anordnung des AG!
Menge: 50,000 m3

**01.03.0290 Zulage zu den Aushubpositionen (Abbruch Mauerwerk)**
Zulage zu den Aushubpositionen für: Hindernis im Boden
aus Mauerwerk, von Hand abbrechen, aufnehmen und laden.
Transport wird in den Transportpositionen vergütet.
Menge: 5,000 m3

**01.03.0300 Zulage zu den Aushubpositionen (Betonabbruch).**
Zulage zu den Aushubpositionen für: Hindernis im Boden
aus Beton, mit Maschine und Hand abbrechen, aufnehmen,
laden. Transport wird in den Transportpositionen
vergütet.
Menge: 1,000 m3

**01.03.0310 Zulage zu den Aushubpositionen (Betonabbruch von Hand)**
Zulage zu den Aushubpositionen für: Hindernis im Boden
aus Beton, von Hand abbrechen, aufnehmen, laden.
Transport wird in den Transportpositionen vergütet.
Menge: 1,000 m3

**01.03.0320 Zulage zu den Aushubpositionen (Stahlbetonabbruch)**
Zulage zu den Aushubpositionen für: Hindernis im Boden
aus Stahlbeton, von Hand abbrechen, aufnehmen, laden.
Transport wird in den Transportpositionen vergütet.
Menge: 1,000 m3

**01.03.0330 Zulage zu den Aushubpositionen (Trümmerschutt)**
Zulage zu den Aushubpositionen für: Hindernis im Boden
aus Trümmerschutt, abbrechen, aufnehmen, laden.
Transport wird in den Transportpositionen vergütet.
Einzelne Steine im Aushubmaterial werden nicht als
Trümmerschutt deklariert! Trümmerschutt ist in die
Bodenklasse 6 der DIN 18300 einzustufen (nichtbindige
und bindige Böden mit mehr als 30 % Steinen von über
0,01 bis 0,1 m³ Rauminhalt, das entspricht einer Kugel
von mind. 30 cm Durchmesser).
Menge: 250,000 m3

*Hinweis*
Sicherung parallel oder quer verlaufender
Versorgungsleitungen bzw. Versorgungskabel, welche in
den Ausführungsplänen verzeichnet bzw. nicht
verzeichnet sind, innerhalb der Baugrube. Leitungen
einschl. Schutzabdeckungen von Hand freilegen,
fachgerecht durch Aufhängen bzw. Abstützen gegen
Durchbiegung, Beschädigung und Witterungseinflüsse
sichern und beim Verfüllen der Baugrube wieder
ordnungsgemäß einbauen und absanden. Die kreuzenden
Kabel und Schutzrohre, welche sich in Betrieb befinden,
sind durch Holzverschalungen zu sichern. Die
Erdarbeiten im Bereich von etwa 1,0 m umlaufend um die
Versorgungsleitungen und Versorgungskabeln sind von
Hand auszuführen. Ein Einsatz von Maschinen in diesem
Bereich ist nicht erlaubt. Es sind nur
Versorgungsleitungen zu sichern, die sich in Betrieb
befinden.

**01.03.0340 Strom- oder Fernmeldekabel**
Strom- oder Fernmeldekabel die in Betrieb sind.
Abgerechnet wird die Länge je Leitung.
Menge: 200,000 m

**01.03.0350 Strom- oder Fernmeldekabelbündel (Bündel bis 5 Leitungen)**
Strom- oder Fernmeldekabelbündel die in den
Ausführungsplänen verzeichnet sind. Bündel bis 5
Leitungen, auch untereinander lichter Abstand der
einzelnen Kabel: < 0,50 m. Abgerechnet wird die Länge
je Bündel.
Menge: 60,000 m

**01.03.0360 Strom- oder Fernmeldekabelbündel (Bündel bis 10 Leitungen)**
Strom- oder Fernmeldekabelbündel die in Betrieb sind,
Bündel bis 10 Leitungen, auch untereinander lichter
Abstand der einzelnen Kabel: < 0,50 m. Abgerechnet wird
die Länge je Bündel.
Menge: 60,000 m

**01.03.0370 Strom- oder Fernmeldekabelbündel (in Schutzrohren)**
Strom- oder Fernmeldekabelbündel die in Betrieb sind,
in Schutzrohren. Abgerechnet wird die Länge der
Schutzrohre.
Menge: 60,000 m

**01.03.0380 Strom- oder Fernmeldekabelbündel (in Schutzrohrbündeln)**
Strom- oder Fernmeldekabelbündel die in Betrieb sind,
in Schutzrohrbündel bis 5 Schutzrohre, auch
untereinander, lichter Abstand der einzelnen Rohre: <
0,50 m. Abgerechnet wird die Länge je Bündel.
Menge: 60,000 m

**01.03.0390 Wasser- oder Gasleitung bis DN 200**
Wasser- oder Gasleitungen die in Betrieb sind, unter
Druck. Nennweite: bis DN 200
Menge: 100,000 m

**01.03.0400 Beton C 8/10**
Beton C 8/10 zur Hohlraumverfüllung unter kreuzenden
Leitungsbündeln als Zulage zur Grabenverfüllung. Auf
Anordnung des AG!
Menge: 5,000 m3

**01.03.0410 Flüssigboden**
Flüssigboden zur Hohlraumverfüllung unter kreuzenden
Leitungsbündeln bzw. im Bereich der Schächte und Rohre,
aufgrund fehlendem einseitigen Arbeitsraum, als Zulage
zur Grabenverfüllung. Auf Anordnung des AG !
Menge: 15,000 m3

**01.03.0420 Vorhandene stillgelegte Leitungen ausbauen**
Außerbetriebliche (stillgelegte) Versorgungsleitungen
(Wasserleitungen und Gasleitungen DN 50 bis DN 100),
die quer und längs im Bereich der neuen Kanaltrasse
bzw. im Bereich der Hausanschluss und SK-Leitungen
verlaufen, nach Rücksprache mit dem Versorgungsträger
trennen, ausbauen, laden und abfahren. Material wird
Eigentum des AN und ist fachgerecht zu entsorgen. Evtl.
Behinderungen und Erschwernisse beim Ausbau und trennen
sind in den Einheitspreis mit einzurechnen. Die
Rohrenden der im Boden verbleibenden Leitungen sind
fachgerecht zu verschließen. Der Verschluss wird
gesondert vergütet.
Menge: 100,000 m

**01.03.0430 Rohrenden verschließen (DN 50 bis DN 200)**
Rohrenden der im Boden verbleibenden, alten
Versorgungsleitungen fachgerecht mit Kanalbaumörtel
verschließen. DN 50 bis DN 200.
Menge: 40,000 Stck

**01.03.0440 Vorhandene stillgelegte Kabel ausbauen**
Außerbetriebliche (stillgelegte) Versorgungsleitungen
(Strom-, Steuer-, und Fernmeldekabel), die quer und
längs im Bereich der neuen Kanaltrasse bzw. im Bereich
der Hausanschluss- und SK-Leitungen verlaufen, nach
Rücksprache mit dem Versorgungsträger trennen,
ausbauen, laden und abfahren. Material wird Eigentum
des AN und ist fachgerecht zu entsorgen. Evtl.
Behinderungen und Erschwernisse beim Ausbau und Trennen
sind in den Einheitspreis mit einzurechnen.
Menge: 100,000 m

*Hinweis*
Bestehende Kanäle trennen, ausbauen, laden und
abfahren. Um Beschädigungen zu vermeiden müssen die
Rohre im Übergangsbereich zum im Boden verbleibenden
Kanal von Hand freigelegt und sorgfältig getrennt und
ausgebaut werden. Der Abtransport wird in den
Transportpositionen vergütet. Evtl. erforderliche
Trennschnitte sind nass auszuführen.

**01.03.0450 Gussrohr**
Gussrohr DN 100 - DN 150
Menge: 1,000 m

**01.03.0460 Kanal: Steinzeug oder PVC bis DN 200**
Rohrleitung: Steinzeug oder PVC, Nennweite: bis DN 200
Menge: 100,000 m

**01.03.0470 Kanal: DN 300 B**
Menge: 134,000 m

**01.03.0480 Kanal Ei 250/375 B**
Menge: 55,000 m

*Hinweis*
Zulage für den erschwerten Ausbau der Kanäle im Bereich
von Versorgungsleitungen, die in Betrieb sind.
Abrechnungslänge ist der Kanalabschnitt im Bereich von
1,0 m vor bis 1,0 m hinter der kreuzenden Leitung bzw.
Leitungsbündeln.

**01.03.0490 Kanal: Beton Ei 250/375**
Kanal: Beton
Nennweite: Ei 250/375
Menge: 10,000 m

**01.03.0500 Kanal: bis DN 200 STZ/PVC**
Kanal: Steinzeug/PVC. Nennweite: bis DN 200, Bereich
HA, abgerechnet wird die Komplette Grabenlänge
Menge: 100,000 m

**01.03.0510 Auffüllmaterial des AG anfahren**
Vom AG frei LKW gestelltes nichtbindiges,
verdichtungsfähiges Auffüllmaterial, sowie
Tragschichtmaterial und Frostschutzmaterial für Straßen
von der Wiederaufbereitungsanlage anfahren und an der
Baustelle abkippen. Abrechnung erfolgt nach
Lieferscheinen. Alle Körnungen. Entfernung
Wiederaufbereitungsanlage: bis 15 km.
Menge: 3000,000 t

**01.03.0520 Sand/Schotter für Sohlstabilisierung liefern**
Vom AG frei LKW gestelltes nichtbindiges,
verdichtungsfähiges Bodenaustauschmaterial von der
Wiederaufbereitungsanlage anfahren und an der Baustelle
abkippen. Abrechnung erfolgt nach Lieferscheinen. Alle
Körnungen. Entfernung Wiederaufbereitungsanlage: bis 20
km. Als Sohlstabilisierung bei schlechtem Untergrund,
auf Anordnung des AG!
Menge: 400,000 t

**01.03.0530 Vlies um Schotterpackung**
Filtermantel aus Filtervlies für Stabilisierungsschicht
aus Schotter, Schotterpaket rundum mit Filtervlies
einpacken. Flächengewicht: > 150 g/m2. Überlappung:
30cm. Geotextilrobustheitsklasse : GRK 3. Stärke
Bodenaustausch : i.M. 50 cm
Menge: 800,000 m2

**01.03.0540 Sicherrungsmaßnahmen beim Aushub des belasteten Erdaushubs/Asphalts**
Folgende Maßnahmen zur Beseitigung von
Schutzgutgefährdungen sind zu ergreifen :
Staubniederschlagung bei Staubentwicklung,Einhaltung
von Arbeits- und Gesundheitsschutzmaßnahmen gemäß den
"Regeln für Sicherheit und Gesundheitsschutz bei der
Arbeit in kontaminierten Bereichen, Ausgabe 4.1997
"Hauptverband der gewerblichen Berufsgenossenschaften,
Alte Heerstraße 111, 53757 St. Augustin,Witterungs- und
kontaktgeschützte Zwischenlagerung der
schadstoffhaltigen Auffüllung (bei Bedarf)Aufbringen
eines Witterungs- und Niederschlags-schutzes auf
freigelegte, jedoch noch nicht ausgehobene
BelastungsbereicheUnterbindung des Betretens der
Baustelle durch UnbefugteAbplanen der LKW's und der
Muldencontainer auf der Baustelle bzw. für den
Transport auf die Deponie bzw. das
Zwischenlager,Einhaltung der technischen Regeln
"Anforderungen an  die stoffliche Verwertung von
mineralischen Reststoffen/Abfällen" der LAGA.
Menge: 1,000 psch

*Hinweis*
Anfallendes Aushubmaterial an der Baustelle auf LKW
laden und zur entsprechenden Lagerfläche transportieren
und dort abkippen. Zur Verrechnung kommen nur Festmaße
ohne Auflockerungskoeffizient.

**01.03.0550 Schadstoffhaltigen Boden und Asphalt (gefährlicher Abfall) abfahren**
Schadstoffhaltiger Boden und schadstoffhaltiger
Straßenaufbruch, gefährlicher Abfall nach schriftlicher
Anordnung des AG laden und zur Deponie nach Angabe des
AG transportieren und abladen. Kippgebühr
(Entsorgungskosten) trägt der Auftraggeber.
Lieferscheine müssen wöchentlich beim Auftraggeber
abgeliefert werden. Abfuhr von Massen der Einstufung
>BM-F3 nach EBV. Die Ausführung von
Deklarationsanalysen mit vorangehender Probennahme
werden durch vom AN beauftragte Dritte ausgeführt.
Abrechnung nach Wiegescheinen. Abfuhr mind. per 3-
Achser-LKW. Förderweg: bis 150 km
Begleitscheine werden vom AG bereitgestellt
Menge: 400,000 t

**01.03.0560 Zulage Abfuhr gefährlicher Abfall: Entferung 150 - 200 km**
Zulage zu "Schadstoffhaltiger Boden und Asphalt
(gefährlicher Abfall) abfahren" für Entfernung zwischen
150 und 200 km.
Menge: 400,000 t

**01.03.0570 Erdaushub (nicht gefährlicher Abfall) zur Recyclinganlage abfahren**
Erdaushub und Straßenaufbruch, nicht gefährlicher
Abfall, laden und zur Recyclinganlage nach Angabe des
AG transportieren und abkippen. Die Kippgebühr
(Entsorgungskosten bzw. Verwertungskosten) trägt der
Auftraggeber. Die Wiegescheine müssen täglich bei der
Bauleitung abgeliefert werden! Förderweg: bis 20 km.
Menge: 5100,000 t

**01.03.0580 Abbruchmaterial (ohne Erdaushub) abfahren**
Wiederaufbereitbares, nicht einbaufähiges Material
(Bordsteine, Rinnenplatten, Gehwegplatten, Pflaster,
Betonrohre, gebrochene Schachtstücke, u.ä.) laden und
zu Recycling- Anlage nach Angabe des AG transportieren
und abkippen. Die Deponiegebühr trägt der
Auftraggeber!. Wiegescheine müssen täglich bei der
Bauleitung abgeliefert werden! Das Material ist ohne
Erdaushub und Straßenaufbruchmaterial abzufahren. Nicht
gefährlicher Abfall. Entfernung: bis 20 km.
Menge: 50,000 t

**01.03.0590 Signieren von Begleitscheinen**
Signieren der vom AG erstellten und signierten
Begleitscheine durch den Beförderer. Der Beförderer hat
die Begleitscheine auszudrucken und täglich dem Fahrer
auszuhändigen.
Menge: 1,000 psch

#### Titel 01.04 Verbauarbeiten

*Hinweis*
Verbau der Baugruben und Leitungsgräben nach Wahl des
AN herstellen, einschließlich evtl. erforderlicher
Gurtungen sowie des Gerätes zum Ein-und Ausbau des
Verbaus. Material liefern, abladen, einbauen,
vorhalten, und später beim Verfüllen wieder ausbauen,
laden und abfahren, einschl. der evtl. erforderlichen
Anschluss-, Abzweig- und Passdielen, sowie der
Stirnverbau und der Verbau (z.B. waagerechter Verbau)
im Bereich kreuzender Leitungen die in den
Ausführungsplänen verzeichnet sind, sind in den
Einheitspreis einzurechnen. Weiterhin ist das Umsetzen
des Verbaus während der kompletten Bauzeit
einzurechnen. Der Verbau im Bereich kreuzender
Leitungen umfasst den Bereich seitlich, oberhalb und
unterhalb den querenden Versorgungsleitungen. Dies gilt
für alle Verbaupositionen. Bei den Schachtbaugruben und
Leitungsgräben ist eine untere umlaufende Gurtung
oberhalb des Rohres herzustellen. Die Kosten für die
Lieferung, den Einbau, das Anpassen in der Baugrube,
das Vorhalten, den Ausbau und das Abfahren der Gurtung
ist einzurechnen. Vor Beginn der Arbeiten ist eine
geprüfte Statik (2-fach) bei der WBL -
Stadtentwässerung vorzulegen, sofern nicht ein
Normverbau nach DIN 4124 verwendet wird. Die Kosten
hierfür trägt der AN.Einbauart nach Wahl des AN unter
Berücksichtigung der Schadensfreiheit der umliegenden
Bebauung. Verbau einschließlich der Gurtungen und
Verstrebungen. Beim Einsatz von Spunddielen ist der
Boden im Bereich der Spundwandtäler von Hand zu lösen.
Die Kosten sind in die jeweiligen Einheitspreise
einzurechnen. Spunddielen dürfen nur mit hochfesten
Spundwandbohlenschäkeln, Form C, mit Bolzen und
Bolzensicherung angeschlagen werden. Das Anschlagen mit
Ketten ist nicht gestattet!

 [Bild]
Der Verbau ist erschütterungsarm einzubringen und
sukzessiv der Grabenverfüllung zurückzubauen. Evtl.
Entspannungsbohrungen oder Bodenauflockerungen sind in
den Einheitspreis einzurechnen. Der AN hat dafür zu
sorgen, dass die Standsicherheit des Verbaus in jedem
Bauzustand bis zum Erreichen der Sohle und während des
gesamten Rückbaus gewährleistet ist (DIN 4124
"Baugruben und Gräben", Ziffer 4.3.8). Der Verbau und
seine Teile müssen vom AN während der Bauausführung
regelmäßig überprüft werden (DIN 4124, Ziffer 4.3.11).
Beim Einbau und beim Ziehen der Verbauprofile dürfen
die Grenzwerte für Erschütterungen und/oder Vibrationen
der einschlägigen Normen nicht überschritten werden.

Der Verbau ist nach Möglichkeit einzudrücken. Das
Einschlagen von Verbauelementen ist nicht gestattet.
Die zulässige Schwingungsfrequenz im Bereich von
Gebäuden gemäß DIN EN 4150-2 4150-3 ist einzuhalten
Die Verkleidung der Wände muss auf ihrer ganzen Fläche
von Geländeoberfläche bis Baugruben-bzw. Grabensohle
dicht am Boden anliegen. Sie muss vollflächig sein, so
dass durch Fugen und Stöße kein Boden durchtreten kann.
Hinter der Verkleidung entstandene Hohlräume sind
sofort kraftschlüssig zu verfüllen (DIN 4124, Ziffer
4.3.3). Sämtliche bekannten im Boden liegenden
Leitungen sind nach Möglichkeit durch Handschachtung zu
erkunden. Sollten zusätzliche Ver- und
Entsorgungsleitungen festgestellt werden, ist
unverzüglich die Bauleitung zu informieren.Sollten sich
im Zuge der Bohr-, Schlitz-, Ramm-, Rüttel- und
Aushubarbeiten Hinweise ergeben, dass gegenüber dem
Bodengutachten abweichende Bodenschichten und
Grundwasserverhältnisse anstehen, ist unverzüglich die
Bauleitung zu informieren.Die Abrechnung erfolgt von
Geländeoberkannte bis Baugrubensohle.
Bei den Schachtbaugruben und Leitungsgräben ist eine
untere umlaufende Gurtung oberhalb des Rohres
herzustellen (i. d. R 2,0 m über Baugrubensohle). Die
Kosten für die Lieferung, den Einbau, das Anpassen in
der Baugrube, das Vorhalten, den Ausbau und das
Abfahren der Gurtung ist einzurechnen. Ist eine untere
Gurtung aufgrund der Baugrubentiefe teilweise nicht
möglich bzw. nicht sinnvoll, so ist der Verbau in den
Boden einzubinden. In der Regel beträgt die Einbindung
ca. 1,0 m. Dieser Verbau sowie der 10 cm Überstand über
Gelände sind in den EP einzurechnen.

Beim Verbauverfahren mit Stahlspunddielen müssen diese
in das Erdreich einschneiden. Ein Voraushub bis
Hinterkante Verbau wird nicht gestattet. Der Voraushub
ist lediglich in einer Breite von Grabenaußenmaß
abzüglich 2* 0,30 m erlaubt. Beim Einsatz von
Dielenkammerelementen in den Bereichen in denen
vierseitiger Verbau vorgesehen ist, wie z.B. bei
Schachtbaugruben und Kopflöchern sind entsprechende
Elemente einzubauen, die einen kraftschlüssigen
vierseitigen Einbau von Kanaldielen ermöglichen (z.B.
Dielenkammerelement Universal DKU mit Eckelement der
Fa. Krings). Stahlplatten sind nur für den kurzzeitigen
stirnseitigen Verbau von Kanalgräben zugelassen, nicht
für Baugruben. Spunddielen dürfen sich nicht gegen die
Sprießen der Dielenkammerelemente abstützen
(Stirnverbau). Der Verbau muss mind. 10 cm über das
Geländeniveau überstehen. Liefern einer Verbaustatik
vor Einbau des Verbaus.

Bieterangabe: Verbauverfahren
-----------------------------------------------------
(ist vom Bieter unbedingt anzugeben !)

Verbauplatten, Senkrechter Holzverbau und
Gleitschienenverbau sind nicht zugelassen. Ausnahmen
auf Anordnung des AG.

**01.04.0010 Baugrubentiefe bis 4,0 m**
Menge: 800,000 m2

**01.04.0020 wie vor, jedoch Verbau für Schacht Nummer 01070101**
wie vor, jedoch Verbau für Baugrube Schacht 01070101,
Baugrubentiefe: ca. 4,00 m. Baugrubenabmessungen: ca. 3
/3 m.
Menge: 45,000 m2

**01.04.0030 wie vor, jedoch Verbau für Schacht Nummer 00599004**
wie vor, jedoch Verbau für Baugrube Schacht 00599004,
Baugrubentiefe: ca. 4,00 m. Baugrubenabmessungen: ca. 3
/3 m.
Menge: 45,000 m2

**01.04.0040 wie vor, jedoch Verbau für Schacht Nummer 00599003**
wie vor, jedoch Verbau für Baugrube Schacht 00599003,
Baugrubentiefe: ca. 4,00 m. Baugrubenabmessungen: ca. 3
/3 m.
Menge: 45,000 m2

**01.04.0050 wie vor, jedoch Verbau HA und SK**
Wie vor, jedoch Verbau für Kanalhausanschlüsse und
Straßenentwässerungskanäle. Baugrubentiefe bis 4,0 m.
Menge: 600,000 m2

**01.04.0060 Waagerechter Holzverbau (HA + SK im Gehwegbereich und Straßenbereich) als Zulage**
Waagerechter Holzverbau gemäß DIN 4124 zur Sicherung
der Baugrube für die Erneuerung der
Straßenentwässerungskanäle und Hausanschlusskanäle im
Bereich von Gehwegen, Fahrbahn herstellen. Material
liefern, einbauen, vorhalten und beim Verfüllen
ausbauen, laden und abfahren. Tiefe bis 3,50 m. Als
Zulage zur Verbauposition HA/SK.
Menge: 600,000 m2

**01.04.0070 Verbau für Startgrube Stollen (Vierchowstraße)**
Verbau für Stollenbaugrube (Startgrube Bereich
Vierchowstraße) nach Wahl des AN herstellen. Verbau
liefern, einbauen, vorhalten, ausbauen, laden und
abfahren.
Mit oberer und mittlerer umlaufender Gurtung aus HEB-
Trägern. Sicherung des Verbaus im Bereich der
Stollenöffnung. Öffnen des Verbaus (Trennen) zur
Herstellung des Stollens. Verbau im Bereich der
Stollenprofile sichern. Der hierdurch entstehende
verlorene Verbau ist einzurechnen. Herstellen einer
Betonsohle: 20 cm.
Tiefe bis 4 ,5 m. Außenabmessungen der einzelnen
Baugrube 5,00/5,00 m.
Ausführung nach Statik des AN. Die Statik ist dem
Auftraggeber vor Bauausführung vorzulegen. Die Kosten
hierfür sind in den Einheitspreis einzurechnen.
Menge: 80,000 m2

**01.04.0080 Verbau für Startgrube Stollen (Kneipstraße)**
Verbau für Stollenbaugrube (Startgrube Bereich
Kneipstraße) nach Wahl des AN herstellen. Verbau
liefern, einbauen, vorhalten, ausbauen, laden und
abfahren.
Mit oberer und mittlerer umlaufender Gurtung aus HEB-
Trägern. Sicherung des Verbaus im Bereich der
Stollenöffnung. Öffnen des Verbaus (Trennen) zur
Herstellung des Stollens. Verbau im Bereich der
Stollenprofile sichern. Der hierdurch entstehende
verlorene Verbau ist einzurechnen. Herstellen einer
Betonsohle: 20 cm.
Tiefe bis 4 ,5 m. Außenabmessungen der einzelnen
Baugrube 5,00/5,00 m.
Ausführung nach Statik des AN. Die Statik ist dem
Auftraggeber vor Bauausführung vorzulegen. Die Kosten
hierfür sind in den Einheitspreis einzurechnen.
Menge: 80,000 m2

**01.04.0090 Verbau unterhalb geplanter Baugrubensohle herstellen**
Verbau unterhalb der ursprünglich geplanten
Baugrubensohle, beim Antreffen von ungeeignetem
Baugrund herstellen. Mehrtiefe: bis 60 cm.
Menge: 200,000 m2

**01.04.0100 Zulage zum Verbau im Bereich einer Vielzahl von kreuzender Versorgungsleitungen**
Zulage zum Verbau für die Erschwernisse beim Verbau im
Bereich kreuzender Versorgungsleitungen die sich in
Betrieb befinden, (Strom, Gas, Wasser, Fernwärme).
Bereiche in denen eine erhebliche Anzahl von Leitungen
auf größerer Verlegebreite kreuzen. Verlegebreite 1,0
bis 2,0 m. Bereich Hauptkanal.
Menge: 10,000 Stk

**01.04.0110 Zulage zum Verbau (Bereich kreuzende Leitungen) Bereich Hauptkanal**
Zulage zum Verbau für die Erschwernisse Verbau im
Bereich kreuzender Versorgungsleitungen (Strom, Gas,
Wasser, Fernwärme) die sich in Betrieb befinden
(Bereich Hauptkanal). Unter kreuzender
Versorgungsleitung sind Einzelleitungen und
Leitungsbündel bis zu 20 Leitungen bzw. Schutzrohren zu
verstehen.
Menge: 40,000 Stck

**01.04.0120 wie vor, jedoch für HA/SK**
Zulage zum Verbau für die Erschwernisse beim Verbau im
Bereich kreuzender Versorgungsleitungen die sich in
Betrieb befinden, (Strom, Gas, Wasser, Fernwärme).
Bereiche in denen eine erhebliche Anzahl von Leitungen
auf größerer Verlegebreite kreuzen. Verlegebreite 1,0
bis 2,0 m. Bereich Gehweg und Fahrbahn.
Menge: 100,000 m

**01.04.0130 Waagerechter Holzverbau (Hauptkanal)**
Waagerechter Holzverbau gemäß DIN 4124 im Bereich
unbekannter, nicht in den Ausführungsplänen des AG
verzeichneter kreuzender Versorgungsleitungen, die sich
in Betrieb befinden, herstellen, Material liefern,
einbauen, vorhalten und beim Verfüllen wieder ausbauen,
laden und abfahren. Bereich bis max. 1,0 m links und
rechts der Versorgungsleitung bis zur Baugrubensohle.
Verbau für den Bereich von Baugruben und
Leitungsgräben. Vor Beginn der Arbeiten ist eine
geprüfte Statik (2-fach) bei der WBL -
Stadtentwässerung vorzulegen, sofern nicht der
Normverbau nach DIN 4124 verwendet wird. Die Kosten
hierfür trägt der AN.
Als Zulage zu den Verbaupositionen Hauptkanal!

Tiefe bis 4,0 m
Menge: 200,000 m2

#### Titel 01.05 Wasserhaltung

*Hinweis*
Überleiten des Abwassers -auch bei Starkregen- und
somit vollständige rückstausichere Inbetriebhaltung der
Vorflut mittels provisorischer, 2-seitig
rückstausicherer absperrbarer PVC oder
Stahlrohrleitungen im erforderlichen Durchmesser vom
bestehenden Kanal sowie von Haus- und
Sinkkastenanschlüssen an den neuen Kanal.Diese
Überleitungsvorrichtungen sind schrittweise mit dem
Rohrabbruch und dessen Neuverlegung auf- um- bzw.
abzubauen. Einzukalkulieren ist der tägliche Auf-, Um-
und Abbau im Zuge des Baufortschrittes. Ferner ist das
wiederholte Verfüllen / Verdichten bzw. das Freilegen
des Überleitungsbereiches infolge Vor-Kopf-Arbeit bei
der Konstruktion zu berücksichtigen und in den
Einheitspreis einzukalkulieren. Der Abbruch des
vorhandenen Kanals bzw. die Neuverlegung erfolgt bei
abgesperrter Notleitung. Anschließend ist die Vorflut
der Notleitung unverzüglich wiederherzustellen.
Überflutungen, die durch nicht sorgfältiges Arbeiten
entstehen, sind auf Kosten des AN zu beseitigen.
Einzukalkulieren sind Antransport, Aufbau, Abbau,
Umbau, Abtransport und die Vorhaltung sowie das
Betreiben sämtlicher für diesen Zweck erforderlichen
Materialien und Geräte. Die Überleitung des Abwassers
kann auch durch Umpumpen über die gesamte Haltungslänge
erfolgen (ohne gesonderte Vergütung).Die Notleitung ist
gegen Auftrieb zu sichern. Diese Leistung wird nicht
gesondert vergütet und ist in den EP einzurechnen.

**01.05.0010 Provisorische Notleitung - Überleitung -**
Überleiten des Abwassers von bestehenden Kanälen bis DN
400 mittels provisorischer PVC oder Stahlrohrleitungen
(mind. DN 150), 2 -seitiger Abdämmung mit
Absperrscheiben oder Blasen und Anschlussvorrichtungen
für Haus- und Sinkkastenanschlüsse an den neuen Kanal.
Abrechnungslänge ist einmalig der überleitete
Haltungsabschnitt des Hauptkanals analog zur Verlegung
des neuen Kanals. Die Überschneidungsbereiche der
Notleitungen im Zuge der Vor-Kopf-Arbeit werden nicht
mehrfach vergütet, sondern sind in den Einheitspreis
einzukalkulieren. Diese Position ist sowohl für die
Überleitung innerhalb offener Rohrgräben als auch für
das Überleiten des Abwassers in den Schachtbauwerken
bzw. haltungsweise durch Umpumpen von einem zum anderen
Schacht anzusetzen. Mit einzukalkulieren sind hier alle
Erschwernisse beim Verbau, beim Rohrverlegen bzw. beim
provisorischen und endgültigen Schachtanschluss. Ferner
sind hier alle Maßnahmen und Einrichtungen zur
Sicherung dieser provisorischen Leitungen wie
Aufhängen, Abfangungen, Unterstützungen etc. hier
einzukalkulieren. Außerdem ist das Umpumpen oder
Absaugen während des Anschließens des Kanals an die
Schächte sowie alle vorübergehend erforderlich
werdenden Anschlüsse an Schächte und Kanäle (z.B. HA,
SK) hier einzukalkulieren. Der AN muss seine Maßnahmen
rechtzeitig (mindestens einen Tag vorher) mit den
Anliegern koordinieren.
Das mehrmalige ein- und ausbauen der
Absperreinrichtungen während der Kompletten Bauzeit
wird nicht gesondert Vergütet und muss mit
einkalkuliert werden.
Menge: 200,000 m

**01.05.0020 Wasserhaltung für HA und SK**
Herstellen einer Wasserhaltung nach Wahl des AN für die
Ableitung des häuslichen Abwassers und Regenwassers der
Anwesen bzw. SK-Einläufe von der Grundstücksgrenze bis
zum Hauptkanal. Einzurechnen sind die Lieferung, der
Einbau, das Vorhalten und Betreiben, der Abbau und das
Abfahren aller hierfür erforderlichen Anlagen und
Leitungen. Evtl. erforderliche Erdarbeiten und
Verbauarbeiten sind einzurechnen und werden nicht
gesondert vergütet.
Menge: 100,000 m

**01.05.0030 Absperrscheibe einbauen, DN 300**
Absperrscheibe oder Absperrblase liefern und in
bestehenden Kanal einbauen um Abwasser zurück zu
halten. Während der Herstellung des Kanals DN 300 und
DN400. Die Scheibe ist abends wieder zu entfernen. Die
Scheibe wird während den täglichen Arbeiten nur einmal
vergütet. Das wiederholte Ein-und Ausbauen bzw. das
Umsetzen ist in den EP einzurechnen. Notabfluss in der
Scheibe: DN 150. Abzusperrendes Rohr: DN 300 B. Scheibe
nach Bauende von der Baustelle transportieren.
Vorhalten während der kompletten Bauzeit.
Menge: 2,000 Stck

**01.05.0040 Absperrscheibe einbauen, DN400**
Absperrscheibe oder Absperrblase liefern und in
bestehenden Kanal einbauen um Abwasser zurück zu
halten. Während der Herstellung des Kanals DN 300 und
DN400. Die Scheibe ist abends wieder zu entfernen. Die
Scheibe wird während den täglichen Arbeiten nur einmal
vergütet. Das wiederholte Ein-und Ausbauen bzw. das
Umsetzen ist in den EP einzurechnen. Notabfluss in der
Scheibe: DN 150. Abzusperrendes Rohr: DN 300 B. Scheibe
nach Bauende von der Baustelle transportieren.
Vorhalten während der kompletten Bauzeit.
Menge: 1,000 Stck

**01.05.0050 Absperrscheibe einbauen, Ei 250/375**
Absperrscheibe oder Absperrblase liefern und in
bestehenden Kanal einbauen um Abwasser zurück zu
halten. Während der Herstellung des Kanals DN 300. Die
Scheibe ist abends wieder zu entfernen. Die Scheibe
wird während den täglichen Arbeiten nur einmal
vergütet. Das wiederholte Ein-und Ausbauen bzw. das
Umsetzen ist in den EP einzurechnen. Notabfluss in der
Scheibe: DN 150 Abzusperrendes Rohr: Ei 250/375,
Scheibe nach Bauende von der Baustelle transportieren.
Vorhalten während der kompletten Bauzeit.
Menge: 2,000 Stck

**01.05.0060 Absperrscheiben umsetzen**
Absperrscheiben umsetzen. Einbauen und wieder ausbauen,
ansonsten wie vor. Entfernung bis 2 km.
Menge: 6,000 Stck

**01.05.0070 Pumpensunf herstellen**
Herstellen eines Pumpensumpfes für das Abpumpen von
Oberflächenwasser aus Stollengrube.
Aufbau.: Rohr DN 500, Höhe 1,0 m:1 Stck. Kiesbett im
Rohr herstellen für Auflage Schmutzwasserpumpe
Das Rohr ist in den Boden der Baugrube einzulassen.
Incl. den erforderlichen Erdarbeiten hierfür.
Menge: 2,000 Stck

#### Titel 01.06 Rohrleitungen

*Hinweis*
Bei den zu verlegenden Steinzeugrohren müssen alle
Formstücke, wie Abzweige, Bögen und die Zubehörteile
von einem Hersteller bezogen werden. Rohre und
Formstücke müssen klar und einwandfrei klingen sowie
frei von Fehlern sein, die ihre Funktion beim
bestimmungsgemäßen Gebrauch beeinträchtigen können.
Abzweige sind im Rohzustand zusammenzufügen und
komplett zu brennen. Geklebte Verbindungen werden nicht
zugelassen.

*Hinweis*
Entwässerungskanal/-leitung DIN EN 1610 aus:
Steinzeugrohren nach DIN EN 295, Normallastreihe (N)
liefern, abladen und in verbautem Graben höhen- und
fluchtgerecht verlegen. Auflager: nichtbindiger Boden,
Auflagerwinkel: 120 Grad bzw. gemäß Rohrstatik. Die
Rohrstatik ist vom AN zu liefern.

**01.06.0010 Nennweite: DN 100**
Nennweite: DN 100, Tragfähigkeitsklasse: 34/34,
Steckmuffe L nach Verbindungssystem F.
Menge: 5,000 m

**01.06.0020 Nennweite: DN 150**
Nennweite: DN 150, Tragfähigkeitsklasse: 34/34,
Steckmuffe L nach Verbindungssystem F.
Menge: 130,000 m

**01.06.0030 Nennweite: DN 200**
Nennweite: DN 200, Tragfähigkeitsklasse: 200/40
Steckmuffe nach Verbindungssystem C
Menge: 5,000 m

*Hinweis*
Entwässerungskanal/-leitung DIN EN 1610 aus
Steinzeugrohren nach DIN EN 295 Hochlastreihe (H)
liefern, abladen und in verbauten Graben höhen und
fluchtgerecht verlegen. Auflager: nichtbindiger Boden.
Auflagerwinkel: 120 Grad bzw. gemäß Rohrstatik. Die
Rohrstatik ist vom AN zu liefern.

**01.06.0040 Nennweite: DN 300**
Nennweite: DN 300. Tragfähigkeitsklasse: 240/72.
Steckmuffe K oder S nach Verbindungssystem C.
Menge: 120,000 m

**01.06.0050 Nennweite: DN 400**
Nennweite: DN 400. Tragfähigkeitsklasse: 240/72.
Steckmuffe K oder S nach Verbindungssystem C
Menge: 72,000 m

*Hinweis*
Steinzeug-Abzweige nach DIN EN 295, Hochlastreihe (H)
liefern, abladen und einbauen. 90 Grad, als Zulage zur
entsprechenden Rohrposition.

**01.06.0060 DN1/DN2: 300/150**
DN1/DN2: 300/150. Tragfähigkeitsklasse 240/34. Dichtung
Steckmuffe DN1/DN2: K/L. Verbindungssystem DN1/DN2:
C/F. Kompaktabzweig 90°
Menge: 20,000 Stck

**01.06.0070 DN1/DN2: 400/150**
DN1/DN2: 400/150. Tragfähigkeitsklasse 200/34. Dichtung
Steckmuffe DN1/DN2: K/L. Verbindungssystem DN1/DN2:
C/F. Kompaktabzweig 90°.
Menge: 20,000 Stck

*Hinweis*
Steinzeug-Bögen nach DIN EN 295 Normallastreihe (N)
liefern, abladen und einbauen. 15/30/45 Grad als Zulage
zur entsprechenden Rohrposition.

**01.06.0080 DN 100**
DN 100. Tragfähigkeitsklasse: 34. Dichtung-Steckmuffe:
L. Verbindungssystem: F
Menge: 15,000 Stck

**01.06.0090 DN 150**
DN 150, Tragfähigkeitsklasse: 34, Dichtung-Steckmuffe:
L, Verbindungssystem: F
Menge: 50,000 Stck

**01.06.0100 DN 200**
DN 200, Tragfähigkeitsklasse: 200, Dichtung-Steckmuffe:
K, Verbindungssystem: C
Menge: 3,000 Stck

*Hinweis*
Steinzeug-Gelenkstück nach DIN EN 295 Hochlastreihe (H)
liefern, abladen und einbauen; als Zulage zur
entsprechenden Rohrposition

**01.06.0110 Gelenkstück für Zulauf (GZ) DN 300**
Gelenkstück für Zulauf (GZ) DN 300,
Tragfähigkeitsklasse: 240, Dichtung: Steckmuffe K,
Verbindungssystem: C
Menge: 2,000 Stck

**01.06.0120 Gelenkstück für Ablauf (GA) DN 300**
Gelenkstück für Ablauf (GA) DN 300,
Tragfähigkeitsklasse: 240, Dichtung: Steckmuffe K,
Verbindungssystem: C
Menge: 2,000 Stck

**01.06.0130 Gelenkstück für Zulauf (GZ) DN 400**
Gelenkstück für Zulauf (GZ) DN 400,
Tragfähigkeitsklasse: 200, Dichtung: Steckmuffe K,
Verbindungssystem: C
Menge: 1,000 Stck

**01.06.0140 Gelenkstück für Ablauf (GA) DN 400**
Gelenkstück für Ablauf (GA) DN 400,
Tragfähigkeitsklasse: 200, Dichtung: Steckmuffe K,
Verbindungssystem: C
Menge: 1,000 Stck

**01.06.0150 Gelenkstück für Einbau (GE) DN 400**
Gelenkstück für Einbau (GE) DN 400,
Tragfähigkeitsklasse: 200, Dichtung: Steckmuffe K,
Verbindungssystem: C
Menge: 1,000 Stck

*Hinweis*
Steinzeug-Passstücke nach DIN EN 295 Normallastreihe
(N) herstellen. Länge: unterschiedlich, einschl.
Rohrschnitt, als Zulage zur entsprechenden
Rohrposition. Der Rohrschnitt hat nass zu erfolgen, um
eine Staubentwicklung und eine Verschmutzung der
Gebäude zu vermeiden.

**01.06.0160 Nennweite: DN 100**
Nennweite: DN 125
Menge: 5,000 Stck

**01.06.0170 Nennweite: DN 150**
Nennweite DN 150
Menge: 50,000 Stck

**01.06.0180 Nennweite: DN 200**
Menge: 2,000 Stck

*Hinweis*
Steinzeug-Passstücke nach DIN EN 295 Hochlastreihe (H)
herstellen. Länge: unterschiedlich, einschl.
Rohrschnitt und Passring (P-Ring) als Zulage zur
entsprechenden Rohrposition. Der Rohrschnitt hat nass
zu erfolgen um eine Staubentwicklung und eine
Verschmutzung der Gebäude zu vermeiden.

**01.06.0190 Nennweite: DN 300**
Menge: 15,000 Stck

**01.06.0200 Nennweite: DN 400**
Menge: 10,000 Stck

*Hinweis*
Steinzeug Abzweig Normallast liefern, abladen,
einbauen, als Zulage zur Rohrposition

**01.06.0210 Steinzeug Abzweig 150/150**
Steinzeug Abzweig DN 150/150, Tragfähigkeitsklasse
34/34, Dichtung L/L, Verbindungssystem F/F
Menge: 30,000 Stck

*Hinweis*
Muffenloses Vollwand-Kunststoffrohr HS-S-Rohr bzw. HS-R
-Rohr, System Funke oder gleichwertig
(www.funkegruppe.de). Farbe: braun (RAL 8011) bzw. blau
(RAL 5015), aus weichmacherfreiem Polyvinylchlorid (PVC
-U), Ringsteifigkeit nach ISO 9969 mindestens 12 KN/m²,
in Anlehnung an die DIN EN 1401-1, jedoch mit erhöhter
Wanddicke, glattwandig. Mit DIBt-Zulassung Nr.: Z-42.1-
309, E-Modul Kurzzeit = 3000 N/mm² bzw. Langzeit = 1500
N/mm², mit 3-facher, gleichmäßig axial verlaufender
Innengravur unter einem Winkel von 120° mit Namen des
Herstellers, Angaben der Ringsteifigkeit, Nennweite und
Produktionsquartal, inclusive der für die fachgerechte
Verlegung erforderlichen Doppelmuffen mit
innenliegendem Steg und zwei fest eingelegten, gemäß
DIN EN 681-2 WH ölbeständigen FE-Dichtungen, liefern,
abladen und verlegen. Formstücke, sofern nicht separat
ausgewiesen, werden nicht gesondert vergütet.
Mehrkosten sind in den EP einzurechnen. Bögen werden
gesondert vergütet. Die Rohrleitungen sind unter
Beachtung der DIN EN 1610 und der
Herstellerverlegeanleitung zu verlegen. Baulängen: 0,5;
1,5; 3,0 m. Überdeckung: 0,5 m bis 6,0 m; SLW 60

**01.06.0220 Nennweite DN 100**
Nennweite: DN 100, Tragfähigkeitsklasse: 34/34,
Steckmuffe L nach Verbindungssystem F.
Menge: 40,000 m

**01.06.0230 Nennweite: DN/OD 160 (RW)**
Nennweite: DN/OD 160 (160 x 5,5 mm), HS-R-Rohr, Farbe:
blau (RAL 5015)
Menge: 70,000 m

*Hinweis*
HS-Bogen, System Funke oder gleichwertig
(www.funkegruppe.de), Farbe: braun (RAL 8011) bzw. blau
(RAL 5015), aus weichmacherfreiem Polyvinylchlorid (PVC
-U), mit einem Durchmesser Wanddickenverhältnis SDR 34,
nach DIN EN 1401-1 wandverstärkt, glattwandig, mit DIBt
-Zulassung Nr.Z-42.1-309, mit 2 angeformten Muffen
(Muffe/Muffe) und fest eingelegten, gemäß DIN EN 681-2
WH ölbeständigen FE-Dichtungen, liefern, abladen und
verlegen.

Als Zulage zur entsprechenden Rohrposition.

15°, 30°, 45°.

**01.06.0240 Nennweite: DN/OD 160 (RW)**
Nennweite: DN/OD 160, HS-R-Bogen, Farbe: blau (RAL
5015)
Menge: 50,000 Stck

**01.06.0250 Reduktionsstück KGR**
HS-Reduktionsstück aus weichmacherfreiem
Polyvinylchlorid (PVC-U), System Funke oder
gleichwertig, Farbe braun (RAL 8011). Liefern, abladen
und einbauen. DN/OD 160 auf 110, mit angeformter Muffe
und fest eingelegter, gemäß DIN EN 681-2 WH
ölbeständiger FE-Dichtung
Menge: 30,000 Stck

**01.06.0260 Übergangsstück KGUSM**
HS-S-UM DN /OD, Übergangsstück von Steinzeug-L-Muffe
auf ein Kunststoffrohr DN/OD 160 nach DIN EN 1401-1 aus
weichmacherfreiem Polyvinylchlorid (PVC-U), System
Funke oder gleichwertig, Farbe: braun (RAL 8011),
wandverstärkt, glattwandig liefern und verlegen.
Menge: 30,000 Stck

*Hinweis*
Manschettendichtung (M-Dichtung) für die Verbindung von
glatten Rohrenden von Steinzeugrohren nach DIN EN 295,
Normallastreihe (N) bzw. Hochlastreihe (H) bzw.
Kunststoffrohren. Ausführung: extra breite Ausführung,
liefern, abladen und einbauen, einschl. der notwendigen
Rohrschnitte

**01.06.0270 Nennweite DN 100**
Menge: 60,000 Stck

**01.06.0280 Nennweite DN 150**
Menge: 60,000 Stck

*Hinweis*
Steinzeug-Verschlussteller nach DIN EN 295
Normallastreihe (N)liefern und einbauen.

**01.06.0290 Nennweite: DN 150**
Nennweite: DN 150 für Steckmuffe L nach
Verbindungssystem F
Menge: 5,000 Stck

**01.06.0300 Grundleitung und Fallrohrleitung an HA-Kanal anschließen**
Grund- und Fallrohrleitungen an den neu verlegten
Entwässerungskanal (Hausanschlusskanal) anschließen,
einschl. der Schmutzwasserhaltung und aller
Nebenarbeiten. Rohrleitung und Formstücke werden
gesondert vergütet. Einschließlich der Handschachtung
im Übergangsbereich zur bestehenden Leitung (0,5 x 0,5
x 0,5 m). Anschlussleitungen sorgfältig trennen und im
Anschlussbereich reinigen.
Menge: 60,000 Stck

*Hinweis*
Abmauerung innerhalb Rohrleitung (Beton oder Steinzeug)
wasserdicht und druckdicht herstellen. Wanddicke nach
statischen Erfordernissen, jedoch mind. 24 cm.
Vorhandene Anlage ist in Betrieb, einschl.
Wasserhaltung.

**01.06.0310 Nennweite: DN 300 STZ**
Nennweite DN 300 Steinzeug
Menge: 2,000 Stck

**01.06.0320 Nennweite DN 400 STZ**
Nennweite DN 400 Steinzeug
Menge: 2,000 Stck

*Hinweis*
Luftdruckprobe durchführen. Steinzeugrohre Muffen-
Druckprüfung gemäß DIN EN 1610 mit 100 mbar
Luftüberdruck. Muffenweise in Anwesenheit der
Bauleitung auf Dichtheit prüfen und digitales
Ergebnisprotokoll anfertigen. Zu beachten: Die
Bauleitung ist rechtzeitig (!) über die Prüfung zu
unterrichten. Prüfungen, an denen die Bauleitung durch
Verschulden des AN nicht anwesend ist, werden nicht
anerkannt und werden nicht vergütet. Die
Dichtigkeitsprüfung muss von einer geeigneten Fachfirma
durchgeführt werden. Auf Anordnung des AG!

**01.06.0330 Nennweite: DN 300 STZ**
Nennweite: DN 300 Steinzeug
Menge: 60,000 Stck

**01.06.0340 Nennweite: DN 400 STZ**
Nennweite: DN 400 Steinzeug
Menge: 35,000 Stck

**01.06.0350 Fallrohr an Kanal anschließen**
Fallrohrstandrohr (Guss) an bestehenden Kanal DN 100
bzw. DN 150 aus PVC oder Steinzeug anschließen. Das
Standrohr ist von Hand im Anschlussbereich freizulegen
und zu reinigen. Der Handaushub im Übergangsbereich zum
Standrohr in Höhe von ca. 0,25 m³ ist einzurechnen.
Erschwernisse wie z.B. durch kreuzende
Versorgungsleitungen sind einzurechnen. Formteile
werden gesondert vergütet.
Menge: 5,000 Stck

**01.06.0360 HA und SK-Anschlüsse vorübergehend trennen**
Hausanschluss- und Sinkkastenleitungen für die
Untersuchung der Anschlussleitung mit der Kanalkamera
trennen und nach erfolgter Untersuchung wieder
zusammenschließen. Einschließlich der erforderlichen
Schmutzwasserhaltung für die Zeit der Untersuchung.
Diese Position kommt zur Anwendung, wenn sich das
Trennen der Anschlüsse vom alten Kanal mit der
Kanaluntersuchung zeitlich nicht koordinieren lässt. In
der Regel sollte die Leitung vor dem Anschluss an den
neuen Kanal untersucht werden.
Menge: 15,000 Stck

**01.06.0370 Zulage für Rohrverlegung (Bereich kreuzende Leitungen) Bereich Hauptkanal**
Zulage zur Rohrverlegung für die Erschwernisse bei
Rohrverlegung im Bereich kreuzender
Versorgungsleitungen (Strom, Gas, Wasser, Fernwärme)
die sich in Betrieb befinden (Bereich Hauptkanal).
Unter kreuzender Versorgungsleitung sind
Einzelleitungen und Leitungsbündel bis zu 20 Leitungen
bzw. Schutzrohren zu verstehen.
Menge: 40,000 Stck

**01.06.0380 Zulage für Rohrverlegung im Bereich einer Vielzahl von kreuzenden Versorgungsleitungen**
Zulage zur Rohrverlegung für die Erschwernisse bei
Rohrverlegung im Bereich kreuzender
Versorgungsleitungen die sich in Betrieb befinden,
(Strom, Gas, Wasser, Fernwärme). Bereiche in denen eine
erhebliche Anzahl von Leitungen auf größerer
Verlegebreite kreuzen. Verlegebreite 1,0 bis 2,0 m.
Bereich Hauptkanal.
Menge: 10,000 Stck

**01.06.0390 wie vor, jedoch für HA/SK Gehwegbereich**
Zulage für Rohrverlegung für die Erschwernisse bei
Rohrverlegung im Bereich kreuzender
Versorgungsleitungen die sich in Betrieb befinden,
(Strom, Gas, Wasser, Fernwärme). Bereiche in denen eine
erhebliche Anzahl von Leitungen auf größerer
Verlegebreite kreuzen. Verlegebreite 1,0 bis 2,0 m.
Bereich Gehweg und Fahrbahn.
Menge: 100,000 m

**01.06.0400 VPC-Rohrkupplung DN 150**
Funke VPC-Rohrkupplung 150, Spannbereich 160 bis 192
mm, oder gleichwertig (www.funkegruppe.de), mit DIBt-
Zulassung Nr.: Z-42.5-450, zur variablen, stufenlosen
Verbindung von Abwasserrohren der gleichen Nennweite
mit Außendurchmesser von 160 bis 192 mm, aus
unterschiedlichen bzw. gleichen Werkstoffen mit
vollwandiger, geschäumter, gerippter, gekammerter oder
gewellter Wandung in beliebiger Kombination, bestehend
aus: Funke VPC-Rohrkupplung 150 mit Dichtungskörper
nach DIN EN 681-1, mit mehrfachem Doppeldichtprofil und
mittig umklappbarem Rohranschlag, Fixier- und
Zentrierkorb, Farbe: rot, aus bruchstabilem,
hochschlagfesten Polyamid mit beidseitig integriertem
Bandführungskanal sowie zwei Spannbändern aus nicht
rostenden Stahl mit jeweiliger Gegenbandeinlage und
Click-System, Funktionsprüfung nach DIN 4060 und DIN EN
295-4, nachgewiesene Dichtigkeit bis 2,5 bar Prüfdruck
als Wasserinnendruck, liefern und nach Montageanleitung
des Herstellers einbauen.
Menge: 30,000 Stck

**01.06.0410 wie vor, jedoch VPC-Rohrkupplung DN 100**
Wie vor, jedoch VPC-Rohrkupplung DN 100
Menge: 30,000 Stck

**01.06.0420 wie vor, jedoch VPC-Rohrkupplung DN 300**
Wie vor, jedoch VPC-Rohrkupplung DN 300
Menge: 2,000 Stck

#### Titel 01.07 Schächte

*Hinweis*
Die Ausführung der Beton-und Stahlbetonarbeiten erfolgt
u.a. gemäß neuester Fassung der
DIN 1045Beton- und Stahlbetonarbeiten,DIN 1084Prüfung
und Überwachung von Beton,DIN 18201Toleranzen im
Bauwesen,DIN 18202Maßtoleranzen im Hochbau,DIN
18203Toleranzen im Hochbau; vorgefertigte Teile aus
Beton, Stahlbeton und
Spannbeton,DIN 18331Beton- und Stahlbetonarbeiten,DIN
18195Abdichtung von erdberührten Bauteilen,sowie den
Herstellervorschriften und den Angaben des Statikers
und Bodengutachters.

Alle Bauteile bei Ortbetonschächten werden aus Beton C
35/45 - WU, XC4, XD1, XF3, XA2 hergestellt. Bei allen
Betonarbeiten ist hochsulfatbeständiger Zement zu
verwenden. Rissbreitenbegrenzung: 0,2 mm, Betondeckung:
Nomc=5 cm.

Gerinne und Berme aus Beton hergestellt, Ausgangsgüte C
35/45, in ausgehärtetem Zustand C16/20, gemäß DIN 4034
Teil 1, ergänzend DIN EN 1917. Höhe des Banketts: bis
DN 1200 = 1/1 Rohrdurchmesser, > DN 1200 = 3/4
Rohrdurchmesser, Gefälle auf dem Bankett 5%.

Die Verbindung zwischen Fertigteilbeton und
Gerinnebeton ist mittels einer Haftbrücke
sicherzustellen. Wenn erforderlich: Stahlbeton
Abdeckplatte mit einer Öffnung DN 800 mm / DN 1000/ DN
1200 mit Verschiebesicherung / mit Spitzende nach DIN
4034 TL 1 und einer GR Dichtung DIN 4060 lose
mitgeliefert. Abdeckplatte mit Öffnung DN 800 / DN 1000
oder DN 1200, Platte mit umlaufenden Dollen, Öffnungen
und Stahldollen als Schubsicherung. Stahldollen sind
Bauseits zu setzen und mit entsprechendem Mörtel zu
vergießen. Bewehrungsstahl gem. statischen
Erfordernissen. Die erforderlichen Eignungsprüfungs-
und Gütebestimmungen sowie die Betonfremdüberwachung
sind vom AN ohne besondere Aufforderung gemäß DIN
durchzuführen bzw. zu beauftragen und protokollarisch
in mindestens einfacher Ausfertigung dem AG zu
übergeben.Vor Beginn der Schalungs-und Betonierarbeiten
sind alle Maße und Angaben zu den Plänen zu überprüfen.
Bei Unstimmigkeiten bzw. Unklarheiten in den Plänen ist
der AG rechtzeitig vor Bauausführung zu informieren.
Sämtliche Stahlbetonarbeiten sind rechtzeitig vor dem
Betonieren auf Veranlassung des AN durch die
Bauaufsichtsbehörde bzw. den Prüfstatiker abnehmen zu
lassen. Die Bescheinigungen hierüber sind dem AG ohne
Aufforderung vorzulegen. Auch die Kosten für alle
weiteren ggf. erforderlichen Baustoffprüfungen im
Zusammenhang mit der Erstellung des Rohbaus trägt der
AN.Betonzusatzmittel dürfen nur mit ausdrücklicher
Zustimmung des AG verwendet werden. Sie müssen
bauaufsichtlich zugelassen sein.Probewürfel der
einzelnen Betonabschnitte sind durch den AN
herzustellen. Bei unzureichenden Ergebnissen kann der
Auftraggeber zu Lasten des Auftragnehmers Bohrprismen
entnehmen und prüfen lassen.Bei Stahlbetonfertigteilen
sind Hüllrohre, Ankerschienen, Ankerplatten und andere
Einbauteile zu berücksichtigen. Alle Arbeitsfugen
müssen geordnet und in einem gleichmäßigen Raster
festgelegt werden. Schalungsraster und
Schalungsfugenanordnung sind mit der Bauleitung
gemeinsam festzulegen. An sämtlichen erdberührten
Bauteilen sind bei allen Trenn- ,Anschluss-und
Arbeitsfugen (bei längeren Arbeitsunterbrechungen bzw.
unter Bemessungsgrundwasserstand) Dichtungsmaßnahmen
gegen drückendes Wasser (mit Injektionsschläuchen)
vorzunehmen. Die Dichtungsmaßnahmen  werden nicht
gesondert vergütet und sind in die entsprechenden
Rohbaupositionen einzukalkulieren. Die
Dichtungsmaßnahmen (Verpressschlauch) im Bereich der
Trennfugen und Anschlussfugen, die in den Plänen
dargestellt sind, werden separat vergütet. Das
Verpressen erfolgt frühestens 28 Tage nach
Fertigstellung des kompletten Rohbaus.Ebenso sind
sämtliche Bauteile, welche als weiße Wanne vorgesehen
sind, mit der entsprechenden Bewehrung nach der
Rissbreitenbeschränkung auszuführen. Soweit notwendig
sind zusätzliche Abdichtungsmaßnahmen gemäß DIN 18195
auszuführen.Es dürfen nur reemulgierbare,
wasserlösliche Entschalungsmittel verwendet werden, die
keine zusätzlichen Reinigungskosten verursachen. Die
nach DIN 1045  geforderten Nachbehandlungsmaßnahmen und
-fristen sind verbindlich. Bei erdberührten Bauteilen
dürfen durchgehende Schalungsanker nur dann verwendet
werden, wenn die späteren Erdabschlüsse der
durchgehenden Hohlräume eine dauerhafte
Druckwasserdichtigkeit gewährleisten.Fundamenterder,
Hauptableitungen und Anschlüsse für eine normgerechte
Erdungs- und Blitzschutzanlage sind nach den
einschlägigen Vorschriften herzustellen. Die
verwendeten Betonstähle müssen in Form, Durchmesser,
Festigkeitseigenschaften und Kennzeichnung der DIN 488
entsprechen.Bewehrung:An Bewehrung (Betonstahl) kommen
Rundstahl und Baustahlgewebe, in Form vonLager-und
Listenmatten zur Ausführung. Alle erforderlichen
Baustahlmassen zur Bauwerkserrichtung sind Bestandteil
der Auftragnehmerleistung. Es darf nur nach
Europäischen Normen geprüfter und hergestellter
Baustahl eingebaut werden.Schalung:Die erforderliche
Schalung (liefern, anpassen, einbauen, vorhalten,
ausbauen, reinigen, abfahren) ist in den entsprechenden
Betonpreis des einzuschalenden Elementes einzurechnen.
Für Sichtbetonschalung darf nur Schalöl verwendet
werden, das für Farbanstriche und dauerelastische Fugen
nicht haftschädlich und leicht entfernbar ist, sowie
die geforderten Umweltkriterien (z.B. schnelle
biologische Abbaubarkeit ) erfüllt. Sämtliche
sichtbaren, unverputzten und unverkleideten
Betonflächen sind in glatter, porenarmer, stoßfreier
Sichtbetonschalung auszuführen. Bei Nesterbildung,
fleckigem Beton oder Betonnasen und dgl. sind die
Flächen zu Lasten des AN zu spachteln und zu schleifen,
einschließlich genauer farblicher Anpassung und
Erzielung einer homogenen Oberflächenstruktur. Es sind
grundsätzlich gleichgroße, Schalplatten zu verwenden.
Die Stumpf gestoßenen Plattenfugen sind mit
Moosgummistreifen gegen Auslaufen zu sichern. Die
Flächen bleiben vorwiegend unbehandelt, die Struktur
und Färbung sollen gleichmäßig sein.Ausschalfristen,
Nachbehandlung und Betondeckung ist gemäß DIN 1045
durchzuführen. Die Dauer und Art der Nachbehandlung ist
mit dem Auftraggeber rechtzeitig abzustimmen. Das
Verdichten des Betons erfolgt mit Hochfrequenzrüttlern.
Bei Wänden ist die Fallhöhe auf 1,0 m zu begrenzen. Im
Bereich von Öffnungen ist der Beton seitlich einzubauen
und mit Innenrüttlern zu treiben.Die erforderlichen
Durchbrüche, Aussparungen, Öffnungen für Türen,
Montageöffnungen sowie Nischen, Versprünge etc. sind
anzulegen und nach Abschluss der Arbeiten sach-und
fachgerecht in Wand- und Deckenqualität zu schließen.
Hierbei ist die DIN 4109, DIN 4108 und die DIN 4102 zu
beachten. Nach Installation der Ver-und
Entsorgungsleitungen sind sämtliche Decken-,
Wanddurchbrüche etc.sach-und fachgerecht in Wand- und
Deckenqualität zu schließen. Die Abstandshalter der
Wandschalung sind in einem geordneten Raster
einzubauen.Herstellen aller evtl. erforderlichen
Dehnfugen, Trenn, Setz-, Bewegungs- und Scheinfugen,
abgestimmt auf die Qualität der Wände und Decken und
der erforderlichen Arbeitsfugen einschließlich der
erforderlichen Materialien (Fugenblech, Fugenbänder,
etc.). Abspannlöcher in den Betonwänden sind auf ganzer
Tiefe mit Quellmörtel fachgerecht zu schließen. Bei
Sichtflächen sind sie flächenbündig zu schließen. Alle
evtl. erforderlichen Rohrdurchführungen durch den
Betonboden und den Außenwänden sind mit
druckwasserdichten Rohrdurchführungen auszuführen.
Dem AG sind rechtzeitig vor Ausführung der Bauwerke
prüffähige Statiken auszuhändigen. Diese werden durch
den Prüfstatiker des AG geprüft. Erst nach vorliegen
der Prüfstatik, darf mit dem Bau der Bauwerke begonnen
werden. Bei der Herstellung des Bauzeitenplans sind die
üblichen Prüffristen der Statiken zu berücksichtigen.

Fertigteilbauwerke und Schächte
Fertigteil - Schachtbauwerk aus güteüberwachtem Beton
C35/45, Expositionsklassen XC 4, XF3, XA 2, (Widerstand
gegen sulfathaltiges Wasser bis 1.500mg/l),
monolithisch aus einem Guss, hergestellt in
Systemschalung, Innenflächen Sichtbetonklasse SB 1,
Rissbreitenbegrenzung 0,20 mm, Betondeckung Nomc=5,00
cm, unter Verwendung von FZ - Abstandshaltern.
Anschlussmuffen wasserdicht vergossen, bzw. bruchraue
Öffnungen nach Vorgabe. Fugenblech und Wassersperren
eingebaut. Die Spannstellen sind wasserdicht zu
verschließen. Bewehrt auf SLW 60 nach DIN 1072, bzw.
DIN Fachbericht 101.

Wand - Deckenfuge mittels Dichtband z.B. RubberELAST®
oder gleichwertig, dicht gegen drückendes Grundwasser
ausbilden. Die Abdichtung hat Bauseits zu erfolgen.

Gerinne und Berme aus Beton hergestellt, Ausgangsgüte C
35/45, in ausgehärtetem Zustand C16/20, gemäß DIN 4034
Teil 1, ergänzend DIN EN 1917. Höhe des Banketts (bis
einschl. DN 1200: 1/1 Rohrdurchmesser, > DN 1200: ¾
Rohrdurchmesser), Gefälle auf dem Bankett: 5%.

Die Verbindung zwischen Fertigteilbeton und
Gerinnebeton ist mittels einer Haftbrücke
sicherzustellen. Wenn erforderlich: Stahlbeton
Abdeckplatte mit einer Öffnung DN 800 mm / DN 1000 mm
/DN 1200, mit Verschiebesicherung / mit Spitzende nach
DIN 4034 TL 1 und einer GR Dichtung DIN 4060 lose
mitgeliefert. Abdeckplatte mit umlaufenden Dollen
Öffnungen und Stahldollen als Schubsicherung.
Stahldollen sind Bauseits zu setzen und mit
entsprechendem Mörtel zu vergießen. Bewehrungsstahl
gem. statischen Erfordernissen. Vor Produktionsbeginn
sind die Ausführungspläne sowie eine geprüfte Statik in
2 - facher Ausfertigung vorzulegen.

Allgemein:
Für alle Bauwerke ist eine Statik seitens des AN
anzufertigen. Diese ist dem AG rechtzeitig vor
Baubeginn zweifach in geprüfter Form vorzulegen. Die
Kosten hierfür sind in die jeweiligen Schachtpositionen
einzurechnen! Bewehrungsstahl liefern und verlegen wird
gesondert vergütet! Die erforderliche Schalung
(liefern, anpassen, einbauen, vorhalten, ausbauen,
reinigen, abfahren) ist in den entsprechenden
Betonpreis des einzuschalenden Elementes einzurechnen.
Bei Bauwerken ist der Bereich oberhalb der Abdeckplatte
mit Schachtringen und Konen DN 1200 SB auszuführen.

**01.07.0010 Fertigteilschächte DN 1200 herstellen, liefern und einbauen**
Schächte gemäß DIN 4034 Teil 1 bzw. gemäß ATV-DVWK-A
157, betriebsfertig herstellen, liefern und einbauen
einschl. aller hierfür erforderlichen Materialien und
Baustoffe, Durchmesser innen: 1,2 m

Schachtabdeckung:
ACO Schachtabdeckung Multitop, System Bituplan LW 800
zum oberflächenbündigen Einbau in bituminöse
Fahrbahnbeläge, Klasse D 400 entsprechend DIN EN 124/E
DIN 1229, lichte Weite Ø 800 mm. Bauhöhe min. 160 mm,
Einbauhöhe 170 mm bis 230 mm, ohne Scharnier. Rahmen
aus Gusseisen, hochziehbar, rund, mit 4 Taschen zum
Einhängen eines Schmutzfängers, mit PEWEPREN-Einlage,
mit Adapterring aus Gusseisen. Deckel aus Gusseisen,
Gewicht ca. 74/76 kg, mit zwei wartungsfreien,
schraublosen und verkehrssicheren Arretierungen aus
hochverschleißfestem Kunststoff. Gewicht ca.
172,5/174,5 kg, Lüftungsquerschnitt 265 cm². Artikel-
Nr. 10426 (mit Lüftungsöffnungen)

 [Bild]
ACO Einbauschalung Multitop aus Stahl für
Schachtabdeckung System Bituplan LW 800 liefern,
mit Schmutzfänger, verzinkt (schwere Ausführung).

Schachtoberteil aus Fertigteilen DIN 4034, Teil 1 mind.
1 Ausgleichsring, jedoch max. 3 Ausgleichsringe (max.
Ausgleichhöhe : 24 cm ), Sicherheitssteigbügel
kunststoffbeschichtet mit Edelstahlkern, DIN - V- 19555
B, Steigmaß 25 cm, Einbaumaß oberster Steigbügel: max.
50 cm (in Ausnahmefällen bis zu 65 cm) ab
Geländeoberkannte. GE - Stücke für den Ein - und Ablauf
sind mit einzukalkulieren. Gerinne: Estrich, gerade
oder abgewinkelt. Einstieghilfe, aufsteckbar, drehbar
mit Schutzgriffen und Drehsperre aus Edelstahl V4A
(1.4571), Länge ca.1,40 m, mit Einsteckhülse aus
Edelstahl V4A (1.4571) inkl. Befestigungsmaterial aus
Edelstahl W 1,4401 (nach Angabe des Herstellers)
liefern und fachgerecht einbauen.
Fabrikat: Fa. Günzburger oder gleichwertig, nach Wahl
des AG.

Schachttiefe bis Wasserlauf:

3,51m (Schacht 00599003)
3,19m (Schacht 00599004)
3,03m (Schacht 01070101)

Beton C 35/45, WU, XC4, XD1, XF3, XA2, Betonstahlgüte
BSt 500 S. Liefern einer Statik für den Schacht.
Bewehrungsstahl wird gesondert vergütet. Ausgleichringe
mit kunststoffmodifiziertem Mörtel versetzen.
Menge: 3,000 Stck

**01.07.0020 Einstiegshilfe für bestehende Schächte**
Bestehende Schachtbauwerke mit einer Einstiegshilfe
nachrüsten. Einstiegshilfe liefern und montieren.
Einstieghilfe, aufsteckbar, drehbar mit Schutzgriffen
und Drehsperre aus Edelstahl V4A (1.4571), Länge
ca.1,40 m, mit Einsteckhülse aus Edelstahl V4A (1.4571)
inkl. Befestigungsmaterial aus Edelstahl W 1,4401 (nach
Angabe des Herstellers) liefern und fachgerecht
einbauen. Fabrikat: Fa. Günzburger oder gleichwertig,
nach Wahl des AG.
Menge: 2,000 Stck

**01.07.0030 Betonnachbehandlung**
Schutz des jungen Betons gegen Witterungseinflüsse bis
zum genügenden Erhärten: Nachbehandlungsverfahren und
Nachbehandlungsdauer gemäß DIN 1045,
Nachbehandlungsverfahren nach Wahl des AN. Liefern,
Vorhalten und entsorgen aller hierfür benötigten
Materialien. Position gilt für alle Bauwerke.
Menge: 1,000 psch

**01.07.0040 Vergussmörtel liefern und einbauen**
Liefern und einbauen eines hochfließfähigen
schwindkompensierten Vergussmörtels z.B. Deitermann
Cerinol VM 3:
Merkmale:- schrumpffrei- sehr hohe Früh-und
Endfestigkeit- besonders fließfähig- selbstnivellierend
- korrosionsschützend- frost-und tausalzbeständig,zum
Vergießen von Öffnungen, Fugen etc. in den
Betonbauteilen.
Menge: 1,000 m3

*Hinweis*
Ändern des Gerinnes von Bestandsschächten. Gerinne aus
Beton abbrechen, fördern und laden. Neues Gerinne unter
Berücksichtigung der neuen Ein-und Auslaufhöhen
herstellen. Beton C16/20 liefern und einbauen,
Betonnachbehandlung durchführen. Gefälle Bankett: 5 %.
Einstiegöffnung Schacht: 63 cm. Beton muss von Hand in
den Schacht gebracht werden. Herstellung und
Profilierung des neuen Gerinnes erfolgt per Hand.
Einschließlich der hierfür erforderlichen
Wasserhaltung!

**01.07.0050 Schacht 00288001**
Schacht 00288001. Durchmesser Schacht: ca. 1,2m/1,6m
eckig
Menge: 1,000 Stck

**01.07.0060 Schacht 01070003**
Schacht 01070003. Durchmesser Schacht: ca. 1,20 m
eckig.
Menge: 1,000 Stck

**01.07.0070 Kanal DN 300 an bestehenden Schacht 0107003 anschließen**
Kanal DN 300 STZ an bestehenden Schacht 01070003
anschließen. Bestehendes Einbindestück im Schacht
abrechen. Bestehende Schachtöffnung vergrößern und
Altgerinne teilweise entfernen. Neues Einbindestück
versetzten und Ringraum zwischen Rohr und Schacht
sorgfältig mit Beton verfüllen. Vorhandenes Gerinne
anpassen (wird gesondert vergütet). Es sind alle
Materialien, Geräte und Baustoffe mit einzurechnen, die
für diese Arbeiten erforderlich sind. Schalung und
Wasserhaltung sind einzurechnen.
Menge: 1,000 Stck

**01.07.0080 Kanal DN 400 an bestehenden Schacht 00288001 anschließen**
Kanal DN 400 STZ an bestehenden Schacht 00288001
anschließen. Bestehendes Einbindestück im Schacht
abrechen. Bestehende Schachtöffnung vergrößern und
Altgerinne teilweise entfernen. Neues Einbindestück
versetzten und Ringraum zwischen Rohr und Schacht
sorgfältig mit Beton verfüllen. Vorhandenes Gerinne
anpassen (wird gesondert vergütet). Es sind alle
Materialien, Geräte und Baustoffe mit einzurechnen, die
für diese Arbeiten erforderlich sind. Schalung und
Wasserhaltung sind einzurechnen.
Menge: 1,000 Stck

**01.07.0090 Bewehrungsstahl für alle vorgenannten Bauteile**
Bewehrungsstahl nach Europäischer Norm für alle
vorgenannten Bauteile, liefern, nach den
Bewehrungsplänen schneiden, biegen und verlegen.
Stahlgüte: BST 500 S (B 500 N) Werkstoffnummer: 1.0438
Menge: 1,000 t

**01.07.0100 Schächte eckig oder rund abbrechen**
Schacht, eckig, im Zuge der Kanalbauarbeiten
erschütterungsarm abbrechen. Mauerwerk oder Beton,
Wandstärke ca. 25 cm, Höhe bis 3,5 m, Abmessungen ca.
1,20/1,20 m. Abbruchgut fördern und laden. Abtransport
wird gesondert vergütet
Menge: 2,000 Stck

*Hinweis*
Zulage für Rohöffnung in Fertigteilschacht herstellen.
Hohlraum zwischen Rohr und Rohöffnung mit Beton, in
gleicher Güte wie der Fertigteilschacht, verfüllen,
einschließlich der Dichtungsarbeiten, Schalung und der
Herstellung des Anschlussgerinnes. Die
Dichtungsarbeiten im Bereich Schachtbauwerk /
Rohreinführung sind mittels Verpressschlauch
durchzuführen. Die Verpressarbeiten sind zum
spätestmöglichen Zeitpunkt auszuführen (nicht vor 28
Tagen nach Einbau).
Verpressmaterial: PU-Harz. Einbau nach Angabe des
Herstellers. Alle hierfür benötigten Geräte,
Materialien und Personal sind in die Einheitspreise
einzurechnen.
Kalkulativer Harzverbrauch: 0,1 kg / m.
Diese Position ist u.a. für die seitlichen
Rohranschlüsse von bestehenden Kanälen und neuen
Kanälen an neue Schächte anzuwenden um den Anschluss
der Seitenkanäle mit Manschettendichtungen zu
vermeiden. Im Bereich den Rohöffnungen ist das Gerinne
mind. 20 cm auszusparen!

**01.07.0110 Rohröffnung herstellen 0,50m x 0,50m**
Herstellen einer rechteckigen Rohröffnung (50 x 50 cm)
in Schachtbauwerken aus Betonfertigteilen, inkl.
Anschlussarbeiten und Verpressvorbereitung.
Herstellen einer wanddurchgreifenden Öffnung in der
Wandung eines Betonschachtes (Fertigteil) in der
Abmessung 50 x 50 cm zur Aufnahme eines Rohrprofils.
Die Ausführung erfolgt unter strikter Einhaltung der
statischen Vorgaben des Schachtbauwerks.
Menge: 1,000 Stck

#### Titel 01.08 Stollenbau

**01.08.0010 Stollen herstellen (Hauptkanal)**
Herstellen einer Stollenstrecke, Größe 1,20 x 1,80 m
(lichte Weite), mit Bewetterung und Beleuchtung (Haupt-
und Notbeleuchtung). Kleinere Stollenquerschnitte
werden nicht genehmigt! Bei natürlicher Belüftung muss
der Sauerstoffgehalt der Atemluft durch ein Sauerstoff-
Messgerät mit Alarmschwelleneinstellung überwacht
werden. In Stollen und Durchpressungen bis 5 m2
Querschnitt muss die mittlere Luftgeschwindigkeit
mindestens 0,10 m/s betragen. Es ist ein entsprechendes
Messgerät (Anemometer mit Datenaufzeichnung) im Stollen
vorzuhalten. Unter Tage müssen Einrichtungen zur Ersten
Hilfe und zur Rettung von Personen vorhanden sein.
Solche Einrichtungen sind z. B. Verbandkästen,
Krankentransportmittel, Geräte für Selbstrettung.
Abgerechnet wird nur die tatsächliche Stollenlänge ab
Baugrubenverbau. Ein evtl. Überhang der Stollenbleche
in die Baugrube wird nicht vergütet! Der Stollen ist
den statischen Erfordernissen entsprechend fachgerecht
und bergmännisch zu verbauen. Es sind Stollenbögen aus
massiven Stahlprofilen (HEB
100) und Kölner Bleche zu verwenden. Für die
Stollenbögen zusammengesetzte Konstruktionen aus
Bewehrungsstahl werden nicht zugelassen. Aus
Sicherheitsgründen ist der Stollenverbau als verlorene
Schalung zu belassen und darf nicht ausgebaut werden.
Die Kosten hierfür sind in den EP einzurechnen.
Der Einbau der erforderlichen Betonmassen und der
Füllmasse wird gesondert vergütet. Nach erfolgter
Rohrverlegung und Betonfüllung mit C 12/15 bis über
Rohrscheitel, ist der Resthohlraum mit Dämmer W/B Wert
0,6- 0,7 (z.B. Dämmer Typ S der Fa. Dyckerhoff oder
gleichwertiger Art) zu verfüllen. Als Abschluss ist
eine Verpressung mit Dämmersuspension vorzunehmen. Für
die Endverpressung ist eine gesonderte verlorene
Verpressleitung und Entlüftungsleitung zu verlegen. Die
eingebaute Beton-und Füllmasse ist über Lieferscheine
nachzuweisen und wird gesondert vergütet.
Bodenklasse 3-5 bei ständiger Sicherung der Brustwand
lösen, laden, aus dem Stollen und der Baugrube fördern.
Das Aushubmaterial ist zu laden und abzufahren.
Mit einzelnen Steinen im Erdreich muss gerechnet
werden. Die evtl. hieraus resultierenden Erschwernisse
sind einzurechnen und werden nicht gesondert vergütet.
Transport wird in den Transportpositionen vergütet.
Vor Beginn der Arbeiten ist eine geprüfte Statik (2
fach) bei der Stadtentwässerung vorzulegen.
Verkehrslast SLW 60 bzw. Schienenverkehr(Straßenbahn).
Bei dem vorliegenden Boden ist in Teilbereichen mit
rolligen, zum Nachbrechen neigenden Sanden und
Kiessanden zu rechnen. Teilweise stehen steife und
weiche Schluffe (schluffige Sande), teilweise in
Auffüllung, an. Das Bodengutachten ist zu
berücksichtigen.
Beim Ausbruch sind eine unmittelbar folgende und
vorauseilende Sicherung erforderlich. Bei
Arbeitsunterbrechnung muss aus Gründen der
Standsicherheit eine zusätzliche Sicherung der
Ortsbrust erfolgen!
Länge: bis 55 m Überdeckung des Stollens: ca. 2,0 m
Die Bestimmungen der DGUV-R 101-007 (ehem. BGR 160
"Sicherheitsregeln für Bauarbeiten unter Tage") sind
einzuhalten.
Herstellen des Stollens aus Stollenstartgrube heraus.
Stollen für Hauptkanalverlegung.
Menge: 25,000 m

**01.08.0020 Zulage für Mehrlänge Stollen**
Zulage zu vor für Mehrlänge Stollen die über die Länge
von 13 m hinausgeht.
Menge: 5,000 m

**01.08.0030 Anfahren Stollen aus Baugrube heraus**
Anfahren der Stollenstrecke aus der Baugrube heraus als
Zulage zum Hauptstollen, für sämtliche erforderlichen
Mehrarbeiten, soweit diese nicht bereits in anderen
Positionen enthalten sind. Einzurechnen sind alle
Lieferungen und Leistungen, die für die Erbringung der
geforderten Arbeiten benötigt werden. Weiterhin ist ein
evtl.
Überhang der Stollenbleche in die Startgrube hier
einzurechnen. Eine Mehrvergütung über den Einheitspreis
hinaus erfolgt nicht.
Menge: 1,000 Stck

**01.08.0040 Anfahren Stollen aus Graben heraus**
Anfahren der Stollenstrecke aus der Rohrgraben heraus
als Zulage zum Hauptstollen, für sämtliche
erforderlichen Mehrarbeiten, soweit diese nicht bereits
in anderen Positionen enthalten sind. Einzurechnen sind
alle Lieferungen und Leistungen, die für die Erbringung
der geforderten Arbeiten benötigt werden. Weiterhin ist
ein evtl. Überhang der Stollenbleche in die Startgrube
hier einzurechnen. Eine Mehrvergütung über den
Einheitspreis hinaus erfolgt nicht.
Menge: 1,000 Stck

**01.08.0050 Seitenstollen herstellen (HA und SK)**
Wie Pos 1.8.10, jedoch Herstellen eines Stollens 1,2 x
1,7 m aus Stollen 1,2 x 1,80 heraus. Einzurechnen sind
alle Lieferungen und Leistungen, die für die Erbringung
der geforderten Arbeiten benötigt werden.
Länge bis 6,0 m Überdeckung: ca. 2,0 m
Abrechnungslänge: Stollenhaut Hauptstollen auf Höhe
Stollenmitte Seitenstollen bis Stollenende
Menge: 5,000 m

**01.08.0060 Anfahren der Stollenstrecke aus Hauptstollen heraus**
Anfahren der Stollenstrecke aus dem Stollen heraus als
Zulage zum Seitenstollen, für sämtliche erforderlichen
Mehrarbeiten soweit diese nicht bereits in anderen
Positionen enthalten sind. Einzurechnen sind alle
Lieferungen und Leistungen, die für die Erbringung der
geforderten Arbeiten benötigt werden. Eine
Mehrvergütung über den Einheitspreis hinaus erfolgt
nicht.
Menge: 1,000 Stck

**01.08.0070 Zulage für tieferes Ansetzen der Stollen**
Zulage zum Anfahren des Stollens für das tiefere
Anfahren des Stollens bis 0,5 m unter Baugrubensohle
zur Erzielung einer Stollenüberdeckung von 2,0 m.
Einzurechnen sind alle Lieferungen und Leistungen, die
für die Erbringung der geforderten Arbeiten benötigt
werden.
Menge: 2,000 Stck

**01.08.0080 Abdichten des Stolleneingangs (Stollengröße 1,2x1,8m)**
Abdichten des Stolleneingangs vor Einbringen der
Füllmasse zur Verfüllung des Stollenhohlraumes nach
Wahl des AN, einschl. aller erforderlichen Füll - und
Entlüftungsstutzen sowie der erforderlichen Befüll-und
Entlüftungsleitungen.
Stollengröße: 1,2 x 1,8 m (lichte Abmessungen)
Menge: 2,000 Stck

**01.08.0090 Sicherungsarbeiten - Beton oder Mauerwerk**
Sicherungsarbeiten bei antreffen von Mauerwerk oder
Beton im Bereich der Stollenaußenhaut, mit einzurechnen
sind Zwischenrahmen, Auskleidung einschließlich aller
erforderlichen Abstützungsmaßnahmen.
Menge: 10,000 m2

**01.08.0100 Sicherungsarbeiten- kreuzende Leitung**
Sicherungsarbeiten im Bereich kreuzender Leitungen bis
DN 300 im Bereich der Stollenaußenhaut, mit
einzurechnen sind Zwischenrahmen, Auskleidung
einschließlich aller erforderlichen
Abstützungsmaßnahmen.
Menge: 10,000 m2

**01.08.0110 Sicherung Ortsbrust**
Sicherung der Ortsbrust nach Wahl des AN bei rolligen
Böden herstellen. Material liefern, zur Einbaustelle
transportieren, einbauen, vorhalten, entfernen und
abtransportieren.
Menge: 5,000 m2

**01.08.0120 Abbruch von Trümmerschutt**
Abbruch mit Hand, von Bau- und Trümmerschutt aus
Mauerwerk oder Beton im Stollen, sofern der Einsatz von
Abbauhämmer erforderlich wird. Einzelne Steine im
Aushubmaterial werden nicht als Trümmerschutt
deklariert! Trümmerschutt ist in die Bodenklasse 6 der
DIN 18300 einzustufen (nichtbindige und bindige Böden
mit mehr als 30 % Steinen von über 0,01 bis 0,1 m³
Rauminhalt, das entspricht einer Kugel von mind. 30 cm
Durchmesser). Das Abbruchgut ist zu laden und aus dem
Stollen zu transportieren.
Menge: 1,000 m3

**01.08.0130 Abbruch von Beton**
Wie vor, jedoch Abbruch von Beton im Stollen
(Handabbruch).
Menge: 1,000 m3

**01.08.0140 Abbruch von Mauwerk**
Wie vor, jedoch Abbruch von Mauerwerk im Stollen
(Handabbruch).
Menge: 1,000 m3

**01.08.0150 Beton C12/15 für Rohrummantellung und Rohrauflager**
Beton C 12/15 als Auffüllung von Stollensohle bis
Rohrscheitel im Stollen liefern, zur Einbaustelle
transportieren und einbauen, einschließlich umhüllen
der Muffen mit einem Streifen bituminierter
Weichfaserplatte zur Erhaltung der Beweglichkeit im
Rohrstoß. Die Rohre sind vor Einbau des Betons gegen
Auftrieb zu schützen. Stärke : ca. 0,7 m
Menge: 30,000 m3

**01.08.0160 Füllmasse**
Füllmasse (Dämmer) zum Verfüllen des Stollenhohlraumes
liefern, mit geeignetem Gerät in die Hohlräume
einbringen. Festigkeit: 7 - 10 kg/cm². Die Arbeiten
sind in 2 Arbeitsgängen auszuführen. Im 1. Arbeitsgang
müssen ca. 70 % der Hohlräume verfüllt sein. Nach
Abbinden des eingebrachten Gemisches wird im 2.
Arbeitsgang der restliche Hohlraum satt verpresst.
Einbau mit Betonfahrzeug und mit Druck.
Abrechnung erfolgt über Lieferscheinnachweis.
Menge: 25,000 m3

**01.08.0170 Zulage für das Abbrechen (Hausanschlüsse und SK- Leitungen)**
Zulage zum Abbrechen der vorhanden Haus- und
Straßenablaufleitungen Stz-/PVC DN 100 bis DN 200 im
Stollen incl. der erforderlichen Nebenarbeiten. Evtl.
erforderliche Trennschnitte sind in den Einheitspreis
einzurechnen und werden nicht gesondert vergütet. Der
Kanal ist abzubrechen, aus dem Stollen zu befördern und
zu laden.
Menge: 6,000 m

**01.08.0180 Abbruch Kanal DN 300 Beton im Stollen**
Zulage zum Abbrechen Kanal DN 300 Beton im Stollen
incl. der erforderlichen Nebenarbeiten. Evtl.
erforderliche Trennschnitte sind in den Einheitspreis
einzurechnen und werden nicht gesondert vergütet. Der
Kanal ist abzubrechen, aus dem Stollen zu befördern und
zu laden.
Menge: 10,000 m

**01.08.0190 Abbruch Kanal Ei DN250/375 Beton**
Zulage zum Abbrechen Kanal Ei DN250/375 Beton im
Stollen incl. der erforderlichen Nebenarbeiten. Evtl.
erforderliche Trennschnitte sind in den Einheitspreis
einzurechnen und werden nicht gesondert vergütet. Der
Kanal ist abzubrechen, aus dem Stollen zu befördern und
zu laden.
Menge: 13,000 m

*Hinweis*
Zulage zu den Rohrverlegepositionen für die Verlegung
des Hauptkanals DN 300 im Stollen bzw. der Verlegung
der Rohre DN 150 bis DN 200 in den Seitenstollen
einschl. der erforderlichen Auftriebssicherung, evtl.
erforderlicher Passstücke, Abzweige, Bögen sowie aller
hierfür erforderlichen Nebenarbeiten. Die zu verlegende
mögliche Rohrlänge ist vom AN zu bestimmen. Vor der
Rohrverlegung ist der Stollenboden von Hand zu
verdichten.

**01.08.0200 Verlegung Hauptkanal DN 400 STZ**
Verlegung Hauptkanal DN 400 STZ.
Menge: 6,000 m

**01.08.0210 Verlegung Hauptkanal DN 300 STZ**
Verlegung Hauptkanal DN 300 STZ.
Menge: 13,000 m

**01.08.0220 Verlegung Anschlussleitungen PVC-U**
Verlegung Anschlussleitung bis DA 160 PVC-U
Menge: 5,000 m

**01.08.0230 Verlegen Bögen DA 160**
Verlegen Abzweig Da 160/160
Menge: 5,000 Stck

**01.08.0240 Verlegen Abzweig DA 160**
Verlegen Abzweig Da 160/160
Menge: 1,000 Stck

**01.08.0250 Verlegung Abzweig DN 300**
Verlegen Abzweig DN 300/150 im Stollen
Menge: 1,000 Stck

**01.08.0260 Zulage für Kanalverlegung oberhalb Stollensohle (DN 300)**
Zulage zur Kanalverlegung für die Verlegung des Kanals
DN 300 STZ oberhalb der Stollensohle auf Unterbeton.
Rohr auf Beton fixieren um ein Aufschwimmen beim
Verfüllen des Stollens mit Füllmasse zu verhindern.
Menge: 13,000 m

**01.08.0270 Zulage für Kanalverlegung oberhalb Stollensohle (DN 400)**
Zulage zur Kanalverlegung für die Verlegung des Kanals
DN 400 STZ oberhalb der Stollensohle auf Unterbeton.
Rohr auf Beton fixieren um ein Aufschwimmen beim
Verfüllen des Stollens mit Füllmasse zu verhindern.
Menge: 5,000 m

**01.08.0280 Zulage zu provisorischer Notleitung (Bereich Hauptkanal)**
Zulage zur provisorischen Notleitung für das erschwerte
Herstellen der Notleitung innerhalb den Stollen.
Bereich Hauptkanal.
Menge: 20,000 m

**01.08.0290 Zulage zur provisorischen Notleitung (HA+SK)**
Zulage zur provisorischen Notleitung für das erschwerte
Herstellen der Notleitung innerhalb den Stollen.
Bereich HA und SK.
Menge: 5,000 m

**01.08.0300 Grundleitung und Fallrohrleitung an HA-Kanal anschließen (innerhalb Stollen)**
Grund- und Fallrohrleitungen an den neu verlegten
Entwässerungskanal (Hausanschlusskanal) anschließen,
einschl. der Schmutzwasserhaltung und aller
Nebenarbeiten. Rohrleitung und Formstücke werden
gesondert vergütet.
Einschließlich der Handschachtung im Übergangsbereich
zur bestehenden Leitung (0,5 x 0,5 x 0,5 m).
Anschlussleitungen sorgfältig trennen und im
Anschlussbereich reinigen.
Ausführung innerhalb Stollen.
Menge: 2,000 Stck

**01.08.0310 Zulage für kreuzende Leitungen**
Zulage für den Stollenverbau, die Erdarbeiten und die
Rohrverlegung, einschl. der evtl. erforderlichen
Anschluss-, Abzweig und Pass-Dielen, im Bereich
kreuzender Leitungen innerhalb den Stollen.
Menge: 10,000 m

**01.08.0320 Zulage für Unterfahrung von Versorgungsleitung**
Zulage zu den Stollenpositionen für das Herstellen
einer Unterfahrung von Versorgungsleitungen (Gas bzw.
Wasserleitungen bis DN 200) incl. aller hierfür
erforderlichen Arbeiten und Materialien. Mit dem
Stollen muss nach unten in der Tiefe bis max. 1,0 m
verfahren werden. Nach Unterfahren des Hindernisses
wird wieder auf die normale Höhenlage hochgefahren. In
den Einheitspreis sind alle Erschwernisse,
Behinderungen, zusätzliche Schweißarbeiten, Mehraufwand
bei der Rohrverlegung, erschwertes Arbeiten im
nachfolgenden Stollenbereich etc. einzurechnen.
Menge: 10,000 m

**01.08.0330 Kolonnenstillstände (längerer Zeitraum)**
Stillstand einer kompletten Stollenkolonne,
einschließlich aller Kosten für das gesamte Personal
und Gerätschaften einer Kolonne, bei einem Stillstand
den der AN nicht zu vertreten hat. Bei einem Stillstand
ist der Auftraggeber sofort zu verständigen. Bei nicht
erfolgter Meldung, besteht kein Anspruch auf Vergütung.

Kolonnenstillstände sind im Bautagebuch festzuhalten.
Abgerechnet wird pro Tag Stillstand.
Menge: 5,000 d

**01.08.0340 Kolonnenstillstände (kürzerer Zeitraum)**
Stillstand einer kompletten Stollenkolonne,
einschließlich aller Kosten für das gesamte Personal
und Gerätschaften einer Kolonne, bei einem Stillstand
den der AN nicht zu vertreten hat.
Bei einem Stillstand ist der Auftraggeber sofort zu
verständigen. Bei nicht erfolgter Meldung, besteht kein
Anspruch auf Vergütung. Kolonnenstillstände sind im
Bautagebuch festzuhalten.
Abgerechnet wird pro Stunde Stillstand.
Stillstände unter 1 Stunde werden nicht vergütet.
Menge: 20,000 Std

**01.08.0350 Kamerabefahrung Stollen**
Nach verlegtem und ummantelten Hausanschlusskanal bzw.
verlegter SK-Leitung ist dieser mit einer
Kanalhandkamera zu befahren, um etwaige Schäden
festzustellen.
Hierbei ist auch das Gefälle des Kanals zu überprüfen,
einschließlich Bedienpersonal. Erst im Anschluss an die
Befahrung ist der Stollen zu verfüllen. Die Befahrung
ist auf digitalem Datenträger aufzuzeichnen. Die
Befahrung erfolgt nicht in zeitlichem Zusammenhang. Die
Befahrung erfolgt an mehreren Tagen innerhalb der
kompletten Bauzeit. Eine entsprechende Kamera ist für
die Dauer der Baumaßnahme auf der Baustelle
vorzuhalten. Das Vorhalten der Kamera wird gesondert
vergütet. Als Kalkulationsansatz können ca. 20 m
Filmung pro Tag des Einsatzes angesetzt werden.
Menge: 20,000 m

**01.08.0360 Vorhalten einer Kanalkamera**
Vorhalten einer Kanalhandkamera mit schwenkbarem
Kamerakopf während der Bauzeit, zur Inspizierung der
Kanalhausanschlusskanäle bzw. der SK-Leitungen.
Incl. einer Einheit zur digitalen Aufzeichnung der
Filmung.
Menge: 15,000 Mt

**01.08.0370 Zulage für Einbau Manchettendichtungen und VPC-Kupplungen**
Zulage für Einbau Manschettendichtungen und VPC-
Kupplungen im Stollen
Menge: 5,000 Stck

**01.08.0380 Zulage für Abknicken im Stollen**
Zulage für das Herstellen einer Richtungsänderung
innerhalb dem Stollen. In den Einheitspreis sind alle
Erschwernisse, Behinderungen, zusätzliche
Schweißarbeiten, Abfang- und Abstützarbeiten, sowie der
Mehraufwand bei der Rohrverlegung und das erschwerte
Arbeiten im nachfolgenden Stollenbereich etc.
einzurechnen.
Menge: 1,000 Stck

**01.08.0390 Zulage Herstellen Schachtanschluss im Stollen (Kanal DN 300 STZ)**
Zulage zu den Schachtanschlusspositionen für die
Herstellung eines Schachtanschlusses aus dem Stollen
heraus. Kanal DN 300 STZ. Einzurechnen sind alle
Lieferungen und Leistungen, die für die Erbringung der
geforderten Arbeiten benötigt werden. Eine
Mehrvergütung über den Einheitspreis hinaus erfolgt
nicht.
Menge: 1,000 Stck

**01.08.0400 Zulage Herstellen Schachtanschluss im Stollen (Kanal 400 STZ)**
Zulage zu den Schachtanschlusspositionen für die
Herstellung eines Schachtanschlusses aus dem Stollen
heraus. Kanal DN 400 STZ. Einzurechnen sind alle
Lieferungen und Leistungen, die für die Erbringung der
geforderten Arbeiten benötigt werden. Eine
Mehrvergütung über den Einheitspreis hinaus erfolgt
nicht.
Menge: 1,000 Stck

**01.08.0410 Einmessung der neuen Hausanschluss- und Sinkkastenleitungen**
Einmessung der neu verlegten Sinkkasten- und
Hausanschlussleitungen im Stollen in Lage und Höhe. Für
die Vermessung ist ein Vermessungsbüro zu beauftragen.
Die Sohlhöhen im Bereich der Grundstücksgrenzen und am
Hauptkanal sind als NN - Höhen auszuweisen. Pro
Anschluss ist eine Aufmaßskizze anzufertigen. Diese ist
spätestens mit der entsprechenden Abschlagsrechnung
vorzulegen.
Menge: 1,000 Stck

**01.08.0420 Zulage für Schräges Anfahren aus Startgrube Stollen**
Zulage für schräges Anfahren aus Startgrube Stollen.
Menge: 1,000 Stck

#### Titel 01.09 Material und Stundenlohn

**01.09.0010 Verrechnungssatz für Arbeitskraft Poliere**
Stundenlohnarbeiten durch Arbeitskräfte auf Anordnung
des AG ausführen. Der Verrechnungssatz für die
jeweilige Arbeitskraft umfasst sämtliche Aufwendungen,
insbesondere den tatsächlichen Lohn einschließlich
vermögenswirksamer Leistungen mit den Zuschlägen für
Gemeinkosten (Sozialkassenbeiträge, Winterbauumlage und
dgl.), sowie Lohn- bzw. Gehaltsnebenkosten und
Zuschläge für Überstunden. Zuschläge für Nacht-,
Sonntags- und Feiertagsarbeit werden gesondert
vergütet.
Poliere, Schachtmeister oder dgl.
Menge: 30,000 Std

**01.09.0020 Wie vor jedoch ' Bauvorarbeiter '**
Leistung wie zuletzt in vollem Wortlaut beschrieben,
jedoch Bauvorabeiter oder dgl. ( Berufsgruppe II).
Menge: 20,000 Std

**01.09.0030 Wie vor jedoch ' Baufacharbeiter'**
Leistung wie zuletzt in vollem Wortlaut beschrieben,
jedoch Baufacharbeiter oder dgl. (Berufsgruppe V).
Menge: 60,000 Std

**01.09.0040 Wie vor jedoch ' Bauwerker '**
Leistung wie zuletzt in vollem Wortlaut beschrieben,
jedoch Bauwerker (Berufsgruppe VII).
Menge: 20,000 Std

**01.09.0050 Verrechnungssatz für Baugerät Bagger bis 0,4 m3**
Stundenlohnarbeiten durch Baugeräte auf Anordnung des
AG ausführen. Der Verrechnungssatz für das jeweilige
Gerät umfasst sämtliche Aufwendungen für den Einsatz,
insbesondere Gerätevorhalte- und Betriebsstoffkosten
sowie sämtliche Zuschläge einschließlich der Kosten für
das Bedienungspersonal. Der Verrechnungssatz gilt für
das zum Zeitpunkt des Abrufes einsatzbereit auf der
Baustelle befindliche Baugerät. Vergütet werden die
tatsächlich geleisteten Arbeitsstunden. Bagger bis 0,4
m3.
Menge: 10,000 Std

**01.09.0060 Wie vor jedoch ' Bagger' 0,4 bis 1,0 m³**
Leistung wie zuletzt in vollem Wortlaut beschrieben,
jedoch Bagger, auch luftbereift über 0,4 bis 1,0 m³.
Menge: 10,000 Std

**01.09.0070 Wie vor jedoch ' Kompressor'**
Leistung wie zuletzt in vollem Wortlaut beschrieben,
jedoch Kompressor bis 5 m³/min.
Menge: 10,000 Std

**01.09.0080 Wie vor jedoch ' Bohrhammer'**
Leistung wie zuletzt in vollem Wortlaut beschrieben,
jedoch Bohr-oder Abbauhammer bis 20 kg.
Menge: 10,000 Std

**01.09.0090 wie vor, jedoch Abbruchhammer für Bagger**
Leistung wie zuletzt in vollem Wortlaut beschrieben,
jedoch für Baggerabbruchhammer zum Zertrümmern von
Beton bzw. Stahlbeton.
Menge: 10,000 Std

**01.09.0100 Verrechnungssatz für LKW: LKW 3,5 t**
Stundenlohnarbeiten durch Lastkraftwagen auf Anordnung
des AG ausführen. Der Verrechnungssatz für den
jeweiligen LKW umfasst sämtliche Aufwendungen für den
Einsatz des LKW, insbesondere Gerätevorhalte- und
Betriebsstoffkosten sowie sämtliche Zuschläge
einschließlich der Kosten für den Fahrer. Der
Verrechnungssatz gilt für das zum Zeitpunkt des Abrufes
einsatzbereit auf der Baustelle befindliche Fahrzeug.
Vergütet werden die tatsächlich geleisteten
Arbeitsstunden nach der tatsächlichen Nutzlast des
jeweiligen LKW's (ohne Erhöhung der Nutzlaststufe für
Sonderfahrzeuge). LKW, ca. 3,5 t Nutzlast.
Menge: 20,000 Std

**01.09.0110 Verrechnungssatz für LKW: LKW bis 10 t**
Leistung wie zuletzt in vollem Wortlaut beschrieben,
jedoch LKW-Kipper mit bis zu 18 t Nutzlast.
Menge: 20,000 Std

**01.09.0120 Verrechnungssatz für LKW: LKW bis 18 t**
Leistung wie zuletzt in vollem Wortlaut beschrieben,
jedoch LKW-Kipper mit bis zu 18 t Nutzlast.
Menge: 20,000 Std

**01.09.0130 Holzbohlen 6 cm stark**
Holzbohlen 6 cm stark liefern, vorhalten während der
kompletten Bauzeit, ggfs. ablängen, einbauen und nach
Bauende wieder entfernen und abtransportieren.
Menge: 10,000 m2

**01.09.0140 Kanthölzer verschiedener Stärken**
Kanthölzer verschiedener Stärken liefern, vorhalten,
während der kompletten Bauzeit, ggfs. ablängen,
einbauen und nach Bauende wieder entfernen und
abtransportieren.
Menge: 1,000 m3

#### Titel 01.10 Sicherheitstechnische Einrichtungen

**01.10.0010 Absturzsicherung an Baugruben über 2,0 m Tiefe herstellen**
Dreiteilige Absturzsicherung gemäß den UVV Richtlinien
der Berufsgenossenschaft bzw. gemäß DIN 4420 "Arbeits-
und Schutzgerüste" herstellen, vorhalten und
beseitigen. Geländer- und Zwischenholm sind gegen
unbeabsichtigtes Lösen, das Bordbrett gegen Kippen zu
sichern. Ohne statischen Nachweis dürfen als Geländer-
und Zwischenholmverwendet werden:
-bei einem Pfostenabstand bis 2,00 m Gerüstbretter mit
Mindestquerschnitt 15 x 3 cm,
-bei einem Pfostenabstand bis 3,00 m Gerüstbretter mit
Mindestquerschnitt 20 x 4 cm oder Stahlrohre o 48,3 x
3,2 mm bzw. Aluminiumrohre o 48,3 x 4 mm.
Bordbretter müssen den Belag um mindestens 10 cm
überragen. Mindestdicke 3 cm. Anordnung umlaufend an
der Baugrubenkante ab einer Absturzhöhe von 2,00 m!
Menge: 600,000 m

**01.10.0020 Treppenturm als Baugrubenzugang, Tiefe bis 4,5 m**
Bautypisch geprüften, standsicheren Treppenturm (z. B.
aus Systemgerüstmaterial mit innenliegendem
Podestaufstieg oder Etagentreppe) für den sicheren
Zugang der Personal- und Inspektionsteams in die
Startgrube liefern, aufstellen, für die Dauer der
Arbeiten vorhalten und nach Fertigstellung wieder
abbauen.

Ausführung gemäß DGUV Regel 101-038, DIN 4124 und DIN
18451. Einschließlich Verankerung/Befestigung am Verbau
bzw. der Baugrubenumrandung, Absturzsicherungen,
Dreifach-Seitenschutz (Handlauf, Zwischenholm,
Bordbrett) sowie allen erforderlichen Gründungs- und
Unterlegmaterialien.

Tiefe der Startgrube: bis 4,5 m
Menge: 1,000 Stck

#### Titel 01.11 Kampfmittelräumarbeiten

*Hinweis*
Bei den Bohr - und Schürfarbeiten ist nicht mit
Grundwasser zu Rechnen. Die Bohrungen müssen um die in
den Bodengutachten gezeigten Anomalien durchgeführt
werden, um diese Auszuschließen.
Das Umsetzen der Bohrgeräte und anderen Einrichtungen
für die Kampfmittelbohrungen zwischen den einzelnen
Bohransatzpunkten und zwischen den verschiedenen
Einsatzbereichen der Bohrgeräte ist in die
Leistungspositionen zur Ausführung der Bohrungen
einzurechnen.
Die DIN 18323 ist in allen Punkten zu beachten und wird
Bestandteil des Bauvertrages. Die Prüfung erfolgt
durch:
  Herstellen einer gewaltlos mittels
Flachförderschnecke abgeteuften Bohrung
  Einstellen einer temporären PVC-Verrohrung
(Innendurchmesser mind.  6 0 mm)
  Messung auf magnetische Störkörper
  Rückbau von Verrohrung und Bohrung nach Messung und
Verfüllung des Bohrlochs
Es sind alle Flächen der Baugruben Hauptkanal und
Schächte zu untersuchen.
Freimessungen erfolgen in einem Abstand von 1,20 m
zueinander.
Es kann eine Störung der ferromagnetischen Freimessung
durch metallische Bestandteile in den Auffüllungen
auftreten. Dies erfordert folgende Zusatzmaßnahmen:
  Vorhaltung und bedarfsweiser Einsatz eines Baggers
nach der Sondier -Bohrarbeiten zur Freilegung nicht
durchörterbarer Hindernisse und zur Kontrolle nicht
freimessbarer Schichten bis max. 4,0 m unter GOK,
einschl. Vorhaltung / Einsatz von Verbaumaterialien
Erneuter An- /Abtransport der Kampfmittelbohrgeräte und
sonstiger Ausstattung für die Kampfmittelerkundung wird
nur anerkannt, wenn die Unterbrechung der Prüfkampagne
aus der Bauablaufplanung zwingend entsteht.  Ggf.
erforderliche Stillstandszeiten zwischen Auswertung der
Freimessergebnisse und einem ggf. erforderlichen
Einsatz von Ausschlussbohrungen gelten nicht
als Unterbrechung. Es ist Sache des AN, die Auswertung
/ Freigabe durch den KMBD so zu koordinieren, dass der
ungestörte Bohrablauf gewährleistet ist. Die Verfüllung
der Prüf-  und Ausschlussbohrlöcher hat mit dem
erbohrten Bodenmaterial zu erfolgen.  Soweit bei den
Bohrungen Grundwasser angetroffen wird, darf bis 1  m
über die ruhende Grundwasseroberfläche ausschließlich
organoleptisch unauffälliges, natürlich gewachsenes
Bohrgut verfüllt werden.  Soweit
dieses nicht zur Verfügung steht, ist Füllkies
einzubauen. Überschüssiges Bohrgut ist in Containern zu
sammeln und nach Analytik /  Deklaration fachgerecht
zu entsorgen. Seitens des AG werden Detailpläne zur
Lage der freizumessenden Bohrungen gefordert.  Hierzu
sind die Bohransatzpunkte von AN abschnittsweise
einzumessen und eindeutig in Lageplänen darzustellen.
Weiterhin hat der AN die Aufgabe, die Ortstermine der
Freimessung mit dem AG und der Bauüberwachung
selbstständig zu koordinieren.
Die Kosten für die Antragsbearbeitung (Erstellung der
Detailpläne, Einmessung der Bohransatzpunkte,
Koordination der Termine bis zur abschließenden
Freigabe durch den AG) sind in die Einheitspreise der
nachstehenden Leistungspositionen ein - zurechnen.
Die Herstellung sämtlicher Zuwegungen im Zuge der
Ausführung werden nicht gesondert vergütet. Für jedes
der eingesetzten Bohrgeräte ist eine genügende Anzahl
an Bohrrohren, Bohrschnecken etc .  vorzuhalten, sodass
bei Gestängebruch keine Ausfallzeiten entstehen. Für
die in Bezug auf die Einzelfristen termingerechte
Fertigstellung ist der Paralleleinsatz mehrerer
Bohrgeräte erforderlich.
Diese Arbeiten dürfen nur von qualifizierten
Kampfmittelräumfirmen mit einer Erlaubnis gem.  § 7 und
§ 2 0 SprengG ausgeführt werden.
Die Beauftragung einer Kampfmittelräumfirma im Land
Rheinland -Pfalz ist dem staatlichen
Kampfmittelräumdienst
telefonisch (02606/961114) oder per Fax (02606/961235)
anzuzeigen.
Bei Arbeiten der Kampfmittelsondierung ist die
Anwesenheit eines Befähigungsscheininhabers nach § 2 0
SprengG auf der Baustelle zwingend erforderlich. Bei
der Kampfmittelsondierung sind die einschlägigen
Gesetze,
Verordnungen, Sicherheitsvorschriften und Richtlinien
zu beachten.
Bei besonderen Vorkommnissen ist vor Weiterführung der
Arbeiten umgehend der AG und der KMBD
(Kampfmittelbeseitigungsdienst der Aufsichts - und
Dienstleitungsdirektion
Räumgruppe Worms) unverzüglich zu verständigen.  Der
Kampfmittelräumdienst entscheidet über die weitere
Vorgehensweise.
Die Fachunternehmen sind nicht berechtigt selbstständig
Fundmunition zu entschärfen, zu sprengen oder auf
öffentlichen Straßen zu transportieren.
Meldeeinrichtungen müssen vorhanden, funktionsbereit
und die Beschäftigten in die Organisation der Ersten
Hilfe eingewiesen sein.
Die für die Kampfmittelsondierung erforderlichen
Verkehrsführungspläne sind eigenverantwortlich zu
erstellen und dem Auftraggeber rechtzeitig zur
Genehmigung vorzulegen. Erfolgen die Sondierungen im
Rahmen der vorhandenen Verkehrsführungspläne so sind
keine weiteren Pläne erforderlich.

**01.11.0010 Werkplanung Kampfmitteluntersuchungen**
Werkplanung für die Bohrungen der Kampfmittelerkundung
erstellen und zur Freigabe vorlegen. Für die vom AN
gewählten Bohrverfahren sind Werkpläne unter
Berücksichtigung der vorliegenden Ausführungspläne
vorzulegen.  Mit Hilfe der Darstellungen in den
Ausführungsplänen und der Angabe der Bautoleranzen des
vom AN gewählten Bohrverfahrens ist nachzuweisen, dass
der planmäßig zu erfassende Erkundungsbereich im
jeweiligen Gefährdungsband erfasst wird. Die Abstände,
Richtungen und Bohrlängen der Einzelbohrungen sind auf
einen sicher zu erfassenden Erkundungsbereich
auszulegen.
Weiterhin ist seitens des AN ein Messverfahren zu
benennen und ein Muster für ein Bohrprotokoll
vorzulegen, mit dem die exakte Lage der fertigen
Einzelbohrung nach der Fertigstellung überprüft werden
soll. Inkl.  aller erforderlichen Abstimmungen mit dem
Kampfmittelräumdienst des Landes Rheinland Pfalz. Durch
die Werkplanung sollen die Anomalien ausgeschlossen
werden.
Menge: 1,000 psch

**01.11.0020 Sprenggeschützter Bagger**
An-  und Abtransport eines Sprenggeschützten Baggers
zur Herstellung von Suchschürfen an nicht durch
Bohrungen durchörterbaren Ansatzpunkten, Schurftiefe
bis 3 ,00 unter Gelände.  Die Vorhaltung gilt für die
gesamte Ausführungszeit der Kampfmittelüberprüfung.
Die Position umfasst die Vorhaltung und das Mitführen
des Gerätes an die jeweiligen Erkundungsstrecken.  Der
Einsatz wird gesondert vergütet.
Menge: 2,000 Stck

**01.11.0030 Einsatz eines sprenggeschützten Baggers zur Herstellung von Suchschürfen unter fachbauleiterischer Aufsicht**
Gezielter Einsatz des sprenggeschützten Baggers (inkl.
Fachpersonal) zur punktuellen Freilegung von Anomalien
bzw. zur Herstellung von Suchschürfen. Die Arbeiten
erfolgen an Ansatzpunkten, die aufgrund von
Bodenbeschaffenheit oder Hindernissen nicht durch
Bohrungen sondiert werden konnten.

Der Aushub erfolgt in Abstimmung mit der
fachtechnischen Aufsicht (Feuerwerker gemäß § 20
SprengG) in dünnen Schichten (ca. 20-30 cm), um eine
kontinuierliche Sonden-Begleitung und visuelle
Kontrolle zu ermöglichen.

Verwendung geeigneter Anbaugeräte (z. B. Schneidlöffel
ohne Zähne oder Grabenräumlöffel), um das Risiko einer
mechanischen Zündung zu minimieren.

Vergütet wird die tatsächliche Einsatzzeit
(Betriebsstunde) des Gerätes vor Ort, inklusive des
Geräteführers. Wartezeiten, die durch notwendige
Sondierpausen oder manuelle Nachgrabungen der
Räummannschaft direkt am Schurf entstehen, gelten als
Einsatzzeit. Reine Standzeiten ohne Arbeitsbereitschaft
sind nicht Bestandteil dieser Position.
Menge: 20,000 Std

**01.11.0040 Verbau für Kontrollschürfe vorhalten**
Verbaumaterial (z.B.  Systemverbau) zum Einsatz in
Kontrollschürfen bis 3,0 Tiefe oberhalb des
Grundwassers an Schurfansatzstellen im gesamten
Baubereich vorhalten. Einschl. Prüfung / Freigabe durch
Prüfingenieur.  Nachweis - und Freigabedokumentation
ist vorzulegen.
Die Position umfasst An - und Abtransport zur
Baustelle, die Vorhaltung über die gesamte Bauzeit und
die Transporte innerhalb der Baustelle an die einzelnen
Schürfansatzpunkte.
Die vertikalen Bohrungen werden vereinzelt im Bereich
bestehender Geh- und Radwege ausgeführt. Die Entsorgung
der bituminösen Befestigung oder Pflasterbelag
Tragschicht werden separat vergütet. Vor den
Kampfmittelsondierungen sind die aktuellen Pläne der
Versorgungsträger / Entwässerung / Telekom etc. zu
besorgen. Diese Leitungen dürfen auf keinen Fall
beschädigt werden.
Menge: 1,000 psch

**01.11.0050 Herstellen einer vertikalen Bohrung- Verbauachsen und Baugrube**
Durchführung einer Prüfbohrung bis 5,0 m unter GOK. Die
Freimessung wird gesondert vergütet. Bohrbereiche:
  Baugruben für Schachtbauwerke,
  gewaltloses Bohren mit einer Maximaltiefe bis 5,00 m,
Durchmesser ca.  120 mm
  temporäre PVC-  Verrohrung einbringen und wieder
ausbauen (Rohre verbleiben im Eigentum des AN) Die
Übernahme und fachgerechte Verwertung von
überschüssigem Bohrgut wird gesondert vergütet. Die
Abrechnung erfolgt nach Bohrmetern ab GOK.
Menge: 400,000 m

**01.11.0060 Bohrlochsondierung durchführen Vertikalbohrung**
Ortung von Metallobjekten im Untergrund mit dem AN
gewählten System.
Erkundungstiefe zwischen 0 m bis 1,0 m Unter Kanal.
Menge: 400,000 m

**01.11.0070 Kampfmittelprüfbohrung verfüllen Kies**
Verfüllung des Prüfbohrloches durch Kies so
durchzuführen, dass keine Hohlräume und keine Sackungen
an der Geländeoberfläche entstehen. Lieferkies wird
nicht gesondert vergütet und ist in EP
einzukalkulieren.
Menge: 400,000 m

**01.11.0080 Dokumentierung der Ortung**
Auswertung der Sondierungsergebnisse und Dokumentation
in einem Erläuterungsbericht sowie Erstellung eines
Anomalien Plans. Erstellung und Übergabe von drei
Ausfertigungen der Unterlagen und digital an:
  1x AG
  1x öBÜ AG
  1x Kampfmittelraumdienst
Nach jeder Untersuchung ist kurzfristig ein
Zwischenbericht mit Freigabe bzw.  Handlungsempfehlung
zu übergeben
Menge: 1,000 psch

**01.11.0090 Überwachung zum Auffinden verdächtiger Metallobjekte**
Überwachung zum Auffinden der gemäß Anomalien plan
verdächtigen Metallobjekte (Bombenblindgänger,
Munitionsdepots usw.) einschl. Anleitung der vor Ort
agierenden Baufirma zur Ausführung der erforderlichen
Aufgrabungsmaßnahmen.
Das Überwachungspersonal muss eine Zulassung nach § 7
und § 2 0 des Sprengstoffgesetzes vorweisen können.
Zeitaufwand und Kosten für mehrere An - und Abfahrten
sind in die Position mit einzurechnen.  Die
Mindestüberwachungszeit beträgt 3  Stunden je An- und
Abfahrt.
Menge: 50,000 Std

**01.11.0100 Ausschlussbohrungen herstellen**
Prüfbohrung in Bereichen, in denen Störsignale das
Prüfergebnis verfälschen, als Ausschlussbohrung bis ca.
 5 ,0 m
unter GOK 1945 herstellen.  Ausführung als gewaltlose
Schneckenbohrung.
Menge: 25,000 m

**01.11.0110 Kontrollschürfe ausführen**
Herstellung von Kontrollschürfen an nicht durch
Bohrungen durchörterbaren Ansatzpunkten in
unbefestigten oder geschotterten Gelände mittels
maschinengestützem Handaushub, Tiefe bis 5 ,0 m unter
Gelände, Schurfflächen ca.  2m x 2 m. A ushub seitlich
lagern und nach anschließend wieder lagenweise
einbauen verdichteten.  Der Einsatz eines ggf.
erforderlichen Baugrubenverbaus wird nicht gesondert
vergütet.
Menge: 20,000 m3

**01.11.0120 Dokumentation**
Dokumentation aller Kampfmitteluntersuchungen nach den
Allgemeinen Bestimmungen für die Kampfmittelräumung vom
Land Rheinland-Pfalz.Für die Dokumentation der
Räumdaten ist das Datenmodul KMIS - R zu verwenden.  E
s ist ein Lageplan beizufügen, auf dem die untersuchten
Flächen dokumentiert sind.  Weiterhin ist das
verwendete Detektionsverfahren anzugeben.  Einmessung
der überprüften und geräumten Flächen örtlich mit den
UTM Koordinaten.  Für die geräumten Bereiche sind die
durchgeführten Maßnahmen und Ergebnisse zu beschreiben.
Einschließlich der Freigabe- Pläne, georeferenziert.
Menge: 1,000 Stck

#### Titel 01.12 sonstige Arbeiten/Leistungen

**01.12.0010 Erstellung Bestandspläne/Aufmaßblätter**
Herstellung von Bestandsplänen für alle Hauptkanäle,
Hausanschluss-und Sinkkastenleitungen. Die Lage der
Leitungen ist auf die jeweiligen Gebäudekanten
einzumessen. Die Sohlhöhen des Kanals am Einlauf in den
Hauptkanal, an Knickpunkten innerhalb der
Anschlussleitung und die Sohlhöhe an der
Grundstücksgrenze bzw. am Übergang zum bestehenden
Hausanschluss sind geodätisch (NN-Höhen) zu bestimmen
und in die Pläne einzutragen. Die Aufmaßblätter sind
getrennt für Hauptkanal, Sinkkastenleitungen und
Hausanschlusskanäle anzufertigen. Zu jeder
Abschlagszahlung ist vom AN eine Mengenermittlung des
kompletten Leistungsumfangs, gemäß den Positionen des
Leistungsverzeichnisses, anzufertigen und die
entsprechenden Abrechnungsskizzen und Aufmaßblätter
vorzulegen. Mit der Schlussrechnung ist zusätzlich
hierzu eine Mengenermittlung und Einzelrechnungen
getrennt nach Hauptkanal, Straßenentwässerungs- und
Hausanschlussleitungen vorzulegen. Aus der
Mengenermittlung müssen die Massen für die Herstellung
des Hauptkanals, der Herstellung der
Straßenentwässerungskanäle und der Herstellung der
Kanalhausanschlussleitungen einzeln (nach LV-
Positionen) ersichtlich und ausdruckbar sein. Gleiches
gilt für die Einzelrechnungen zur SZ.
Es ist das Musteraufmaßblatt des AG für HA/SK zu
verwenden
Menge: 1,000 psch

**01.12.0020 Staubniederschlagung**
Staubniederschlagung durch Wässern der betroffenen
Kanalbauabschnitte, oberhalb der Schottertragschicht
bis zum Einbau des bit. Oberbaus. Wässerung zweimal
täglich. Pro Tag sind 2 Stunden einzurechnen.
Menge: 1,000 psch

**01.12.0030 Baustelleneinrichtungsplan erstellen**
Erstellen eines qualifizierten
Baustelleneinrichtungsplans per EDV. Größe des Planes
mind. DIN A 3 für den Bereich Container- und
Materiallager.
Menge: 1,000 psch

**01.12.0040 Bauzeitenplan herstellen**
Anfertigen eines qualifizierten detaillierten
Bauzeitenplanes per EDV (Balkenplan) mit Angabe des
kritischen Weges. Dieser ist in Absprache mit dem AG zu
erstellen. Der Bauzeitenplan ist monatlich zu
aktualisieren und dem AG unaufgefordert vorzulegen. Der
Bauzeitenplan ist farblich darzustellen.
Menge: 1,000 psch

**01.12.0050 Anwohnerschreiben verteilen**
Anwohnerschreiben des AG vor Ort in Briefkästen
verteilen.
Menge: 3,000 Std

**01.12.0060 Mithilfe bei Lastplattendruckversuchen**
Mithilfe bei Lastplattendruckversuchen. Es ist ein LKW
oder Bagger vorzuhalten der als Gegengewicht beim LP
dient. Weiterhin ist ein Mitarbeiter einzurechnen der
den LP vorbereitet und das Gerät verfährt.
Menge: 4,000 Std

**01.12.0070 Fremdüberwachung Verdichtung Gräben und Baugruben**
Im Rahmen der Eigenüberwachung ist vom AN der Nachweis
über die ordnungsgemäße Verdichtung des Rohrgrabens
gemäß DIN 4094, DIN 18134 und ZTVE - Stb 89 in Form von
Statischen-Lastplattendruckversuchen und
Rammsondierungen (je 2 Stück pro Haltung) durch ein
anerkanntes Prüfinstitut zu erbringen. Diese Prüfungen
haben in Absprache und Gegenwart des örtlichen
Bauleiters des AG zu erfolgen. Einschließlich
bereitstellen Bagger mit Bediener als Gegengewicht für
die LP`s
Menge: 1,000 psch

**01.12.0080 Mülltonnentransport**
Transport der Mülltonnen der Anwohner zu einem
Sammelplatz nach Angabe des AG. Die Mülltonnen sind
einen Tag vor der Leerung an den Sammelplatz zu
transportieren und nach Leerung wieder zurück zu den
Anwesen. Die Mülltonnen werden durch die Anwohner
gekennzeichnet. Entfernung bis zum Zwischenlager: max.
50 m.
Gemäß Abfuhrplan WBL
Menge: 1,000 psch

**01.12.0090 Baustillstand (kurze Dauer)**
Kosten für Baustillstand. Einzurechnen sind alle
Kosten, die durch Baustillstand, den der AG zu
vertreten hat (z. B. unüberwindbares Hindernis im
Boden, hohe Grundwasserstände, Überschreitung
Entsorgungsnachweis, .), entstehen. Die Beseitigung der
Ursache selbst erfolgt ggfs. in gesonderten Positionen.
Einzelne Tage werden anteilig vergütet.
Menge: 2,000 Wo

**01.12.0100 Baustillstand (lange Dauer)**
Wie vor, jedoch bei längerfristiger
Arbeitsunterbrechung.
Menge: 1,000 Mt

**01.12.0110 Kanäle reinigen mit Spülsaugfahrzeug**
Kanäle vor der Muffendruckprüfung und der Kanalabnahme
mit Spülsaugfahrzeug reinigen. Einschließlich
erforderlichem Bedienpersonal. HD-Saug- und
Spülfahrzeug, Fassungsvermögen mind. 13 m3,
Pumpenleistung 320 l/min. bei 150 bar, einschl. aller
anfallenden Kosten. Das aufgesaugte Reinigungsgut geht
in den Besitz des AN über und ist ordnungsgemäß zu
entsorgen. Ein Entsorgungsnachweise ist dem AG
vorzulegen. In den Einheitspreis ist die ggf.
mehrmalige An- u. Abfahrt des HD-Fahrzeuges, einschl. 2
Mann Bedienungspersonal, einzurechnen, ebenfalls evtl.
erforderliche Verkehrssicherungsmaßnahmen gem. STVO u.
Genehmigungen sowie evtl. erforderliche
Wasserhaltungsarbeiten. Muffenprüfung und Abnahme
erfolgen nach Fertigstellung aller Kanäle.
Menge: 200,000 m

**01.12.0120 Spülfahrzeug vorhalten**
Menge: 2,000 d

**01.12.0130 Kamerafahrzeug**
Durchführung einer optischen Abnahmebefahrung des neu
hergestellten bzw. sanierten Hauptkanals mittels
fernbedientem Kamerafahrzeug zur Überprüfung der
fachgerechten Ausführung und der Einhaltung der
vertraglich geschuldeten Leistungen.

Die Befahrung erfolgt mit einem für den jeweiligen
Nennweitenbereich geeigneten Kamerafahrzeug mit schwenk
- und drehbarer Farb-TV-Kamera, ausreichender
Beleuchtung sowie Längenmessung. Die Abnahmebefahrung
dient ausschließlich der Sichtprüfung des
Kanalverlaufs, der Lage, der Ausführung der
Rohrverbindungen sowie der allgemeinen baulichen
Beschaffenheit.
Hauptkamera mit Satellitenkamera für HA/SK Leitungen.
Mit Ex Schutz.

Die Leistung umfasst insbesondere:
-Bereitstellung und Einsatz eines Kamerafahrzeugs inkl.
qualifiziertem Bedienpersonal
-Befahrung des Hauptkanals vom Schacht aus gemäß
Vorgabe des Auftraggebers
-Sichtprüfung auf ordnungsgemäße Herstellung (z. B.
Rohrlage, Muffenbereiche, Anschlüsse, Übergänge)
-Dokumentation der Befahrung durch digitale
Videoaufzeichnung
-Kennzeichnung festgestellter Abweichungen von der Soll
-Ausführung (ohne Schadensbewertung oder
Klassifizierung)
-Übergabe der Dokumentation in digitaler Form (Video
und Kurzprotokoll)
-Datenaustausch gemäß DWA-M 150

Die Abnahmebefahrung ist nach den anerkannten Regeln
der Technik durchzuführen. Die Abrechnung erfolgt nach
tatsächlich befahrener Haltungslänge in Metern. An- und
Abfahrt, Rüstzeiten sowie übliche Nebenleistungen sind
im Einheitspreis enthalten, sofern im
Leistungsverzeichnis nichts Abweichendes festgelegt
ist.
Befahrung gemäß DWA M 149, insbesondere Teil 5

TV-Inspektion von Abwasserleitungen DN100 bis DN200 mit
Dreh-und schwenkbarer HD-Kameratechnik.
Funktion: Endlos drehbar, schwenkbar /mind. 90° in jede
Richtung), motorisierter Fokus, aufrechtes Bild.
Einsatz: detaillierte Untersuchung von Abzweigen,
Muffenverbindungen, Rohr
Dokumentation: digitale Aufzeichnung, Schadensfoto.
Generierung
Bogenabhängigkeit der Kamera muss gegeben sein.

Das Übergabeformat ist im Vorfeld mit dem Kanalbetrieb
abzuklären. Ansprechpartner sind Herr Sobeslavsky
0621/504-6831 oder Herr Erbuth 0621/504-6858.
Die Ausführung des "Leitfaden für die Eigenüberwachung
I-Inspektion" des Güteschutzes Kanalbau ist zu
beachten.
Menge: 200,000 m

**01.12.0140 wie vor, jedoch für HA+SK**
Wie vor, jedoch für HA+SK
Menge: 60,000 m

**01.12.0150 Vorahalten einer Kanalkamera**
Vorhalten einer Kanalhandkamera mit schwenkbarem
Kamerakopf während der Bauzeit ,zur Inspizierung der
Kanalhausanschlusskanäle bzw. der SK-Leitungen.
Incl. einer Einheit zur digitalen Aufzeichnung der
Filmung.
Menge: 15,000 Mt

**01.12.0160 Betreiben Handkamera inkl. Bedienung**
Bereitstellung und Betreiben einer mobilen,
handgeführten TV-Inspektionsanlage (Hand- oder
Schiebekamera) zur optischen Zustandserfassung von
Entwässerungsobjekten (z. B. Anschlussleitungen,
Grundleitungen, Hausanschlüsse, Schächte,
Straßeneinläufe oder unzugängliche Bereiche der
Baugrube).

Die Position beinhaltet die komplette Leistung
inklusive Technik, Personal und Dokumentation.
Menge: 2,000 Std

**01.12.0170 Überfahrschutz für Kabel herstellen**
Überfahrschutz für Kabel aus zugelassenen
Kunststoffformteilen (Kabelbrücke) herstellen. Höhe:
ca.80 mm. Breite: ca.30 cm. Länge: ca.600 mm.
Menge: 5,000 m

USt %: 19,00
